# ZK Georgsheil
Angebotsaufforderung (GAEB DA XML 3.3, DA83)
Projekt: 30100...
Währung: EUR
Erstellt mit: GXML Toolbox V3.3 R20220330, ORCA AVA 27 27.00.00, 08.10.2026

## I Allgemeine Baubeschreibung
I ALLGEMEINE BAUBESCHREIBUNG

I.1 Bauaufgabe

Mit dem Bau des "Zentralklinikum Ostfriesische Meere" schaffen die Gebietskörperschaften des Landkreises Aurich und der Stadt Emden über ihre gemeinsame Trägergesellschaft Kliniken Aurich-Emden-Norden eine Medizinversorgung der Zukunft für den ländlichen Raum in kommunaler Trägerschaft.

Die drei heutigen Krankenhausstandorte der Grund- und Regelversorgung in Aurich, Emden und Norden werden zu einem modernen Klinik-Campus mit einem Leistungs- und Qualitätsanspruch eines Schwerpunktversorgers, mit wesentlichen Maximalversorgungsanteilen, perspektivisch zu entwickelnder Anbindung zu den Universitäten in der Region, im verkehrstechnischen Mittelpunkt der drei Städte zusammengefasst.

Die gesamte Baumasse des neuen Zentralklinikums wird in mehrere, maßstäblich gegliederte Baukörper aufgeteilt und um den Klinikplatz als gemeinsame Mitte gruppiert.

Die wesentlichen klinischen Funktionsbereiche sind im zentralen Baukörper der Somatik (SOM) mit den drei aufgehenden Bettenhäusern und dem südöstlich anschließenden Gebäude des Zentrums für Seelische Gesundheit" (ZSG) angeordnet. Westlich schließen sich die Baukörper des Versorgungszentrums (VSZ) und Anschlussbauten des Energiepark an. Die Gebäudehöhen des gesamten Ensembles werden vom zentralen Baukörper mit dem Hubschrauberdachlandeplatz zu den Rändern hin niedriger.

Das gesamte Gebäudeensemble des Zentralklinikums (Energiepark, Versorgungszentrum mit Wirtschaftshof, Zentralgebäude der Somatik und Zentrum für Seelische Gesundheit) wird auf einer Warft errichtet. Dies basiert auf der Vorgabe des Landkreis Aurich an das Projekt, das Risiko eines Binnenhochwassers mit einem maximalen Bemessungswasserstand von bis zu 1,80m ü. NHN zu berücksichtigen. Daher ist die Höhenlage des Eingangsgeschoss EG bei OKFF 2,30 m ü. NHN festgelegt.

Der Baukörper der Somatik gliedert sich in einen durchgehenden zweigeschossigen Sockel. Auf diesem Sockel sind die Bettenhäuser als eigenständige Volumen ausgebildet, die über leichte, gläserne Brücken verbunden werden.

I.2 Konstruktionsprinzip

Die Gebäude werden als Massivkonstruktion aus Stahlbeton mit einem Stützenhauptraster von 7,5 x 7,5 m hergestellt. Die Fassade ist als tragende Außenwand mit gleichem Rastermaß konzipiert.

Die Gebäudeaussteifung wird über die massiven Treppen- und Aufzugskerne gewährleistet. Deckenscheiben sind in der Regel als Flachdecken ausgebildet. Diese Konstruktion ermöglicht, durch die Vermeidung / Verringerung von determinierenden Elementen, eine langfristige, einfache Umnutzung der Gebäudestruktur.

Die Außenbauteile des Warftgeschosses werden als wasserundurchlässige Stahlbetonkonstruktion gem. Tragwerksplanung des Büros WTM konzipiert.

I.3 Somatik (SOM) & Zentrum für Seelische Gesundheit (ZSG)

Der Hauptbaukörper der Somatik ist gegliedert in eine zweigeschossige Sockelzone, aus der sich die Eingangskolonnade entwickelt. Die darüber aufgehenden Bettenhäuser mit unterschiedlicher Geschossigkeit sind über gläserne Verbindungsgänge miteinander verbunden. Bei den Baukörpern des Zentrums für Seelische Gesundheit und des Versorgungszentrums entfällt die Sockelzone, so dass die Baukörper optisch direkt auf der Platzfläche stehen.

Die Konzeption der Fassade ist geprägt von einer klaren tektonischen Fügung von tragenden und lastenden Bauteilen. Stützen, Geschossbänder und Wandscheiben aus ortstypischem Ziegelmauerwerk bilden das tektonische Grundgerüst. Horizontale Sturz- und Brüstungsbänder aus Sichtbeton betonen die geschossweise Schichtung.

Die Erscheinung der Gebäude ist im Wesentlichen vom Ziegelmauerwerk in einer hellsandigen Farbigkeit geprägt. Die Betonoberflächen der gliedernden Brüstungsbänder, Glasflächen und die hell schimmernden Oberflächen der eloxierten Metallbauteile ergänzen den Materialkanon.

Im Ausbau werden im Krankenhausbau erprobte Konstruktionen gewählt. Grundansatz hierbei ist stets eine konsequente Trennung von Primär- (Tragstruktur + Hülle + Infrastruktur), Sekundär- (Ausbau + Installation) und Tertiärsystem (Raumausstattung). Diese haben über den Lebenszyklus des Gebäudes eine unterschiedliche Nutzungsdauer und sollten daher unabhängig voneinander veränderbar sein.

Der Hubschrauberdachlandeplatz und die Verbindungsplattform zum Aufzug werden als sichtbare Stahlkonstruktion mit darüber liegender Plattform aus Aluminiumprofilelementen hergestellt. Der Landeplatz erhält als äußere Sichtkante einen Fangschutz als Stahlkonstruktion mit dazwischen gespannten Edelstahlnetzen.

I.4 Versorgungszentrum (VSZ)

Das Gebäude des Versorgungszentrums wird, dem Prinzip "Vielfalt in der Einheit" folgend, in gleichartiger Materialität ausgeführt. Durch die unterschiedlichen Nutzungsanforderungen in diesem Gebäude wird der Fassadenduktus hier kleinformatiger mit deutlich höherem Anteil an geschlossen Flächen variiert. Sonderelemente, wie z. B. die Anlieferrampe und deren Überdachung, entwickeln sich gestalterisch aus den Brüstungsbändern.

Folgende Geschosshöhen sind geplant:

- Somatik (SOM):
Warftgeschoss : ca. 3,42 m
Erdgeschoss: ca. 4,30 m
1. Obergeschoss: 4,30 m
2. Obergeschoss: ca.4,92 m
3. Obergeschoss: ca. 3,97 m
4. Obergeschoss: ca. 3,97 m, Lüftungszentralen BH3: ca. 4,70 m im Lichten
5. Obergeschoss: ca. 3,97 m
6. Obergeschoss: ca. 5,12 m, Lüftungszentralen BH2: ca. 4,70 m im Lichten

- Zentrum für Seelische Gesundheit (ZSG):
Warftgeschoss: ca. 3,42 m
Erdgeschoss: ca. 3,97 m
1. Obergeschoss: ca. 3,97 m
2. Obergeschoss: ca. 3,97 m
3. Obergeschoss: ca. 3,97 m, Teilfläche Lüftungszentr. ca. 4,80 m.

- Versorgungszentrum (VSZ):
Warftgeschoss: ca. 4,62 m
Erdgeschoss: ca. 4,12 m, Teilfläche Logistikhalle: ca. 6,82 m
1. Obergeschoss: ca. 5,07 m
Lüftungszentralen: ca. 4,70 m im Lichten

## II Allgemeine Vorbemerkungen (AV)
II ALLGEMEINE VORBEMERKUNGEN (AV)

II.1 Wintermaßnahmen

Winterbaumaßnahmen und -beheizung sind AG-seitig nicht vorgesehen.
Die AG-seitige Winterräumung über die Baulogistik von Schnee und Eis bezieht sich nur auf und rutschsichere Herstellung von Wegen im Rahmen der BE-Fläche und Hauptzugangswege zu Gebäuden.

II.2 Ausführung

Die Ausführung der Montagearbeiten erfolgt abschnittsweise gemäß Anlage
"VE461_Bauablaufterminplan_Aufzugsanlagen_22072026".

II.3 Gebäudezuordnung

Die Aufstellung der Leistungen dieser Ausschreibung ist in übergeordnete Leistungen sowie die drei Gebäudeteile der Somatik (SOM), das Zentrum für seelische Gesundheit (ZSG) und das Versorgungszentrum (VSZ) unterteilt:
- SOM1
- SOM2
- SOM3
- ZSG
- VSZ

## III Bauseitige Baustelleneinrichtung
III BAUSEITIGE BAUSTELLENEINRICHTUNG

Der AG stellt, größtenteils über den AN Baulogistik, Leistungen der übergeordneten Baustelleneinrichtung zur Verfügung, wie folgt:
- Bau-/ Schutzzäune als Baufeldumschluss
- Baustraßen einschl. Reinigung und Unterhalt
- übergeordnete Koordination und Organisation der Baustellenverkehre
- Winterdienst auf Verkehrswegen der BE
- Sanitär- und Sanitätscontainer
- Personal-, Material- und Werkstattcontainer ohne Möblierungen gegen Mietgebühr
- Baustrom- und Bauwassereinrichtungen einschl. Abnahmekästen sowie Zähl- und Erfassungseinrichtungen an zentralen Punkten des Baufeldes
- Baustellensicherheitsbeleuchtung in Verkehrswegen

Die Baulogistik ist an einen externen Dienstleister vergeben.
Die Anlagen "260626_Logistikhandbuch ZKG aktuelle Version" und der "ZKG_Phasenplan_12" enthalten alle Angaben und sind in der Kalkulation zu Berücksichtigen.
Baucontainer sind über das beiliegende "2024-07-10_Bestellformular Container_" zu beziehen.

Für den vertikalen Material- und Personentransport stehen bauseits Bauaufzüge mit einer Tragfähigkeit von bis zu 2,0 t sowie nutzbaren Kabinenbreiten von ca. 1,40 m (3 Stück) und ca. 2,93 m (1 Stück) zur Verfügung. Die Verortung der Bauaufzüge ist dem Bauphasenplan 11 zu entnehmen. Die Nutzung der vorhandenen Bauaufzüge ist in die Kalkulation einzurechnen. Ein Anspruch auf ausschließliche Nutzung besteht nicht; Einschränkungen infolge paralleler Nutzung durch andere Gewerke sind zu berücksichtigen.

Das Baufeld wird für die gesamte Bauzeit durch den AN Baulogistik mit dem Bau-/Schutzzaun umschlossen sein. Alle anderen ggf. erforderlichen Bauzäune auf dem Baufeld werden nicht vom AG gestellt und sind nach Bedarf vom AN selbst auf eigene Kosten einzurichten, zu betreiben und zu beseitigen.

Für die vertraglich vereinbarte Ausführungsdauer der in dieser Ausschreibung erfassten Leistungen trägt der AG die Kosten dieser größtenteils über den AN Baulogistik erbrachten übergeordneten Baustelleneinrichtung. Bei schuldhaft durch den AN verursachter länger erforderlicher Inanspruchnahme dieser übergeordneten Baustelleneinrichtung trägt der AN die dadurch entstehenden zusätzlichen Kosten.

## IV Zusätzliche technische Vertragsbedingungen (ZTV)
IV ZUSÄTZLICHE TECHNISCHE VERTRAGSBEDINGUNGEN (ZTV)

IV.1 Allgemein

Grundlegend gilt die aktuelle VOB. Die ZTV sind Konkretisierungen und ergänzende Bedingungen, die den vorliegenden Verhältnissen Rechnung tragen und Vertragsbestandteil sind. Es werden darin Hinweise zur Kalkulation, besondere Qualitätsanforderungen für Produkte und Abwicklung sowie Hinweise zur Abrechnung und erfolgreiche Leistungsübergabe an den Bauherren zur Einhaltung gegeben. Ausdrückliche Hinweise auf Normen oder Vorschriften bei Einzelpositionen sind als Hinweis zu verstehen und schränken die generelle Forderung auf Einhaltung von Normen und Vorschriften, auch bei nicht ausdrücklicher Erwähnung nicht ein. Es gelten die anerkannten Regeln der Technik.
Grundsätzlich sind alle einzureichenden und abzugebenden Dokumente, wie unter anderem die Dokumentation, Datenblätter und Berechnungen, sowie die Werks- und Montageplanung in deutscher Sprache abzugeben bzw. zu übermitteln.
Der AN plant eigenverantwortlich seinen baustelleninternen Arbeitsablauf. Hieraus folgernd sind alle eventuellen bauablaufbedingten Aufwendungen für Hebezeuge, Mobilkraneinsätze, Bauzwischenzustände, Provisorien, Unterstützungen, Tragrüstungen, Lehren etc. integraler Leistungsbestandteil des AN und werden nicht gesondert vergütet, soweit nicht in Leistungspositionen ausdrücklich abweichend beschrieben.
Die Aufzugsanlagen sind in folgender Qualität, Ausführung und in folgendem Leistungsumfang als komplette Anlage geliefert und montiert samt allen erforderlichen Zubehör und Nebenleistungen anzubieten. Die Anlagen sind voll funktionsfähig zu liefern.

IV.2 Werks- und Montageplanung

Der AN fertigt seine Werks- und Montageplanung auf Grundlage der vom AG übergebenen Planung an. Ein Anspruch auf die Gestaltungsform der Planung besteht nicht.

Die im Rahmen der Werks- und Montageplanung durch den AN zu erstellenden Unterlagen, Berechnungen und Zeichnungen müssen mindestens enthalten:
- Dimensionierung aller Konstruktionsteile
- statische Berechnungen und Nachweise für alle tragenden Konstruktionsteile
- alle erforderlichen statischen Detailnachweise (Anschlüsse, Knotenverbindungen, Schraubanschlüsse, Montage- und Transportzustände)
- erforderliche Schweißnahtprüfungen
- Montageanweisungen
- Angaben zum Korrosionsschutz

Die Planunterlagen des AN müssen die Bauteile vollständig darstellen und sind vollständig in allen drei Dimensionen zu vermaßen, einschließlich Angabe von Höhenkoten bezogen auf OKFFB der jeweiligen Einbauebene. Alle Anschlüsse an die Bauteile anderer Gewerke sind darzustellen. Details sind in den Übersichtsplänen zu referenzieren. Alle Befestigungsmittel sind bezüglich Materials, Dimensionierung und Lage zu bezeichnen. Alle mechanischen, elektrischen, elektronischen und elektromechanischen Anbauteile sind darzustellen. Die Verkabelung der Komponenten untereinander sind schematisch darzustellen. Der Kabeltyp/die Bauart ist normengerecht zu bezeichnen. Die Lage der Komponenten und Bedienelemente ist maßstäblich darzustellen und zu bemaßen.

Alle zur Freigabe der Ausführung seitens des AN vorzulegenden Pläne, Unterlagen, Prüfzeugnisse und Zulassungen/Zustimmungen sind dem AG unentgeltlich zur Verfügung zu stellen, und zwar so rechtzeitig, dass der vertraglich vereinbarte Termin zur Fertigstellung und Inbetriebnahme der Anlagen eingehalten werden kann. Dabei ist zu berücksichtigen, dass dem AG mindestens 10 Arbeitstage zur Prüfung und Kommentierung jeder Planunterlage und ggf. auch jeder wieder vorzulegenden Planunterlage zur Verfügung stehen und danach noch ausreichend Zeit eingeplant werden muss, um die Werks- und Montageplanung zu überarbeiten und ggf. erneut zur Freigabe vorzulegen.

Prüfkommentare und Korrekturen des AG sind vollständig und kostenneutral einzuarbeiten. Sollte eine Korrektur nicht übernommen werden, ist dies auf dem Plan zu vermerken und zu begründen. Sämtliche Planänderungen von einem Indexstand zum nächsten sind in der Indexliste zu dokumentieren und im Plan leicht erkennbar durch "einwolken" zu kennzeichnen.
Alle auf den zur Prüfung eingereichten Plänen dargestellten Bauteile, Materialien und Konstruktionen müssen grundsätzlich dem vereinbarten Leistungssoll entsprechen. Sollte dies ausnahmsweise nicht der Fall sein, so sind diese Bauteile, Materialien oder Konstruktion auf dem Plan deutlich zu markieren und mit einem entsprechenden Hinweis leicht erkennbar zu kennzeichnen. Eine Begründung für die Abweichung vom Vertragssoll ist beizufügen. Die aus der Abweichung vom Vertragssoll resultierenden Folgen (z. B. Ankündigung eines Mehrvergütungsanspruchs oder einer notwendigen Bauzeitverlängerung) sind mit Übergabe der Planunterlagen schriftlich darzulegen. Sollten wegen Abweichungen von dieser Regel im Rahmen der Planprüfung durch den AG Vertragsabweichungen nicht erkannt werden und besteht der AG im Folgenden auf dem beauftragtem Leistungssoll, trägt der AN alle eventuellen Folgen (z. B. Anpassung der Werks- und Montageplanung, Fehlproduktionen oder Rückbaunotwendigkeiten). Die Ausführung darf erst nach formaler Freigabe der Werks- und Montageplanung erfolgen.

IV.3 Montageplanung (MP)

Die Werks- und Montageplanung ist als Einzelposition im Angebot enthalten.

IV.3.1 Hinweise Montageplanung

Die Werks- und Montageplanung ist die Weiterentwicklung der Ausführungsplanung. Der AN hat die Projektabsichten und Angaben in der Leistungsbeschreibung genau zu überprüfen und einzuhalten. Bei der Detailplanung bzw. Werkfertigung sind die zulässigen Abweichungen gemäß DIN 18202 der Rohbaumaße, Baubewegungen etc. zu berücksichtigen und durch das vom AN zu nehmende Naturmaß zu kontrollieren.
Dies bedeutet, dass die Einbausituation detailliert und zweifelsfrei darzustellen ist, insbesondere mit Schnitt- und Ansichtszeichnungen. Außerdem sind inzwischen eingetretene Änderungen zu übernehmen und dazustellen.
In diesen Zeichnungen sind alle rohbaurelevanten Angaben zu prüfen und darzustellen. Die zwischenzeitlichen Änderungen seit der Ausführungsplanung werden in der Werks- und Montageplanung übernommen und dargestellt.
Die gesamte Werk- und Montageplanung ist in der Erstellung und nach Abschluss mit den am Bau beteiligten Firmen insbesondere dem Rohbau laufend und abschließend abzustimmen. Zur Erstellung der Planung sind auch Vor-Ort-Aufmaße der Rohbauschächte Aufzüge notwendig und einzukalkulieren.
Die Darstellung aller Komponenten, Trassen und Leitungen sind eindeutig auf Achsen, Wände, Decken, ggf. auch untereinander mit Höhenkoten zu vermaßen. Insbesondere gehören dazu
- Grundrisspläne und Anlagenschemata erhalten die nach Koordination mit dem BH festgelegten Anlagenkennzeichnungen
- Dateibezeichnung gem. Vorgabe des Bauherrn
- Plankennzeichnung gem. Vorgabe des Bauherrn
- Bauteilkennzeichnung nach den Vorgaben des Kennzeichnungs- und Adressierungssystem des AG als Grundlage für die Adressierung in GA-Systemen
- Einhaltung zugelassene Dateiformate zum Datenaustausch
- Zeichnungen für Anschlüsse, die von anderen Gewerken mit Medien versorgt werden und anzuschließen sind
- Wandabwicklungen für Positionen der Leistungsbeschreibung für die ein maßgenauer Einbau mit Bezug auf Wandstrukturen, Fliesenschnitt oder strukturierte Wände/Fassaden erforderlich ist
- Einbaudetails von Boden-, Wand- und Dachdurchführungen mit genauer Vermaßung
- exakte Planung, das heißt Dimensionierung und Positionierung aller Einbauteile zum Einbau in Beton, Koordinierung des Einbaus dieser Einbauteile mit dem Rohbaugewerk
- Angaben der notwendigen Durchbrüche und Aussparungen. Aufgrund des Planungsfortschritts sind Dübelzonen und Durchbrüche für alle Anlagen definiert worden, welche in den Ausführungsplänen zu finden sind

IV.3.2 Übergabe Montageplanung

Die Montageplanung und Planänderungen dazu sind jeweils digital auf dem vorgegeben Planserver hochzuladen, und zur Kenntnisnahme vorzulegen (im Falle der Nichterfüllung erfolgt die Berechnung zu Lasten des AN). Die Sichtung der Montageplanung wird bestätigt. Diese Bestätigung bestätigt nicht die Prüfung der Montagepläne. Ein Rechtsanspruch auf Prüfung der Montagepläne besteht nicht. Der AN trägt die volle Verantwortung für die Qualität seiner Montageplanung, insbesondere für Koordination, Qualität und Funktion der Ausführung. Der Sichtvermerk dokumentiert, dass die Bauleitung Einsicht in die Pläne hatte und damit auch die Möglichkeit zur übergeordneten Abstimmung und Kontrolle. Der AN darf nur Montageunterlagen verwenden, die aktuelle Sichtvermerke des AG oder seiner Beauftragten (Fachplanung) tragen. Nicht autorisierte Unterlagen dürfen nicht verwendet werden und können zum Rückbau der betreffenden Anlagenteile führen. Fehlinstallationen, auch von anderen Gewerken, und Behinderungen infolge mangelnder Montageplanung und Koordination gehen zu Lasten des AN.

IV.3.3 Bauablaufterminplan

Auftragsbestandteil sind Rahmentermine (gemäß Anlage: VE461_Bauablaufterminplan _Aufzugsanlagen_22072026), welche einzuhalten sind. Innerhalb dieses Terminrahmens hat der AN als Teil der Montageplanung und Montagekoordination einen detaillierten Terminplan zu erstellen. Dieser ist spätestens 20 Werktage nach Auftragserteilung zur Genehmigung vorzulegen. Der Terminplan enthält die Roh- und Fertigmontagezeiten für alle Komponenten und Anlagenteile, die Einregulierungs- und Inbetriebnahme für alle Anlagen und Systeme, die zum Auftragsumfang des AN gehören. Ablaufstörungen sind, soweit terminrelevant, schriftlich mit den jeweiligen Konsequenzen anzuzeigen. Als Ergebnis ist in Absprache mit den anderen Baubeteiligten und der BL eine Terminplankorrektur vorzunehmen.

IV.4 Weitere Erläuterungen zu Nebenleistungen

IV.4.1 Allgemein

Alle ausgeschriebenen Anlagenteile beinhalten die fertige Montage und Inbetriebnahme einschließlich aller Medienanschlüsse. Diese Leistung und deren Abstimmung zu anderen Gewerken ist in die jeweilige Position mit einzukalkulieren.
Die notwendigen Konstruktionen zur ordnungsgemäßen Befestigung, mit den entsprechenden Nachweisen für zugelassene Dübel, sind Leistungsbestandteil der jeweiligen Anlagenteile und Komponenten und sind, selbst wenn sie nicht beschrieben sind, in diese einzukalkulieren.
Konstruktionen, die über das normale Befestigen an Decken und Wänden hinausgehen, sind in den Leistungspositionen separat ausgewiesen und detailliert beschrieben.

IV.4.2 Statische Nachweise

Statische Nachweise sind Leistungsbestandteil der Befestigungskonstruktionen und durch den AN zu erbringen.

IV.4.3 Bemusterung

Tragbare Anlagenteile / sämtliche sichtbaren Anlagenteile sind auf Verlangen zu bemustern. Die Bemusterung ist kostenlos. Auf Anforderung sind Musterinstallationen auszuführen, diese werden besonders vergütet. Für diese Musterinstallation wird ein schriftliches Angebot erstellt und im Auftragsfall vergütet.

IV.4.4 Abdeckungen, Schutz (insbesondere Aufzugsvorräume)

Für Abdeckungen und Schutz von Einbauten, Fenstern und Türen erfolgt keine gesonderte Vergütung. Alle Bauteile, die im Zuge der Arbeiten verunreinigt werden können, insbesondere frisch versetzte Werkstücke, sind durch zielführende Maßnahmen bis zur Abnahme ausreichend zu schützen, das Abdecken der Fußböden und sonstiger Gegenstände im unmittelbaren Arbeitsbereich, der Schutz angrenzender Flächen sowie Schutzmaßnahmen im Bereich des Zuganges zur Arbeitsstelle sind vom AN durchzuführen und im Einheitspreis einzurechnen. Das Beistellen des Abdeckmaterials und das Wegräumen unmittelbar nach Arbeitsbeendigung obliegt dem AN und ist in die Einheitspreise einzurechnen.

IV.4.5 Erstreinigung

Die vom Auftragnehmer gelieferten Teile sind innen und außen in sauberem Zustand zu montieren. Bei Teilen, die mit besonderen Schutzvorrichtungen versehen sind, dürfen die Schutzteile erst nach Abstimmung mit der örtlichen Bauaufsicht entfernt werden. Die Reinigung erfolgt rückstandsfrei, d. h. Klebereste, Folien, Streifenbildung sind komplett zu entfernen. Die Reinigung mit Pflegemitteln kann erst kurz vor Übergabe erfolgen. Dies ist noch Leistung des AN. Die Reinigung (als Grob- und Feinreinigung) der montierten Teile und Glasscheiben innen und außen hat nach Aufforderung durch die Bauleitung vom AN zu erfolgen. Einmalige Nachreinigung der Anlage nach Montagebeendigung. Feinreinigung, außen und innen zur Abnahme unmittelbar vor der förmlichen Objektübergabe an den Bauherrn. Sämtliche dafür erforderliche Gerätschaften, Gerüste und Hebezeuge sind in den Einheitspreis einzukalkulieren.

IV.4.6 Einrüstung / Schutzmaßnahmen im Rahmen der Aufzugsanlagen

Alle Einrüstungen und alle Schutzmaßnahmen (wie z. B. Brust-, Mittel- und Fußwehre bei allen Schachtöffnungen), welche für die Montage der Aufzüge innerhalb der Aufzugsschächte erforderlich sind, sind vom AN beizustellen, zu errichten, zu unterhalten und wieder zu entfernen. Für diese Arbeits- und Schutzgerüste zur Durchführung der eigenen Leistung und dem Schutze Dritter erfolgt keine gesonderte Vergütung. Der AN ist verpflichtet, bei seinen Arbeiten entsprechende Sicherungen gegen Absturz von Personen, Materialien und Werkzeug vorzunehmen. Erforderliche Gerüstungen und Hebezeuge sind in die Leistungspositionen einzukalkulieren. Bis zum Beginn der Arbeiten des AN ist der AG für die Sicherung der Schächte zuständig.

IV.4.7 Weitere Nebenleistungen im Rahmen der Aufzugsanlagen

Wenn im Einzelnen nicht anderslautend festgelegt, sind sämtliche Positionen einschließlich Montage bis zur fertigen Leistung zu erbringen. Alle Leistungen im Zusammenhang mit der Abnahmeprüfung durch die ZÜS zur Erlangung der Betriebsbewilligung sind einzukalkulieren.
- die Ausführung der Arbeiten in zeitlich auseinanderliegenden Arbeitsgängen
- vor Montagebeginn ist ein Bauvoraufmaß eigenständig durchzuführen und zu protokollieren
- Beistellen der benötigten Lasthaken für den Schacht
- alle Maßnahmen, welche zur Erbringung eines max. Spaltmaßes von 25 mm zwischen den Schwellen am Fahrkorb und am Baukörper (bei den Etagenzugängen) erforderlich sind
- Verlegung aller Kabel vom Hauptschalter und von der Aufzugssteuerung zur Antriebsmaschine über Metallkanäle
- die elektrische Verkabelung innerhalb der Aufzugsschächte und vom Schaltschrank zu den Bedientableaus, Anzeigen in den einzelnen Etagen
- Lichtanschlusstafel und die dazugehörige Verkabelung ist Bestandteil der Lieferleistung des AN Aufzug.
- die Anklemmarbeiten an den Geräten und Schaltschränken
- Anschluss der Führungen an die Blitzschutzanlage (Die Erdungsbefestigungspunkte sind im Leistungsumfang des Rohbauers enthalten.)
- 2 Schlüssel je Schloss (Schließung gemäß Vorgabe AG)
- 2 Notentriegelungsschlüssel
- 2 Treibscheibenklemmen
- Vollgummihandleuchte mit mind. 5 m langer Anschlussleitung und Schuko-Stecker mit Leuchtmittel
- Hilfsmittel zum Entriegeln der Bremse und einer entsprechenden Halterung in der Nähe der Bremse
- Bezeichnungsschilder für Antriebe, Regler, Umrichter, Kontrollergehäuse dauerhaft befestigen

IV.5 Stoffe, Bauteile, Bauelemente

IV.5.1 Aufhänge- und Befestigungskonstruktionen

Aufhänge- und Befestigungskonstruktionen sind in korrosionsbeständiger Ausführung zu liefern. Sie müssen lösbar und verstellbar sein. Aufhänge- und Haltevorrichtungen sind entsprechend den vorhandenen Gegebenheiten vorschriftsmäßig am Bauwerk zu befestigen. Es sind ausschließlich zertifizierte und zugelassene Dübel, Wandanker und/oder Klebeankern zu verwenden. Die Zertifizierung und Nachweise sind Bestandteil der Revisions- und Anlagendokumentation. Für Sonderkonstruktionen ist ein statischer Nachweis vom AN zu erbringen. Die zur Anwendung kommenden Bohr- oder Dübelsysteme sind vorab zu benennen und auf Wunsch des Auftraggebers oder der örtlichen Bauleitung mit entsprechenden Dokumenten nachzuweisen.
Das Anschießen mit einem Bolzenschussgerät ist nicht zugelassen.

IV.5.2 Beständigkeit der Materialien, Anstriche und Beschichtungen

Materialien, Anstriche und Beschichtungen müssen den üblichen Reinigungsmitteln und -verfahren standhalten und dürfen keinen Nährboden für Bakterien, Pilze o. ä. bilden. In besonders sensiblen Bereichen ist mit den Verantwortlichen der vom Auftraggeber benannten Hygieneabteilung/Verantwortlichen eine Abstimmung zu vereinbaren.

IV.5.3 Befestigung mit elastischer Entkopplung

Die Befestigungen aller Anlagenteile an Decken, Wänden oder auf Estrich sind mit elastischer Entkopplung auszuführen.

IV.5.4 Umgebungstemperaturen

Die Aufzugsanlagen sind für Umgebungstemperaturen im Aufzugsschacht und in den Technikräumen, die Schaltschränke beinhalten, von mind. +5°C bis max. +45°C auszulegen.

IV.6 Inbetriebnahme / Abnahme

IV.6.1 Allgemein

Nachfolgende Anforderungen präzisieren die Forderungen der VOB/C. Diese sind in der entsprechenden LV-Position einzukalkulieren.

IV.6.2 Voraussetzungen für die Gesamtabnahme

Voraussetzungen fü die Gesamtabnahme oder auch Teilabnahmen für die Aufzugsanlagen sind insbesondere die nachstehenden vollständig abgeschlossenen Leistungen:
- finale Gesamteinregulierung,
- nachweisliche Einweisung und Schulung des Betreibers sind erfolgt und die Protokolle liegen vor,
- geprüfte und freigegebene Revisionsunterlagen liegen vor
- alle erforderlichen Funktionstests, wie Brandfallsteuerungstest, Black-Out Test usw. wurden erfolgreich abgeschlossen,
- Energieeffizienzklasse ist nach Fertigstellung der Aufzugsanlage gemäß den Richtlinien der VDI 4707 nachzuweisen.

Voraussetzung für die VOB-Abnahme ist eine erfolgreich bestandene ZÜS-Abnahme. Diese erfolgt im Auftrag des AG.

IV.6.3 Vorbereitung & Begleitung Abnahme ZÜS

Die direkt durch den AN zu erbringenden Leistungen zur Vorbereitung und Begleitung der Sachverständigenabnahme sind für jede Anlage in einer separaten LV-Position zu kalkulieren. Zusätzliche Abnahmen der "Bauaufzüge" sind hier mit zu berücksichtigen. Die technische Abnahme der Anlage wird vom Auftraggeber durchgeführt. Der AN hat das erforderliche Personal, Hilfsmittel (Gewichte etc.), Unterlagen und Gebühren bereitzustellen. Beistellen sämtlicher Zeichnungen, Berechnungen, Beschreibungen und Schaltbilder für die Erwirkung der behördlichen Baubewilligungen. Die Abnahme durch die benachrichtigte Stelle erfolgt nach den Richtlinien 2014/33/EU, Konformitätsbewertungsverfahren, Artikel 8 (Endabnahme nach Anhang VI, Qualitätssicherheitssystem nach Anhang XII, Einzelprüfung nach Anhang X). Zur Abnahme sind die nach ZÜS geforderten Maßnahmen, ggf. notwendige Risikoanalysen, durch den Auftragnehmer nachzuweisen.
Beihilfe zur Erstellung der Gefährdungsbeurteilung unter Abstimmung der Beteiligten (SiGeKo, Bauherr).

IV.7 Bestandsunterlagen / Revisionsunterlagen

Nachstehend beschriebene Anforderungen präzisieren die Forderungen der VOB/C und der DIN 18385. Liegen die vereinbarten Revisions- und Bestandsunterlagen nicht zur beantragten Abnahme vor, so kann der Auftraggeber die Abnahme verweigern.
Die nachstehend beschriebenen Anforderungen gehen zum Teil über die Forderungen der VOB hinaus. Diese Mehrleistungen sind zusätzlich in die Einheitspreise aller Positionen einzukalkulieren.
Die Revisions- und Bestandspläne geben den Einbauzustand wieder.
Bestandspläne, wie Grundrisse, Schnitte, Details im Maßstab 1:50, Schemata in Anlehnung an Ausführungs-/Montagepläne, werden jeweils farbig geplottet mit Lochverstärker unter den entsprechenden Gliederungspunkt in beschrifteten Ordnern eingeheftet. Hauptgliederungspunkte werden mit Trennblättern unterteilt. Diese sind nach Inhaltsverzeichnis (Hausstandard) nummeriert.
Außerdem sind alle Unterlagen als pdf-Datei, zusätzlich Pläne als dwg-Datei und Wartungslisten als Excel-Dateien, auf dem Projekt-Server des AG abzulegen.

In den Grundrissen der Revisions- und Bestandsunterlagen werden die Anlagenkomponenten, d. h. die relevante Komponenten, Anlagenkennzeichnung usw., klar lesbar dargestellt.
In den Anlagenschemata werden die Leistungsmerkmale und Hauptparameter der Anlagen und Komponenten aller Anlagen dargestellt. Die Bezeichnungen von Komponenten, Kabelenden an den Komponenten, Kabelenden im Schaltschrank, Stromlaufpläne und Klemmenbezeichnung sind dem Bezeichnungssystem des FM anzupassen. Eine besondere Vergütung dieser Leistung und dem daraus entstehenden Mehraufwand erfolgt nicht. Die Kosten hierfür sind in den Einheitspreisen in den betroffenen Positionen einzukalkulieren.

Das Inhaltsverzeichnis ist nummeriert und entsprechend gekennzeichnet. Die Standordner sind max. zu 2/3 gefüllt. Die in den Dokumenten verwendeten Bezeichnungen, Nummern und Kennzeichnungen müssen mit den zusammengehörigen Dokumenten und Zeichnungen übereinstimmen.
Von jedem Serienbauteil bzw. jeder Systemkomponente, das/die in der Anlage verbaut wurde (z. B. Maschinen, Geber und Sensoren, Messumformer, Antriebstechnik, Lager usw.), sind Datenblätter / Maßblätter / Atteste / Zertifikate dem Auftraggeber strukturiert zu übergeben.
Erstellung einer Ersatzteilliste mit Angabe der empfohlenen Bevorratung, Zuarbeit zur Komponenten- und Dokumentationserfassung nach Hausstandard.

IV.8 Schnittstellen - Vorleistungen anderer Gewerke im Rahmen der Aufzugsanlagen

IV.8.1 Bauseitige Leistungen Hochbau

- Die Errichtung der Aufzugsschächte nach den bereits gegebenen Schachtabmessungen, Toleranz gemäß DIN 18202:
Toleranzen im Hochbau sind gemäß DIN 18202 zu beachten. Auszug DIN 18202 bezogen auf die Schachtausführung:
- Schachtlänge ≤ 15 m:
  Lottoleranz: +-20 mm, Förder- und/oder Etagenhöhe: +-20 mm
- Schachtlänge > 15 m bis ≥ 30 m:
  Lottoleranz: +-24 mm, Förder- und/oder Etagenhöhe: +-30 mm
- Schachtlänge > 30 m:
  Lottoleranz: +-30 mm, Förder- und/oder Etagenhöhe: +-30 mm

- Einbringung der Bodenbeläge in den Fahrkörben, siehe Positionsbeschreibung
- öldichter Anstrich des Aufzugsschachtbodens
- alle im Zusammenhang mit dem Gebäude stehenden statischen Berechnungen
- sämtliche Bau-, Stemm- und Verputzarbeiten
- Errichtung von Entrauchungskanälen für die Aufzugsanlagen ohne Verbindung zur Gebäudeaußenhülle; Entrauchungskanäle werden bauseits errichtet
- Die Sicherstellung einer Umgebungstemperatur im Aufzugsschacht von mind. +5°C und max. +40°C.

IV.8.2 Bauseitige Leistungen ELT und GA

- Baustromanschluss mit ausreichendem Leistungsanschluss in Abstimmung mit der Elektro-Firma spätestens bis Montagebeginn
- Bereitstellung eines Baustromanschlusses im Aufzugsschacht oder im Schaltschrankraum
- Beleuchtung vor den Schachtzugängen zur finalen Inbetriebnahme; in der Bauphase eine Baubeleuchtung;
- Herstellen der elektrischen Zuleitung zum Hauptschalter vor Inbetriebnahme;
- zur Verfügungstellung des endgültigen Betriebsstromes, Baustromes
- Bereitstellung eines Telefonanschlusses zur Notrufaufschaltung des Fern-Notrufsystem nach EN 81-28 für dauerhafte 2-Wege-Sprechverbindung;
- die Ersatzstromversorgung
- die Weiterleitung der Betriebs- und Störmeldungen zur zentralen Leittechnik
- das Anklemmen der Versorgungskabel (Strom, Ersatzstrom, Telefon, Brandalarme, GA-Aufschaltung) im Schaltschrank erfolgt von den einzelnen Versorgungsgewerken in Abstimmung und im Beisein der Aufzugsfirma.

## 01 VE 461 Aufzugsanlagen

### Titel 01 Los 1 - Bettenaufzüge

*Hinweis: Los 1*
Das Los 1 umfasst ale Bettenaufzüge in der Somatik mit einer Traglast größer 2.500 kg.
Diese Aufzugsanlagen sind für Transporte von Pflegebetten und Sonderbetten vorgesehen, z.B. für adipöse Patienten oder Transporte bei denen zusätzliches mediezinisches Gerät mitgeführt werden muss.

*Hinweis: Technische Beschreibung Aufzugsanlagen*
Diese technische Beschreibung gilt für alle Aufzugsanlagen.

Es gelten anerkannte Regeln der Technik. Hervorzuheben sind hier die Normenreihe ISO 8100 und die DIN 18040-1 für die barrierefreie Ausrüstung.

Aus bautechnischen Gründen werden alle Komponenten im Schacht (Führungsschienen, Türbefestigung, etc.) mit Konsolen (Dübelmontage) befestigt. Für die Trägermontage wurden im Schacht Dübelzonen im Rohbau vorgegeben. Die entsprechenden Kosten sind in den Positionen zur Schachtinstallation einzupreisen.

1 Materialien

Für Fahrkorb, Türen und Verkleidungen etc. sind, wenn nicht anders angegeben, Qualitätsbleche mit einer Blechstärke von mind. 1,5 mm zu verwenden. Geringere Materialstärken sind nicht gestattet.
Edelstahlteile sind aus Chrom-Nickel-Stahl mit der Werkstoffbezeichnung 1.4301 herzustellen. Die Verwendung von Chrom-Stahl mit der Werkstoffbezeichnung 1.4509 ist ausdrücklich nicht gestattet. Oberflächenausführung der Kabinen und Türen gemäß Positionsbeschreibung.
Sämtliche Stahlteile mit Ausnahme aller funktionsbedingt blanken Flächen sind mit Korrosionsschutz zu versehen. Beschädigungen am Korrosionsschutz sind nach der Montage auszubessern.
Alle drehenden Teile erhalten einen Sicherheitsfarbanstrich.

2 Kennzeichnung

Schilder (Komponentenbeschriftung) dauerhaft befestigt, graviert, HPL-Schilder. Laminierte Schilder sind nicht zugelassen. Kabel sind mit Kabelmarkerträger zu kennzeichnen.

3 Triebwerk

Grundsätzlich sind Treibscheibenantriebe anzubieten.

Es ist ein Seilausgleich vorzusehen.

Als Antriebssystem kommen getriebelose PM-Maschinen (mit Synchronmotor) zum Einsatz. Drehstrommotor, frequenzgeregeltes getriebeloses Antriebssystem ohne zusätzliche rotierende Massen.

Ausführung der Treibscheibe hochverschleißfest aus Metall und der Ablenkrollen hochverschleißfest aus Metall oder Kunststoff (nur aus PA 6G). Es ist eine Seilabsprungssicherung vorzusehen. Seilrollen mit dauergeschmierten Wälzlagern. Keilrillen sind zu vermeiden.

Anschlussspannung: 400 V, 50 Hz, Schutzart mind. IP 21.
Motorschutz: Isolationsklasse F (155 °C) mit Temperaturüberwachung über PTC-Thermistor oder gleichwertig.

Die benötigten Anschlussleistungen sind dem Elektroplaner rechtzeitig mit der Werks- und Montageplanung auf einem gesonderten Tabellenblatt, z. B. Excel zu übergeben.

Einzugsstellen an Treibscheibe und Geschwindigkeitsbegrenzer mit Verkleidung gemäß DIN EN 294.

Sicherheitsbremse zur Verhinderung von unkontrollierter Bewegung, als 2-Kreis-Scheibenbremse mit asbestfreien Belägen. Die Betriebsbremse muss ohne Abnahme von Triebwerksteilen zugänglich sein. Einsetzbar als Teil der Schutzeinrichtung für den aufwärtsfahrenden Fahrkorb gegen Übergeschwindigkeit. Einsetzbar als Teil der Schutzeinrichtung gegen unbeabsichtigte Bewegung des Fahrkorbs.
Bei Energieausfall muss der Fahrkorb manuell bzw. über ein notstromgepuffertes Evakuierungssystem bewegt werden können.
Für Notbefreiungen ist eine elektrische Befreiungseinrichtung zum Lösen der Bremsen vorzusehen. Im Schaltschrank ist ein Evakuierungstaster vorzusehen, batteriegepufferte Einspeisung.

Es ist zwischen zwei Evakuierungsarten zu unterscheiden:
- Manuelle Evakuierung: Die Evakuierung wird manuell durch eingewiesenes Personal an der Steuerung durch bspw. Drücken der Evakuierungsvorrichtung durchgeführt. Die Kabine fährt lastabhängig in die nächstgelegene Etage. Die manuelle Evakuierung funktioniert auch bei Anliegen einer Türstörung.
- Automatische Evakuierung: Die automatische Evakuierung fährt die Kabine im Falle eines Stromausfalls automatisch lastabhängig in die nächstgelegene Etage. Die automatische Evakuierung wird bei Anliegen einer Türstörung oder offenen Schachttür nicht durchgeführt

Je nach Beladungszustand fährt die Kabine kontrolliert in die nächste Haltestelle. Aufzug bleibt in der Haltstelle automatisch stehen, Personen können über eine Notentriegelung befreit werden. Quittierungslicht auf dem Evakuierungstaster leuchtet so lange bis die Kabine in die Türzone eingefahren ist (oder alternativ eine Türzonenanzeige). Es muss eine Maßnahme getroffen werden (z.B. durch mehrmaliges Drücken des Tasters), dass durch ein Bedienfehler, die Kabine nicht unkontrolliert in den Endlagen aufprallt.

Der Antrieb ist für 240 F/Std. mit 40 % ED und für Inspektionsfahrt über die gesamte Förderhöhe ohne Halt zu bemessen.
Nennfahrgeschwindigkeit:  gemäß Angaben in den Positionen
Inspektionsfahrgeschwindigkeit:  0,4 m/s
Haltegenauigkeit (lastunabhängig):  +/- 4 mm
Beschleunigung:  mind. 0,8 m/s²

Netzspannungsänderungen von 10 % und Raumtemperaturen zwischen 0°C und +45°C dürfen auf das Fahrverhalten und die Haltegenauigkeit keinen Einfluss haben.

Der Antrieb ist mit einer Einrichtung zur Nachregulierung der Haltegenauigkeit bei geöffneter Tür ausgestattet. Reaktionszeit max. 50 ms. Nachregulierungszeit 1,5 bis 3 s.

Maschinenrahmen oder Motorkonsolen aus Profilstahl zum Befestigen des Triebwerkes. Ausführen des Maschinenrahmens als Adapterplatte. Isolierelemente mit EL1-Lagerung entsprechend der DIN 8989, zur Vermeidung von Körperschallübertragung vom Triebwerk auf das Gebäude.

Schallschutzmaßnahmen
Nachfolgende Immissionspegelauflagen für die Auslegung der Luft- und Körperschallschutzmaßnahmen sind einzuhalten. Im Zweifelsfall erfolgt die Durchführung und Auswertung von Messungen in Anlehnung an DIN 8989 "Lärmminderung an Aufzugsanlagen".
- im Schacht: 65 dB(A)
- in den Haltestellen in 1 m Abstand vor den Schachttüren, bei Vorbeifahrt des Fahrkorbes und beim Öffnen und Schließen der Türen: 55 dB(A)
- in Mitte Fahrkorb, fahrend: 55 dB(A)
Ein Messprotokoll ist bei der Abnahme vorzulegen und der Dokumentation beizulegen.

4 Frequenzregelung

Alle Umrichter sind nahe am Antrieb im Schachtkopf zu platzieren.
Antriebsregelung mit Frequenzumrichter für Vierquadrantenbetrieb und folgenden Kriterien:
- Klimabedingungen gemäß EN 60721-3-3 für einen Temperaturbereich von - 0 °C bis + 55 °C, bei Temperaturen größer 40 °C mit einer maximalen Leistungsreduktion von 1,6 % pro 1 K Temperaturerhöhung
- Stufenlose, lastunabhängige Beschleunigung bis zur Sollgeschwindigkeit
- Spitzbogenfahrt
- Stufenlose, lastunabhängige Verzögerung nach Sollwertkurve mit Direkteinfahrt, bis zum Stillstand
- Benutzung der mechanischen Bremse nur im Stillstand
- Regelung wegabhängig mit digitaler Erfassung des Fahrbereiches, für lastunabhängiges, ruckfreien, geregelten Betrieb im gesamten Fahrbereich von Anfahren bis zum elektrischen Halt.

Alle Aufzüge, außer die Sterilgut-Aufzüge O1.1+1.2, O2.1, erhalten eine Netzrückspeisung.

Fabrikat: Es sollen für die Umrichter möglichst einheitliche Fabrikate (Hersteller) verwendet werden.
Für die Auslegung der Rückspeiseeinheit muss die max. zu betrachtende Rückspeiseleistung berücksichtigt werden.
Bei Verwendung von Energiespeichersystemen (Super-/Ultrakondestatoren) ist bei der Auslegung des Speichers, die gesamte Förderhöhe zu berücksichtigen.

Fahrkurvenrechner zum Erreichen optimaler Beschleunigungs- und Verzögerungswerte, unabhängig vom Haltestellenabstand. Am Regelgerät müssen Anschlussbuchsen für einen Fahrkurvenschreiber vorhanden sein.

5 Steuerung

Einsatz herstelleroffener Steuerungen oder / und gebundene Steuerung vom Hersteller, wenn der Zugriff in die Programmierebene möglich ist. Dabei müssen vom Auftraggeber Themen wie freie Programmierung von Etagenanzeigen usw. selbstständig umsetzbar sein. Ausführung als freiprogrammierbare Mikroprozessorsteuerung mit freizugänglichen Service-Parametern und Fehlercode, bzw. Klartextanzeigen für den Nutzer. Alternativ zum Aufzugs-Errichter müssen später auch andere Aufzugs-Fachfirmen die Aufzüge instandhalten können.
Die Steuerung ist bei allen Anlagen als Zweiknopf-Vollsammelsteuerung auszuführen. Für Steuerung, Schachtinformation und Befehlsgeber sind ausschließlich busgeführte Systeme zulässig. Steuerung bestehend aus Informationsteil und Leistungsteil für Antrieb mit volldigitalem Frequenzumrichter. Verlangt wird eine vollelektronische programmierbare Antriebs-, Kommando-, Tür- und Signalsteuerung.

Steuerungsteile für:
- Triebwerksbremse
- Türverriegelung
- Laufzeitüberwachung mit thermischem Motorschutz
- Bremsüberwachung
- Abschaltung von Steuerung und Fahrkorblicht mit Rücksendung in die Haltestelle
- Fahrtrichtungsanzeige
- Weiterfahrtanzeige
- Standanzeige
- Rufquittung
- Notrufschaltung
- Überlast-Einrichtung
- Notstromsteuerung
- Schnittstelle für Diagnose
- Sammelstörmeldung mit Startzeitüberwachung

Alle Parameter, Status- und Störmeldungen sind in nicht löschbaren Speicher (EEPROM) vor Spannungsausfall zusichern.

Folgende Funktionen sind zu berücksichtigen:
- Voll-, Leer- und Überlastschaltung
- Speicherung und Anzeige von während des Betriebes auftretenden Fehl- bzw. anormalen Funktionen zur Erkennung von unregelmäßig auftretenden Betriebsunterbrechungen. Der Speicher muss min. 100 Fehlfunktionen erfassen.
- Sperren einzelner Etagen.

Einleitung der Türöffnung schon vor Einfahrt in die Haltestelle. Die Einfahrt bzw. Türöffnung in die Haltstelle ist durch ein akustisches Signal zu signalisieren. Drängelsteuerung mit einstellbarem Akustiksignal (Lautstärke und Dauer). Bei Durchladung müssen Türsteuerungen mit selektiver Türöffnung (vorne/hinten) vorgesehen werden.

Bei kurzzeitigem Spannungsausfall (Netzumschaltung, Netzwischer) muss die Steuerung ohne manuelles Rücksetzen selbstständig wieder in den betriebsbereiten Zustand zu rückkehren, bei Notwendigkeit durch Speisung über eine mitgelieferte USV (Pufferung der Steuerung bis 15 sek.).
Zur Stillsetzung des Fahrkorbes bei Wartungs- und Prüfarbeiten ist die Ausrüstung mit einem Notbremsschalter auf dem Fahrkorbdach und in der Schachtgrube gemäß DIN EN 418 erforderlich. Es ist ein Inspektions- und Dachsteuerkasten mit Steckdose, Schachtlichttaster, Umschalter für Inspektionsfahrt und Handsteuerflasche an 5 m flexibler Leitung auf dem Dach vorzusehen, einschließlich Halterung.
Vom Fahrkorbdach und aus der Schachtgrube ist die Steuerung auf Inspektionsbetrieb umschaltbar.

Brandfallsteuerung
Die Personen- und Bettenaufzüge erhalten eine Brandfallsteuerung mit Anbindung an die Brandmeldeanlage. Ausgelöst wird die Brandfallsteuerung durch die automatischen Melder im Aufzugsvorraum bzw. Vorbereich des jeweiligen Aufzuges.
Die Personen- und Bettenaufzüge werden mit einer erweiterten statischen (teildynamischen) Brandfallsteuerung ausgerüstet. Dabei wird allgemein die Ebene mit sicheren Ausgängen ins Freie angefahren bzw. das darüber befindliche Geschoss, falls die Ebene mit der primären Brandfallhaltestelle von der Brandmeldung betroffen ist. Weitergehende Festlegungen zur primären und sekundären Brandfallhaltestelle werden in den gebäudespezifischen Teilen getroffen.
Die FTS-Aufzüge erhalten keine Brandfallsteuerung, da diese nicht der Personenbeförderung dienen.

Die Brandfallansteuerung erfolgt bauseits durch die Brandmeldezentrale über potentialfreie Kontakte. Die Brandschutzbestimmungen sind zu beachten. Nach Eingang der Brandmeldung sind alle Rufe und Kommandos zu löschen und der Fahrkorb ist in die Evakuierungshaltestelle zu fahren.
Bekommt die Aufzugssteuerung eine Meldung, dass sich der Brand in der Evakuierungshaltestelle befindet, ist der Aufzug in eine andere Haltestelle zu evakuieren. Der Brandfallbetrieb ist im Fahrkorb optisch und akustisch anzuzeigen. Der Fahrkorb bleibt in der Evakuierungshaltestelle mit geöffneten Türen stehen. Die Zugangsüberwachung ist bei aktivierter Brandfallsteuerung nicht aktiv.

Eine schematische Darstellung der Brandfallsteuerung ist Bestandteil der Aufzugsdokumentation.

Notstrom (Evakuierung)
Alle Anlagen sind an die Notstromversorgung angeschlossen. Mit Erscheinen des Signals "Notstrom" (Signal potentialfrei von GA) an der Aufzugssteuerung, werden alle Außen- und Innenfahrbefehle gelöscht und die Eingabe neuer Fahrbefehle gesperrt. Eine optische und akustische Anzeige "Notstromfahrt" in der Aufzugskabine muss möglich sein. Der Aufzug fährt nach Anliegen des SV-Netzes in die Evakuierungsebene und wird dort mit geöffneten Türen stillgesetzt. Bei mehreren Aufzügen erfolgt die Evakuierung nacheinander. Nach erfolgter Evakuierung müssen festzulegende Aufzüge mit SV-Netz weiterbetrieben werden können, auf Wunsch mit gegenseitiger Fahrtverriegelung. Evtl. blockierte Aufzüge dürfen den Evakuierungsablauf nicht behindern. Nach Löschen des Signals "Notstrom" und Zuschalten des AV-Netzes gehen die Aufzüge wieder in Normalbetrieb.

Parken der Aufzugsanlage
Parkt der Aufzug mit geschlossenen Türen, ist die gesamte Steuerung in allen Bauteilen einschließlich der Türen nach einer Vorgabezeit von 300 - 600 s in den Ruhemodus zu schalten. Bei Eingabe eines Außenrufs wird die Steuerung wieder aktiviert.

Aufschaltung GA
Der Aufzug wird über eine standardisierte Übergabeklemmleiste direkt per Stammkabel an die E/A-Baugruppen der AS angebunden. Die Datenpunkte sind in der AS als nicht quittierungspflichtig zu programmieren. Die Aufzugssteuerung muss die Meldekontakte potentialfrei zur Verfügung stellen. Die Klemmleiste stellt entsprechend die Schaltbefehle potentialfrei zur Verfügung. Sie wird direkt im Aufzugssteuerschrank montiert. Die Übergabeklemmleiste ist in die Dokumentation der Aufzugsanlage mit aufzunehmen und zusammenfassend darzustellen.
Aufgeschaltet werden folgende Meldungen:
- Anlage in Betrieb
- Sammelstörmeldung
- RWA offen

Vorrangsteuerung und Zutrittsberechtigung
Es ist eine Vorrangsteuerung für Bettentransporte und Sonderfahrten vorzusehen, die über Kartenlesegeräte an den Innen- oder Außentableaus aktiviert wird. "Leer"-fahren der Kabine nach Betätigung des Vorrangrufes am Außentableau. Außerdem ist eine Zutrittskontrolle an bestimmten Außentableaus vorzusehen. Die Definition des Zutrittssystems erfolgt zu einem späteren Zeitpunkt, das Interface (Schnittstelle zum Aufzug) befindet sich im Schaltschrankraum.
Der Platzbedarf für die Kartenleser in den Tableaus ist vom AN vorzusehen und ist vor der Fertigung mit dem AN Schließsystem abzustimmen.

Fahrweise Vorrang / Betten:
- Berechtigter hält Transponder vor Außenruf / Leser. Ein leerer Aufzug kommt.
- Transponder vor Innenwahl/Leser (alle Aufzüge) = Vorrang ein ggfs. Ziel freischalten (Ebenen), Ziel wählen mit Taste
- Aufzug fährt ohne Zwischenstopp zur Zielanwahl.
- Zwischenzeitlich einkommende Rufe werden gespeichert und nacheinander abgefahren bzw. der nächst freie Aufzug der Gruppe wird geschickt.
- Hat der Nutzer keinen Transponder innen genutzt, fährt der Aufzug nicht bzw. fährt der Aufzug und kann jederzeit von den Berechtigten über Außenruf/Leser gerufen werden.
- Ausnahme: Notfall. Diese Rufe werden priorisiert.
- Aufzüge B2.1+2.2 erhalten einen Taster zum Reservieren des Aufzuges in der Haltestelle HLP. Die Funktion ist zeitgesteuert, wobei die Zeit vom Nutzer programmiert werden kann.
- Ein entsprechende Matrix ist Bestandteil der Aufzugsdokumentation.

Fahrweise Notfall:
- Berechtigter hält Transponder vor Außenruf/Leser. Jeder Aufzug der Gruppe kommt. Alle Rufe Innen und Außen werden gelöscht.
- Transponder vor Innenwahl/Leser (alle Aufzüge) = Notfall schaltet alle Ziele frei
- Aufzug fährt ohne Zwischenstopp zur Zielanwahl.
- Eingehende Rufe werden ignoriert bzw. an andere Aufzüge der Gruppe übergeben oder hinten angestellt.
- Sprachansage "Notfahrt"

Es sind Vorrangsteuerungen (über Transponder/Kartenlesersystem) für mind. 5 Anwendergruppen vorzusehen

Zutrittsberechtigung
Ebenen individuell sperrbar, Berechtigung für bestimmte Personengruppen über Transponder entweder in der Kabine oder an der Zielwahlsteuerung.

6 Schaltschrank

Die Steuerung ist aufgebaut im geschlossenen Schrank mit abschließbarer Tür für den Einbau eines Dreikantvorreiber M5 Kantenlänge 8 mm. Es ist eine Reserve von 20 % für Nachinstallationen vorzusehen. Der Aufbau der Steuerung erfolgt auf einem Gerätegestell und ist klar und übersichtlich. Es dürfen keine Baugruppen durch Kabel verdeckt werden. Kabelkanalverdrahtung im Schaltschrank und Kabelabfangschiene einsetzen.
Zur Anlagendiagnostik ist im Anlagenschaltschrank ein Display mit Klarschriftanzeige in Verbindung mit einer Tastatur installiert, mit der Fahrbefehle eingegeben und sämtliche Zustandsanzeigen und Störmeldungen angezeigt und abgefragt werden können.
Der Hauptschalter selbst gehört zum Lieferumfang der Aufzugsfirma; die Klemmen sind auf den Zuleitungsquerschnitt auszulegen. Die Auslegung der Hauptzuleitungsklemmen hat in Absprache mit ELT zu erfolgen.
Der Hauptschalter ist nicht Bestandteil des Aufzugsschaltschranks, sondern im Schaltschrankraum in einem separaten Gehäuse auszuführen. Lieferung, Verdrahtung zur Steuerung/Umrichter durch AN.

Im Schaltschrank sind installiert:
- Fahrkorblicht- und Steuerungsschalter,
- Schachtlichttaster,
- Fahrtenzähler "auf" und "ab" (nicht rückstellbar),
- Betriebsstundenzähler (nicht rückstellbar),
- Schalter "Wartung" zur Unterdrückung von Störmeldungen bei Wartungsarbeiten.

Alle externen Anschlüsse, wie z. B. Telefon, Netzwerk, Kartenleser usw., sind im Schaltschrank mit einzuplanen und in den Schaltplänen zu dokumentieren.
Ebenso ist die Verortung der Schaltschränke, Bremswiderstände und sonstigen Anlagenteile in der W&M-Planung einzuzeichnen.

Der Schaltschrank ist, wenn notwendig, mit einem thermostatisch gesteuerten Ventilator zur Be- und Entlüftung ausgerüstet. Die Ansaugöffnung ist mit einem Filter gegen Staubeintritt zu versehen.
An geeigneter Stelle am Maschinenrahmen ist eine Rückholsteuerung installiert, von deren Standort aus der Fahrkorbstand zu entnehmen ist.

Zuordnung SV-Anschlüsse:
- Aufteilung Kabinenlicht in SV und AV (SV auf Tableauseite).
- Schachtlicht (SV)
- Steckdose in Schachtgrube (SV)
- Fahrkorblicht/Notruf (SV)
- Schachtlichtschalter in der Grube, auf dem Fahrkorb und am Steuerschrank (mit Quittung) im Triebwerkraum

Im Schaltschrank sind die 2 Übergabedosen RJ45 für 2x LAN-Anschlüsse CAT7 vorzusehen.
Verlegung aller Kabel vom Hauptschalter zur Steuerung und von der Aufzugssteuerung zur Antriebsmaschine.

7 Schleppkabel

Schleppkabel, mit Befestigungsteilen am Fahrkorb und im Schacht, mit 20 % Reserveadern. Beidseitig konfektioniertes Flachband-Hängekabel. Zusätzlich sind zwei CAT7 Kabel von der Kabine bis zum Steuerschrank vorzusehen.

8 Schachtausrüstung

a) Wahlweise Einbau einer bauartgeprüften wartungsfreien und verschleißfreien Fangvorrichtung mit Auslösung bei unkontrollierter Aufwärts- oder Abwärtsbewegung für den Fahrkorb mit bauteilgeprüftem Geschwindigkeitsbegrenzer, einschließlich dem dazugehörigen Reglerseil aus drallarmen spannungsfreien Stahldrähten, den Seilschlössern, der Spannvorrichtung und den Sicherheitsschaltern gemäß DIN EN 81.

b) Führungsschienen und Gegengewichtsschienen als Stahlprofilschienen nach DIN 15311 in gehobelter Ausführung mit Nut und Feder. Für die Befestigung der Schienen sind Klemmpratzen an verstellbaren Schienenhaltern vorzusehen. Die Schienenhalter sind an der Betonwand zu verdübeln. Bei den gemeinsam genutzten Aufzugsschächten ist zur Schienenmontage ein Schachtgerüst mit waagerechten Stahlprofilträgern einzubauen. Es ist ein Schutzgitter über die ganze Schachthöhe jeweils zwischen den Aufzügen an den Stahlprofilträgern vorzusehen.
Die Stöße sind nach Montage auf Ebenheit zu prüfen und ggf. zu überschleifen. Nach erfolgter Fangprobe im Rahmen der Abnahme sind die entsprechenden Fangstellen zu überarbeiten.

c) Gegengewichtsrahmen aus einer stabilen und verwindungssteifen Stahlkonstruktion samt Aufhängung und wartungsfreien Führungselementen sowie die Gegengewichte selbst. Die Gegengewichte sind in Stahl auszuführen. Gewichtsausgleich der Bettenaufzüge für 40 % Last auslegen. Führungselemente als kugelgelagerte Rollen mit verstellbarem Rollenträger, gefedert und gedämpft, Rollendurchmesser GG min. 100 mm. Gewichtsveränderungen, die bei der ersten Hauptprüfung festgestellt werden, müssen vom Auftragnehmer ohne besondere Vergütung ausgeglichen werden. Gegengewichtsverkleidung bis in eine Höhe von 2,5 m.

d) Schachtbeleuchtung, freistrahlend, mit LED Lichtschläuchen in ausreichender Anzahl, min. 50 lx, min. zwei Schläuche bei Einzel-Schächten, IP 44, senkrecht eingebaut, schaltbar vom Fahrkorb, Schachtgrube und Bedientableau entsprechend den Vorschriften. Schalter mit Kontrollleuchte in der Schachtgrube leuchtet bei ausgeschaltetem Licht.
Schutzkontaktsteckdose 10 A in Feuchtraumausführung in der Fahrschachtgrube und auf dem Fahrkorbdach. IP 44 NOT-AUS-Schalter in der Schachtgrube.

e) Schachtinstallation in Kunststoffkabelkanälen mind. in Schutzart IP 21 an den Wänden verlegen, Befestigung mit Dübeln. Bewegliche Leitungen beidseitig mit Zugentlastungsverschraubung. Die Fahrkorbklemmkästen als geschlossene Gehäuse sind mit Reihenklemmen und Verdrahtungskanälen auszuführen. Bezeichnung und Ausführung entsprechend den Anschlussklemmen im Steuerschrank. Die Führungsschienen sind für den Potentialausgleich in der Schachtgrube und im Schachtkopf jeweils miteinander zu verbinden.
Das gleiche gilt für den Maschinenrahmen, der an dem Potentialausgleich im Schachtkopf anzuschließen ist.

f) Abstiegseinrichtung zur Erreichung der Schachtgrubensohle von der Fahrschachttür in der untersten Haltestelle, ausgeführt als Leichtmetalltrittleiter.

g) Aufsetzpuffer ölgedampft, bauteilgeprüft.

h) Die Fahrschachtwand zwischen den Schachtüren ist zu verkleiden, wenn systembedingt Nischen mit mehr als 150 mm Tiefe gebildet werden. Die Verkleidung kann entfallen, wenn die Anforderungen entsprechend DIN EN 81 erfüllt werden.

i) Befestigungen für die Schachtbühnen, inkl. Dübel

k) Lasthaken zum Dübeln

l) Lieferung der Mauerkästen für Tableaus, Anzeigen, etc.

9 Tragmittel

Tragmittel als Spezialtreibscheibenseile:
Tragseile mindestens an einem Ende mit Keilendklemmen oder Seilschlössern befestigen. Seilendbefestigungen mit Seilklemmen sind nicht zulässig.
Es sind Vollstahlseile mit einer mind. Seilfestigkeitsklasse von 1570 vorzusehen.

Kunststoffummantelte Seile:
Die sichere und lückenlose Erkennung der Ablegereife (Verschleißgrenze) muss über die gesamte Lebensdauer des Aufzugs hinweg gewährleistet sein. Zur Erkennung der Ablegereife sind entweder elektronische Dauermesssysteme oder visuell eindeutige Indikatoren zugelassen.

10 Fahrkorb

Ausführung des Fahrkorbtragbügels als verwindungssteife Stahlprofilkonstruktion, bestehend aus dem Bodenrahmen, den Hängewinkeln und je einer oberen und unteren Traverse. Bei einseitiger Flächenbelastung darf keine Schrägstellung des Bodens über 20 mm auftreten. Fahrkorbboden ausgelegt für eine Radlast von 40 % der Tragfähigkeit des Aufzuges, maximal jedoch eine Radlast von 1.500 kg. Schwingungsgedämpfter Einbau des Einsatzfahrkorbs in den Tragrahmen.
Führungselemente als kugelgelagerte Rollen mit verstellbarem Rollenträger, gefedert und gedämpft, Rollendurchmesser FK min. 125 mm.
Der Fahrkorb ist zerlegt in die Rohbauöffnung einer Schachttür einzubringen. Ein Offenlassen der Schachtwand in der Einbringebene ist nicht vorgesehen.
Fahrkorbwände in Abkantbauweise aus Stahl mit Grundbeschichtung RAL-Farbton. Vorgesetzte Paneele aus Edelstahl oder beschichtetem St-Blech gemäß Positionsbeschreibung, finale Festlegung durch Architektur bei Bemusterung. Die Fahrkorbwand/ Paneelrückseite ist gegen Geräuschentwicklung zu hinterlegen, entdröhnt mit nicht brennbarer Beschichtung. Bei Fahrkörben mit nur einem Zugang ist die Rückwand in gleicher Weise wie die Seitenwände auszubilden, bei den Personenaufzügen mit großformatigem Spiegel.
Flächenbündige Integration von zwei Inforahmen (A3) für Wegeleitsystem und Klinikinformationen in ein Seitenpaneel neben dem vertikalen Tableau, Papier-Inlet von der Kabine austauschbar, mit Torx-Schrauben gesichert.
Umlaufende Sockelleiste in Edelstahl geschliffen, Höhe 100 mm
Lüftungsöffnungen sind verdeckt als Schlitzöffnungen im unteren Bereich OK-Fahrkorbfußboden und im oberen Bereich UK-Fahrkorbdecke anzuordnen. Verdeckt angeordneter Fahrkorblüfter in der Decke, automatisch anlaufend.

Fahrkorbdecke:
Bettenaufzüge: Fahrkorbdecke mit seitlich angeordneten indirekt zur Mitte leuchtenden LED-Bändern.
Die Farbtemperatur ist 4000K. Lichtstärke dimmbar, mindestens 200 lx 1 m über Kabinenboden. Für Wartungszwecke muss ein Wechsel der Leuchtmittel von der Kabinenseite einfach (bevorzugt ohne Werkzeug) möglich sein.
Die Decke ist betretbar auszuführen. Fahrkorbdach auf der Oberseite ohne Vertiefung, staubgeschützt, mit Riffelblech trittsicher (bis 100 kg) abgedeckt.
Vorbereitung einer Montagemöglichkeit eines bauseitig beigestellten Dect/WLAN-Senders mit Anschluß-Box und CAT7-Leitung im Schleppkabel auf dem Fahrkorb. Revisionskassette auf dem Fahrkorbdach.

Handlauf:
Ausführung aus geschliffenem nichtrostendem Stahl, Werkstoff-Nr. 1.4301, Korn 240, Befestigung unsichtbar, Rundprofil Durchmesser ca. 35 mm, zwei- bzw. dreiseitig an den Seitenwänden gemäß Positionsbeschreibung, an den Enden abgerundet.
Im Bereich des Bedientableaus wird der Handlauf ausgespart. Befestigung an runden Abstandhaltern aus nichtrostendem Stahl, Werkstoff-Nr. 1.4301. Der Handlauf muss vom Inneren des Fahrkorbs aus demontierbar sein.

Rammschutz umlaufend (verdeckte Befestigung):
Die Bettenaufzüge erhalten folgenden Rammschutz: je Seitenwand zwei Leisten 150 mm hoch und 20 mm dick aus Edelstahlblech mit Hartholzkern.

Fußboden:
Ausführung der Fußböden gemäß Positionsbeschreibung.
Bettenaufzüge: Fliese, bauseitig, 30 mm Aufbauhöhe

Vertikales Bedientableau:
Als Bestandteil einer Seitenwand (Bedienpaneel). Das Bedienpaneel wird vom Hauptzugang aus gesehen rechtsseitig im zweiten oder dritten Paneel montiert. Befestigung des Tableaus schwenkbar mit Verriegelung über Schließzylinder. Schließzylinder werden bauseits gestellt. Gehäuse mit Abdeckplatte aus nichtrostendem Stahl, Werkstoff-Nr. 1.4301, Oberfläche gebürstet. Paneel aus der gleichen Charge wie die Wandpaneele. Abweichend bei den Lastenaufzügen in St-Blech beschichtet im Farbton gemäß Positionsbeschreibung.
Das Tableau ist mit den entsprechenden Beschriftungen wie:
Hersteller, Baujahr, Fabrikation-Nr., Tragfähigkeit/ Personenzahl, CE-Kennzeichnung, Symbol und Text "Aufzug im Brandfall nicht benutzen" gemäß DIN EN 81-73 und entsprechend den in den Vorbemerkungen genannten Normen und Vorschriften zu versehen.
Sämtliche Taster sind entsprechend DIN EN 81-70 auszuführen, mit erhöhter Taste für die Ausgangsebene. Anordnung der Taster innerhalb der Höhenvorgaben zwischen 850 und 1.150 mm.
Das Tableau enthält folgende Elemente:
- Kurzhubflächentaster, taktil, rechteckig, Größe 490 mm², Rand der Taster blau beleuchtet, einschließlich optischer und akustischer Kommandoquittierung, Tastplatte CNS mit schwarzer Beschriftung, und Braille Haptik
- Kabinenrufe
- Alarmtaster mit optischer und akustischer Rufquittung, mit Symbol auf Taster und Klartextgravur auf Tableau
- Tür-Auf-Taster, mit Symbol auf Taster und Klartextgravur auf Tableau
- Tür-Zu-Taster, mit Symbol auf Taster und Klartextgravur auf Tableau
- Vorhaltung Kartenlesegerät als Zugangssteuerung, Feld ca. 80 x 80 mm möglichst im Tableau integriert
- Anzeigeelemente für Stockwerk und Fahrrichtung,
- Anzeigeelemente für Vorrangfahrten und bei Überlast,
- Sprachansage mit einstellbarer Lautstärke, über Steuerung separat aktivierbar,
- Lochöffnung für Durchsagen des Sprachsynthesizers, Sprechöffnung und entsprechende Platzvorhaltung an der Paneelrückseite für Mikrofon und Lautsprecher des Aufzugs-Notruftelefons,
- Aufzugsnummer in Tableau graviert
- Bieterstandards (mit Logos) sind zulässig, unter Beibehaltung der Funktion, Größe und normativen Vorgaben

Im Tableau befindet sich eine Fahrtrichtungsanzeige und Fahrkorbstandanzeige als farbige TFT-Anzeige mit einer Auflösung von min. 800 x 480 Pixel, voll programmierbar, mit folgenden Anzeigemöglichkeiten:
- Standanzeige (Zahlen): 0-9 je Stelle
- Standanzeige (Buchstaben): A-Z, a-z je Stelle
- Fahrtrichtungsanzeige: Pfeilsymbole für Auf / Ab, Anzeigefläche: min. 100 x 60 mm
- Statusanzeige (z. B. Störung/Aufzug verlassen, Überlast, etc.)
Die Anzeigetexte sind entsprechend den Vorgaben des Nutzers zu programmieren und müssen jederzeit änderbar sein.
Sprachdurchsagen werden über einen Sprachsynthesizer akustisch umgesetzt und sind mit einfachem Softwaretool änderbar.
Die Gegensprechanlage bietet Sprechmöglichkeiten zwischen Triebwerksraum, Fahrkorb und Schacht, sowie zwischen Notrufzentrale und Fahrkorb. Eine Betätigung der Alarmtaste im Fahrkorb löst bei der Notrufzentrale ein Signal aus, das durch Drücken der Sprechtaste quittiert werden muss. Diese Quittierung schaltet die Notrufzentrale automatisch auf die Freisprechstelle des Fahrkorbes, von dem der Alarm gegeben wurde. Die gegenseitige Sprechverbindung ist somit hergestellt.

11 Fahrkorbtüren

Fahrkorbtüren als doppelwandige Teleskopschiebetüren aus verzinkten St-Blech, ringsum verschweißt, Teleskopausführung und Oberflächenausführung gemäß Positionsbeschreibung.
Die Fahrkorbtüren sind für mehr als 500.000 Türbewegungen pro Jahr auszulegen.
Jedes Türblatt ist mit geräuscharmen, ölbeständigen, dauergeschmierten und wartungsfreien Kunststofflaufrollen zu führen, Rollendurchmesser mindestens 65 mm.
Schaltleisten dürfen bei offenen Türen nicht in den freien Durchgang hineinragen. Bei parkendem Aufzug sind die Türen geschlossen. Der Abstand zwischen Fahrkorbtürschwelle und Schachttürschwelle darf max. 25 mm betragen.
Der Türantrieb ist als Linearantrieb mit geregeltem Drehstrommotor mit Frequenzumrichter oder mit Zahnriemenantrieb und geregeltem Gleichstrommotor mit freiprogrammierbarer Türlaufzeit und Voll-Diagnosefähig auszuführen. Der Fahrkorbtürantrieb muss in jeder Stellung mit der Fahrkorbtür form- und kraftschlüssig verbunden sein. Die Kupplung zwischen Fahrkorbtür und Schachttür muss spielfrei erfolgen. Die Regelung des Türantriebes muss schnelle, präzise und leise Türbewegungen garantieren. Die Fahrkorbtürkupplung muss so ausgeführt sein, dass sie auch bei starkem Luftzug im Schacht die Türen sicher schließt. Öffnungs- und Schließgeschwindigkeit, Endlagengeschwindigkeit, Beschleunigung, das Anfahren und die Dämpfung müssen getrennt voneinander einstellbar sein. Die maximale Schließkraft der Tür ist elektronisch zu überwachen. Bei Erreichen der einstellbaren Ansprechkraft muss der Türzulauf unterbrochen werden und die Tür wieder öffnen.
Es ist möglichst eine Türsteuerung mit Auswertung (und Weitergabe beim Verschleiß) der Fahrzyklen vorzusehen. Hiermit soll eine präventive Wartung ermöglicht werden.
Mit dem Steuergerät müssen Parameter zur Auswertung von mechanischem Verschleiß der Tür bereitgestellt werden. Diese Parameter sind durch den Aufzugcontroller oder andere Busteilnehmer vom CAN-BUS abgreifbar und können durch eine externe Auswertlogik etagenabhängig bewertet werden. Es handelt sich dabei z. B. um Ereigniszähler, maximale Stromwerte in der Schwertstrecke der Tür, Fahrzeiten und Energiewerte der Öffnungs- und Schließzyklen, sowie weitere Leistungswerte.
Fahrkorbeingangsüberwachung durch 3D-Lichtgitter über eine Höhe von mind. 1,80 m mit mind. 150 Infrarotstrahlen einschl. Auswerteeinheit. Sender- und Empfängerleiste mit vollintegrierter Auswerteelektronik. Getaktetes Infrarotlicht für hohe Fremdlichtsicherheit. Durch eine Vielzahl paralleler und gekreuzter IR-Lichtstrahlen ist eine sehr hohe Auflösung zu erzielen.

12 Fahrschachttüren

Die Fahrschachttüren sind nach DIN EN 81-58 in Klasse E60, als doppelwandige zweiflügelige seitlich öffnende Teleskopschiebetüren inkl. Türrahmen, Schienen und Führungselementen auszuführen. Türkämpfer als geschlossener Kasten. Türblätter doppelwandig, aus verzinkten St-Blechen. Teleskopausführung und Oberflächenausführung gemäß Positionsbeschreibung.
Die Betätigung der Schachttüren soll durch den am Fahrkorb schwingungsisoliert angebrachten Fahrkorbtürantrieb erfolgen. Die Schachttüren sind für mehr als 500.000 Türbewegungen pro Jahr auszulegen.
Türverschluss bauteilgeprüft, Ausführung mit Hakenriegel. Jedes Türblatt ist mit geräuscharmen, ölbeständigen, dauergeschmierten und wartungsfreien Kunststofflaufrollen zu führen, Rollendurchmesser mindestens 65 mm. Schließgewichte verdeckt in der Zarge für dauerhafte und gleichförmige Schließkraft.
Die Schachtschwelle ist komplett in ALU-Massiv auszuführen, ausgelegt für eine Radlast von 40 % der Tragfähigkeit, mit verstärkter Befestigung. Die Tiefe der Türschwelle ist gleich der Tiefe der Türzarge. Die Höhe des Estrichs beträgt in allen Regelgeschossen an der Schachtkante 120 mm, außer in SOM1 6.OG, SOM3 4.OG und VSZ 2.OG 70 mm. Dies ist bei den Befestigungselementen für die Türschwellen zu berücksichtigen.

Besondere Ausführungen der Türen:
Spalten zwischen Schachttür und Schachtwand sind gemäß den Anforderungen der gesetzlichen Brandschutzvorgaben rauchdicht zu schließen und zu isolieren.
Seitliche Türrahmen mindestens als Eckprofil umlaufend zur Begrenzung der Türlichte und zum Anschluss der Türzargen. Untere Türführungen justierbar mit Auflagen, die ohne Aushängen der Türflügel ausgewechselt werden können.
Spalten zwischen Türschwelle und Rohboden und Türrahmen und Laibung sind so zu schließen, dass der Außenbelag ohne besondere Maßnahmen bis an die Schachttürschwelle herangezogen werden kann.

Einbau der Schachttüren innerhalb des Schachtes:
Schwellen aussteifen oder eine Tragkonstruktion vorsehen. Unzulässige Nischen, die durch die Schachttüren gebildet werden, sind zu vermeiden.

13 Portale

Mauerumfassungszarge mit überlappendem Blech zwischen den Türen bei allen Bettenaufzugsgruppen.
An diesen Schachtzugängen werden Mauerumfassungszargen (MUZ) aus Edelstahl erforderlich. Es ist eine Blechstärke von mind. 2 mm zu verwenden. Oberflächenausführung gemäß Positionsbeschreibung.
Der Anschluss erfolgt direkt an die Schachttürrahmen. Die Spiegelbreite beträgt seitlich und am Kopfstück 150 mm. Die Zarge umfasst die Schachtvorderwand und steht ca. 10 mm über. Das Kopfstück ist zwischen die Seitenteile eingesetzt. Flächenbündige Aussparungen für eine Standardanzeige sind enthalten. Doppelschaliger Aufbau mit Aussteifungsblechen auf der Innenseite und F90-Anschluss an Schachtwand und Schachttüren. Die MUZ sind bis zur finalen Übergabe vor Beschädigung durch Dritte zu sichern.
Portaltiefe gesamt: ca. 300 mm

14 Anzeigen und Tableaus

Anzeige in den MUZ als farbige TFT-Anzeige mit einer Auflösung von min 800 x 480 Pixel, Anzeigehöhe ca. 65 mm, mit folgenden Anzeigemöglichkeiten:
- Fahrtrichtungsanzeige als Pfeilsymbole für Auf / Ab
- Anzeige (Zahlen): 0-9
- Anzeige (Buchstaben): A-Z, a-z für individuelle Texte z. B. blinkend "Nicht einsteigen"
- Ankunftsmelder mit akustischem Signal, abschaltbar

Je Einstiegsseite ein Bedientableau in Edelstahl gebürstet Korn 240 befestigt. Lage der Bedientableaus mittig zwischen den Aufzügen. Flächenbündig montiert
B x H der Abdeckplatten: siehe Ausführungsplanung

Das Tableau enthält folgende Elemente:
- Kurzhubflächentaster, taktil, quadratisch, Größe 490 mm², Rand der Sensortasten blau beleuchtet, einschließlich optischer und akustischer Kommandoquittierung, Tastplatte CNS mit schwarzer Beschriftung,
- Vorhaltung für Kartenlesegerät Feld 80 x 80 mm, möglichst im Tableau integriert
- Gravur Piktogramm und Text gemäß DIN EN 81-73,
- Anzeige "Kein Zutritt" in der Evakuierungsebene, wahlweise auch in der Anzeige möglich,
- Bieterstandards (mit Logos) sind zulässig, unter Beibehaltung der Funktion, Größe und normativen Vorgaben.

Flächenbündige Integration eine Inforahmens (A4) für den Notfallplan im Mittelpaneel oberhalb des Tableaus, Papier-Inlet von der Kabine austauschbar, mit Torx-Schrauben gesichert.

15 Notrufeinrichtung

Aufzugsnotrufeinrichtung entsprechend DIN EN 81-28 wird bauseits bereitgestellt.
Vorhaltung für bauseitige Notrufkommunikation inkl. interner Verkabelung bis zur Schnittstelle im Schaltschrank
Die Abstimmung mit dem Errichter der Telefonanlage, sowie notwendige Tests und mögliche Fehlersuche sind mit einzukalkulieren.
Zur Vermeidung des unbemerkten Personeneinschlusses bei Wartungs- und Prüfarbeiten im Aufzugsschacht ist eine Notrufsprecheinrichtung auf dem Fahrkorbdach und in der Schachtgrube erforderlich.

#### Bereich 01.01 Haus Somatik 1 - SOM1

##### Abschnitt 01.01.02 Aufzugsgruppe Betten B1.1+1.2

*Hinweis: Technische Ausstattung*
Ausführung gemäß technischen Vorbemerkungen und dieser Beschreibung:

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
**01.01.02.1 Antrieb B1.1**
gemäß "Technische Beschreibung Aufzugsanlagen" und Aufzugsgruppe Betten B1.1+1.2, "Technische Ausstattung"

Die Position beinhaltet die Lieferung, Montage, elektr. Installation und Inbetriebnahme
Menge: 1,000 St

**01.01.02.2 Antrieb B1.2**
gemäß "Technische Beschreibung Aufzugsanlagen" und Aufzugsgruppe Betten B1.1+1.2, "Technische Ausstattung"

Die Position beinhaltet die Lieferung, Montage, elektr. Installation und Inbetriebnahme
Menge: 1,000 St

**01.01.02.3 Frequenzumrichter B1.1**
gemäß "Technische Beschreibung Aufzugsanlagen" und Aufzugsgruppe Betten B1.1+1.2, "Technische Ausstattung"

Die Position beinhaltet die Lieferung, Montage, elektr. Installation und Inbetriebnahme
Menge: 1,000 St

**01.01.02.4 Frequenzumrichter B1.2**
gemäß "Technische Beschreibung Aufzugsanlagen" und Aufzugsgruppe Betten B1.1+1.2, "Technische Ausstattung"

Die Position beinhaltet die Lieferung, Montage, elektr. Installation und Inbetriebnahme
Menge: 1,000 St

**01.01.02.5 Steuerung & Schaltschrank B1.1**
gemäß "Technische Beschreibung Aufzugsanlagen" und Aufzugsgruppe Betten B1.1+1.2, "Technische Ausstattung"

Die Position beinhaltet die Lieferung, Montage, elektr. Installation und Inbetriebnahme
Menge: 1,000 St

**01.01.02.6 Steuerung & Schaltschrank B1.2**
gemäß "Technische Beschreibung Aufzugsanlagen" und Aufzugsgruppe Betten B1.1+1.2, "Technische Ausstattung"

Die Position beinhaltet die Lieferung, Montage, elektr. Installation und Inbetriebnahme
Menge: 1,000 St

**01.01.02.7 Schachtinstallation inkl. Tragmittel B1.1**
gemäß "Technische Beschreibung Aufzugsanlagen" und Aufzugsgruppe Betten B1.1+1.2, "Technische Ausstattung"

Die Position beinhaltet die Lieferung, Montage, elektr. Installation und Inbetriebnahme
Menge: 1,000 St

**01.01.02.8 Schachtinstallation inkl. Tragmittel B1.2**
gemäß "Technische Beschreibung Aufzugsanlagen" und Aufzugsgruppe Betten B1.1+1.2, "Technische Ausstattung"

Die Position beinhaltet die Lieferung, Montage, elektr. Installation und Inbetriebnahme
Menge: 1,000 St

**01.01.02.9 Fahrkorb B1.1**
gemäß "Technische Beschreibung Aufzugsanlagen" und Aufzugsgruppe Betten B1.1+1.2, "Technische Ausstattung"

Die Position beinhaltet die Lieferung, Montage, elektr. Installation und Inbetriebnahme
Menge: 1,000 St

**01.01.02.10 Fahrkorb B1.2**
gemäß "Technische Beschreibung Aufzugsanlagen" und Aufzugsgruppe Betten B1.1+1.2, "Technische Ausstattung"

Die Position beinhaltet die Lieferung, Montage, elektr. Installation und Inbetriebnahme
Menge: 1,000 St

**01.01.02.11 Fahrkorbtür B1.1**
gemäß "Technische Beschreibung Aufzugsanlagen" und Aufzugsgruppe Betten B1.1+1.2, "Technische Ausstattung"

Die Position beinhaltet die Lieferung, Montage, elektr. Installation und Inbetriebnahme
Menge: 2,000 St

**01.01.02.12 Fahrkorbtür B1.2**
gemäß "Technische Beschreibung Aufzugsanlagen" und Aufzugsgruppe Betten B1.1+1.2, "Technische Ausstattung"

Die Position beinhaltet die Lieferung, Montage, elektr. Installation und Inbetriebnahme
Menge: 1,000 St

**01.01.02.13 Schachttür B1.1**
gemäß "Technische Beschreibung Aufzugsanlagen" und Aufzugsgruppe Betten B1.1+1.2, "Technische Ausstattung"

Die Position beinhaltet die Lieferung, Montage, elektr. Installation und Inbetriebnahme
Menge: 9,000 St

**01.01.02.14 Schachttür B1.2**
gemäß "Technische Beschreibung Aufzugsanlagen" und Aufzugsgruppe Betten B1.1+1.2, "Technische Ausstattung"

Die Position beinhaltet die Lieferung, Montage, elektr. Installation und Inbetriebnahme
Menge: 7,000 St

**01.01.02.15 Portale B1.1+1.2**
gemäß "Technische Beschreibung Aufzugsanlagen" und Aufzugsgruppe Betten B1.1+1.2, "Technische Ausstattung"

Gemeinsames Portal der Gruppe

Die Position beinhaltet die Lieferung, Montage, elektr. Installation und Inbetriebnahme
Menge: 7,000 St

**01.01.02.16 Portale B1.1**
gemäß "Technische Beschreibung Aufzugsanlagen" und Aufzugsgruppe Betten B1.1+1.2, "Technische Ausstattung"

Die Position beinhaltet die Lieferung, Montage, elektr. Installation und Inbetriebnahme
Menge: 2,000 St

**01.01.02.17 Außentableaus B1.1+1.2**
gemäß "Technische Beschreibung Aufzugsanlagen" und Aufzugsgruppe Betten B1.1+1.2, "Technische Ausstattung"

Die Position beinhaltet die Lieferung, Montage, elektr. Installation und Inbetriebnahme
Menge: 9,000 St

**01.01.02.18 Außenanzeigen B1.1+1.2**
gemäß "Technische Beschreibung Aufzugsanlagen" und Aufzugsgruppe Betten B1.1+1.2, "Technische Ausstattung"

Die Position beinhaltet die Lieferung, Montage, elektr. Installation und Inbetriebnahme
Menge: 16,000 St

#### Bereich 01.02 Haus Somatik 2 - SOM2

##### Abschnitt 01.02.02 Aufzugsgruppe Betten B2.1+2.2

*Hinweis: Technische Ausstattung*
Ausführung gemäß technischen Vorbemerkungen und dieser Beschreibung:

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
**01.02.02.1 Antrieb B2.1**
gemäß "Technische Beschreibung Aufzugsanlagen" und Aufzugsgruppe Betten B2.1+2.2, "Technische Ausstattung"

Die Position beinhaltet die Lieferung, Montage, elektr. Installation und Inbetriebnahme
Menge: 1,000 St

**01.02.02.2 Antrieb B2.2**
gemäß "Technische Beschreibung Aufzugsanlagen" und Aufzugsgruppe Betten B2.1+2.2, "Technische Ausstattung"

Die Position beinhaltet die Lieferung, Montage, elektr. Installation und Inbetriebnahme
Menge: 1,000 St

**01.02.02.3 Frequenzumrichter B2.1**
gemäß "Technische Beschreibung Aufzugsanlagen" und Aufzugsgruppe Betten B2.1+2.2, "Technische Ausstattung"

Die Position beinhaltet die Lieferung, Montage, elektr. Installation und Inbetriebnahme
Menge: 1,000 St

**01.02.02.4 Frequenzumrichter B2.2**
gemäß "Technische Beschreibung Aufzugsanlagen" und Aufzugsgruppe Betten B2.1+2.2, "Technische Ausstattung"

Die Position beinhaltet die Lieferung, Montage, elektr. Installation und Inbetriebnahme
Menge: 1,000 St

**01.02.02.5 Steuerung & Schaltschrank B2.1**
gemäß "Technische Beschreibung Aufzugsanlagen" und Aufzugsgruppe Betten B2.1+2.2, "Technische Ausstattung"

Die Position beinhaltet die Lieferung, Montage, elektr. Installation und Inbetriebnahme
Menge: 1,000 St

**01.02.02.6 Steuerung & Schaltschrank B2.2**
gemäß "Technische Beschreibung Aufzugsanlagen" und Aufzugsgruppe Betten B2.1+2.2, "Technische Ausstattung"

Die Position beinhaltet die Lieferung, Montage, elektr. Installation und Inbetriebnahme
Menge: 1,000 St

**01.02.02.7 Schachtinstallation inkl. Tragmittel B2.1**
gemäß "Technische Beschreibung Aufzugsanlagen" und Aufzugsgruppe Betten B2.1+2.2, "Technische Ausstattung"

Die Position beinhaltet die Lieferung, Montage, elektr. Installation und Inbetriebnahme
Menge: 1,000 St

**01.02.02.8 Schachtinstallation inkl. Tragmittel B2.2**
gemäß "Technische Beschreibung Aufzugsanlagen" und Aufzugsgruppe Betten B2.1+2.2, "Technische Ausstattung"

Die Position beinhaltet die Lieferung, Montage, elektr. Installation und Inbetriebnahme
Menge: 1,000 St

**01.02.02.9 Fahrkorb B2.1**
gemäß "Technische Beschreibung Aufzugsanlagen" und Aufzugsgruppe Betten B2.1+2.2, "Technische Ausstattung"

Die Position beinhaltet die Lieferung, Montage, elektr. Installation und Inbetriebnahme
Menge: 1,000 St

**01.02.02.10 Fahrkorb B2.2**
gemäß "Technische Beschreibung Aufzugsanlagen" und Aufzugsgruppe Betten B2.1+2.2, "Technische Ausstattung"

Die Position beinhaltet die Lieferung, Montage, elektr. Installation und Inbetriebnahme
Menge: 1,000 St

**01.02.02.11 Fahrkorbtür B2.1**
gemäß "Technische Beschreibung Aufzugsanlagen" und Aufzugsgruppe Betten B2.1+2.2, "Technische Ausstattung"

Die Position beinhaltet die Lieferung, Montage, elektr. Installation und Inbetriebnahme
Menge: 1,000 St

**01.02.02.12 Fahrkorbtür B2.2**
gemäß "Technische Beschreibung Aufzugsanlagen" und Aufzugsgruppe Betten B2.1+2.2, "Technische Ausstattung"

Die Position beinhaltet die Lieferung, Montage, elektr. Installation und Inbetriebnahme
Menge: 1,000 St

**01.02.02.13 Schachttür B2.1**
gemäß "Technische Beschreibung Aufzugsanlagen" und Aufzugsgruppe Betten B2.1+2.2, "Technische Ausstattung"

Die Position beinhaltet die Lieferung, Montage, elektr. Installation und Inbetriebnahme
Menge: 8,000 St

**01.02.02.14 Schachttür B2.2**
gemäß "Technische Beschreibung Aufzugsanlagen" und Aufzugsgruppe Betten B2.1+2.2, "Technische Ausstattung"

Die Position beinhaltet die Lieferung, Montage, elektr. Installation und Inbetriebnahme
Menge: 8,000 St

**01.02.02.15 Portale B2.1+2.2**
gemäß "Technische Beschreibung Aufzugsanlagen" und Aufzugsgruppe Betten B2.1+2.2, "Technische Ausstattung"

Gemeinsames Portal der Gruppe

Die Position beinhaltet die Lieferung, Montage und Inbetriebnahme
Menge: 8,000 St

**01.02.02.16 Außentableaus B2.1+2.2**
gemäß "Technische Beschreibung Aufzugsanlagen" und Aufzugsgruppe Betten B2.1+2.2, "Technische Ausstattung"

Die Position beinhaltet die Lieferung, Montage, elektr. Installation und Inbetriebnahme
Menge: 8,000 St

**01.02.02.17 Außenanzeigen B2.1+2.2**
gemäß "Technische Beschreibung Aufzugsanlagen" und Aufzugsgruppe Betten B2.1+2.2, "Technische Ausstattung"

Die Position beinhaltet die Lieferung, Montage, elektr. Installation und Inbetriebnahme
Menge: 16,000 St

#### Bereich 01.03 Haus Somatik 3 - SOM3

##### Abschnitt 01.03.02 Aufzugsgruppe Betten B3.1+3.2

*Hinweis: Technische Ausstattung*
Ausführung gemäß technischen Vorbemerkungen und dieser Beschreibung:

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
**01.03.02.1 Antrieb B3.1**
gemäß "Technische Beschreibung Aufzugsanlagen" und Aufzugsgruppe Betten B3.1+3.2, "Technische Ausstattung"

Die Position beinhaltet die Lieferung, Montage, elektr. Installation und Inbetriebnahme
Menge: 1,000 St

**01.03.02.2 Antrieb B3.2**
gemäß "Technische Beschreibung Aufzugsanlagen" und Aufzugsgruppe Betten B3.1+3.2, "Technische Ausstattung"

Die Position beinhaltet die Lieferung, Montage, elektr. Installation und Inbetriebnahme
Menge: 1,000 St

**01.03.02.3 Frequenzumrichter B3.1**
gemäß "Technische Beschreibung Aufzugsanlagen" und Aufzugsgruppe Betten B3.1+3.2, "Technische Ausstattung"

Die Position beinhaltet die Lieferung, Montage, elektr. Installation und Inbetriebnahme
Menge: 1,000 St

**01.03.02.4 Frequenzumrichter B3.2**
gemäß "Technische Beschreibung Aufzugsanlagen" und Aufzugsgruppe Betten B3.1+3.2, "Technische Ausstattung"

Die Position beinhaltet die Lieferung, Montage, elektr. Installation und Inbetriebnahme
Menge: 1,000 St

**01.03.02.5 Steuerung & Schaltschrank B3.1**
gemäß "Technische Beschreibung Aufzugsanlagen" und Aufzugsgruppe Betten B3.1+3.2, "Technische Ausstattung"

Die Position beinhaltet die Lieferung, Montage, elektr. Installation und Inbetriebnahme
Menge: 1,000 St

**01.03.02.6 Steuerung & Schaltschrank B3.2**
gemäß "Technische Beschreibung Aufzugsanlagen" und Aufzugsgruppe Betten B3.1+3.2, "Technische Ausstattung"

Die Position beinhaltet die Lieferung, Montage, elektr. Installation und Inbetriebnahme
Menge: 1,000 St

**01.03.02.7 Schachtinstallation inkl. Tragmittel B3.1**
gemäß "Technische Beschreibung Aufzugsanlagen" und Aufzugsgruppe Betten B3.1+3.2, "Technische Ausstattung"

Die Position beinhaltet die Lieferung, Montage, elektr. Installation und Inbetriebnahme
Menge: 1,000 St

**01.03.02.8 Schachtinstallation inkl. Tragmittel B3.2**
gemäß "Technische Beschreibung Aufzugsanlagen" und Aufzugsgruppe Betten B3.1+3.2, "Technische Ausstattung"

Die Position beinhaltet die Lieferung, Montage, elektr. Installation und Inbetriebnahme
Menge: 1,000 St

**01.03.02.9 Fahrkorb B3.1**
gemäß "Technische Beschreibung Aufzugsanlagen" und Aufzugsgruppe Betten B3.1+3.2, "Technische Ausstattung"

Die Position beinhaltet die Lieferung, Montage, elektr. Installation und Inbetriebnahme
Menge: 1,000 St

**01.03.02.10 Fahrkorb B3.2**
gemäß "Technische Beschreibung Aufzugsanlagen" und Aufzugsgruppe Betten B3.1+3.2, "Technische Ausstattung"

Die Position beinhaltet die Lieferung, Montage, elektr. Installation und Inbetriebnahme
Menge: 1,000 St

**01.03.02.11 Fahrkorbtür B3.1**
gemäß "Technische Beschreibung Aufzugsanlagen" und Aufzugsgruppe Betten B3.1+3.2, "Technische Ausstattung"

Die Position beinhaltet die Lieferung, Montage, elektr. Installation und Inbetriebnahme
Menge: 1,000 St

**01.03.02.12 Fahrkorbtür B3.2**
gemäß "Technische Beschreibung Aufzugsanlagen" und Aufzugsgruppe Betten B3.1+3.2, "Technische Ausstattung"

Die Position beinhaltet die Lieferung, Montage, elektr. Installation und Inbetriebnahme
Menge: 1,000 St

**01.03.02.13 Schachttür B3.1**
gemäß "Technische Beschreibung Aufzugsanlagen" und Aufzugsgruppe Betten B3.1+3.2, "Technische Ausstattung"

Die Position beinhaltet die Lieferung, Montage, elektr. Installation und Inbetriebnahme
Menge: 6,000 St

**01.03.02.14 Schachttür B3.2**
gemäß "Technische Beschreibung Aufzugsanlagen" und Aufzugsgruppe Betten B3.1+3.2, "Technische Ausstattung"

Die Position beinhaltet die Lieferung, Montage, elektr. Installation und Inbetriebnahme
Menge: 5,000 St

**01.03.02.15 Portale B3.1+3.2**
gemäß "Technische Beschreibung Aufzugsanlagen" und Aufzugsgruppe Betten B3.1+3.2, "Technische Ausstattung"

Gemeinsames Portal der Gruppe

Die Position beinhaltet die Lieferung, Montage und Inbetriebnahme
Menge: 5,000 St

**01.03.02.16 Portale B3.2**
gemäß "Technische Beschreibung Aufzugsanlagen" und Aufzugsgruppe Betten B3.1+3.2, "Technische Ausstattung"

Die Position beinhaltet die Lieferung, Montage und Inbetriebnahme
Menge: 1,000 St

**01.03.02.17 Außentableaus B3.1+3.2**
gemäß "Technische Beschreibung Aufzugsanlagen" und Aufzugsgruppe Betten B3.1+3.2, "Technische Ausstattung"

Die Position beinhaltet die Lieferung, Montage, elektr. Installation und Inbetriebnahme
Menge: 6,000 St

**01.03.02.18 Außenanzeigen B3.1+3.2**
gemäß "Technische Beschreibung Aufzugsanlagen" und Aufzugsgruppe Betten B3.1+3.2, "Technische Ausstattung"

Die Position beinhaltet die Lieferung, Montage, elektr. Installation und Inbetriebnahme
Menge: 11,000 St

#### Bereich 01.06 Sonstige Leistungen

##### Abschnitt 01.06.01 Baustellenaufzüge

*Hinweis: Bettenaufzüge zur bauzeitlichen Nutzung*
Folgende Aufzüge sollen bereits während der Ausbauphase als Bauaufzüge genutzt werden:
SOM1/B1.1, SOM2/B2.2, SOM3/B3.1

Der Betrieb der Aufzüge ist von der ZÜS genehmigen zu lassen, d. h. es ist eine Inverkehrbringung und eine Inbetriebnahmeprüfung zu einem sehr zeitigen Termin erforderlich.

Basis der vorzeitigen Inbetriebnahme unter Baustellenbedingungen sind die entsprechende Gefährdungsbeurteilung, die vom AN Aufzug rechtzeitig zu erstellen, bzw. von den Beteiligten (SiGeKo, Bauherr) abzufragen, sind.

Die Position beinhaltet das Liefern, Einbauen, Ausbauen
und Zurücknehmen aller hierfür erforderlichen Teile:
- provisorische Bauzeitentürblätter an der Kabine und den Schachtüren EG (dem AN freigestellt, ob er diese in Edelstahl oder Stahl ausführt)
- provisorische Tableaus (außen und innen); Außentableaus IP54; insbesondere die Außentableaus sind so zu montieren, dass sie zerstörungsfrei zu anderen Gewerken gegen die Original-Tableaus ausgetauscht werden können
- provisorische Kabinenbeleuchtung
- Schutzverkleidung der Fahrkorbinnenflächen ((OSB-Platten schwer entflammbar B1-ausgelegt) Boden, Wände und Decke), 45°-Abschrägung sind in den Kabinenecken zu den Türöffnungen vorzusehen
- Schutzverkleidung der Zargen auf allen Ebenen (OSB-Platten schwer entflammbar B1)
- Spalte an allen Schachtzugängen sicher verschliessen
- 2 Stück C-Schienen zur sicheren Befestigung kippbaren Transportguts
- prov. Notrufeinrichtung (GSM, vandalensicher)
- vandalensichere Bauzeitentableaus
- Bodenplatten sind in besonders stabiler Ausführung vorzusehen
- Bautüren und Schließung für Technikräume mit Aufzugs-Steuerschränken sind durch den AN zu stellen und zu beschriften (Firma, Ansprechpartner und Telefonnummer)
- Wartung während Vorhaltezeit (AMEV-Servicevertrag)
- Personenbefreiung und Störungsbeseitigungsdienst während der Vorhaltezeit (AMEV-Servicevertrag)

Nach Ende der Bauzeit sind alle Provisorien auszubauen und ggf. Bauteile zu erneuern und die Aufzüge sind entsprechend Titel Bettenaufzug auszuführen. Weitere Bauteile werden auf Bedarf nach gemeinsamer Festlegung mit dem AG ausgetauscht.

Der Montagebeginn und die Inbetriebnahme für die Aufzüge werden einvernehmlich nach Auftragserteilung festgelegt. Diese Termine werden Vertragsbestandteil.

**01.06.01.1 Bauaufzug SOM1/B1.1 Montage und Demontage**
Nutzung als Bauaufzug von 03/2027 bis 10/2028.

Technische Beschreibung des Aufzuges gemäß
Kapitel 01.02. "Aufzugsgruppe Betten B1.1+1.2".

Bauaufzug installieren gemäß Vorbemerkungstext.

Montage und Demontage zur endgültigen Anlage
Menge: 1,000 St

**01.06.01.2 Bauaufzug SOM2/B2.2 Montage und Demontage**
Nutzung als Bauaufzug von 07/2027 bis 01/2029.

Technische Beschreibung des Aufzuges gemäß
Kapitel 02.02. "Aufzugsgruppe Betten B2.1+2.2".

Bauaufzug installieren gemäß Vorbemerkungstext.

Montage und Demontage zur endgültigen Anlage
Menge: 1,000 St

**01.06.01.3 Bauaufzug SOM3/B3.1 Montage und Demontage**
Nutzung als Bauaufzug von 07/2027 bis 11/2028.

Technische Beschreibung des Aufzuges gemäß
Kapitel 03.02. "Aufzugsgruppe Betten B3.1+3.2".

Bauaufzug installieren gemäß Vorbemerkungstext.

Montage und Demontage zur endgültigen Anlage
Menge: 1,000 St

**01.06.01.4 GSM-Notruftelefon**
GSM-Notruftelefon für die Zeit des Betriebs des Aufzugs zur Baunutzung liefern, montieren und nach Fertigstellung des endgültigen Telefonanschlusses wieder demontieren.
Die monatlichen Kosten sind in den Servicevertrag Bauaufzüge einzuberechnen.
Menge: 3,000 St

**01.06.01.5 Bauzeitentürflügel**
Die Aufzugsteile unterliegen unter Baustellenbedingungen einem wesentlich erhöhten Verschleiß. Deshalb sind alle Schacht- & Kabinentüren mit bauzeitlichen Türflügelen in allen Ebenen auszustatten.

Abrechnung pro Türflügel. Eine Tür - 4-teilig, mittig, zentralschließend besteht aus 4 Türelementen (Flügel).

SOM1 44M + SOM2 36M + SOM3 28M = 108
Menge: 108,000 St

**01.06.01.6 Anrampungen**
Anrampungen aus Sperrholz zur Überbrückung der fehlenden Estrichhöhe. Die Kante der Anfahrrampe wird mittels Stahlwinkel zur Benutzung mit Hubwagen überbrückt.
Breite: Rohbauöffnungsmaß
Tiefe: ca. 1 m

Befestigung: mit Dübel auf Rohfußboden dergestalt, dass von den Anrampungsblechen keine Krafteinleitungen in die Schwellen möglich ist.

Die Anrampungsbleche verbleiben im Eigentum des AN.
Menge: 27,000 St

**01.06.01.7 Servicevertrag AMEV**
Die Aufzüge sind zwischen 14 und 17 Monaten (siehe Pos. oben) unter Baustellenbedingungen in Betrieb und damit situationsbedingt einer starken Verschmutzung unterworfen.

Als Anlage ist das AMEV-Vertragsmuster auszufüllen und abzugeben. Der Vertrag ist Teil der Beauftragung und wird bei der Auswertung berücksichtigt.

Folgende Bestandteile sind Teil des Vertrages:
- Instandhaltung und Wartung, insbesondere 14-tägige Reinigung der Türschwellen und Absaugen der elektronischen Bauteile
- Instandsetzung,
- Notrufentgegennahme und Personenbefreiung,
- monatliche GSM-Bereitstellung

SOM1 17M + SOM2 14M + SOM3 16M = 47 Monate

1 Stück = 1 Monat pro Aufzug
Menge: 47,000 St

**01.06.01.8 Tausch Seile & Rollen der Kabinentür**
Rückbau und Austausch von Baugruppen der Kabinentür.
Die Aufzugsteile unterliegen unter Baustellenbedingungen einem wesentlich erhöhten Verschleiß.

Es ist deshalb beabsichtigt, die Seile und die dazugehörigen Rollen für (Umlenkung) für die Türöffnung in der Kabine auszutauschen.
Menge: 4,000 St

**01.06.01.9 Vorbereitung & Begleitung Abnahme ZÜS Bauaufzüge**
Die Prüfung der Anlagen erfolgt gemäß TRBS 1201 Teil 4

Die technische Abnahme der Anlage wird vom Auftraggeber beauftragt. Der AN hat das erforderliche Personal, Hilfsmittel (Gewichte etc.) und Unterlagen bereitzustellen.

Die direkt durch den AN zu erbringenden Leistungen zur Vorbereitung und Begleitung der Sachverständigenabnahme sind für jede Anlage in dieser Position separat zu kalkulieren.

Beistellen sämtlicher Zeichnungen, Berechnungen, Beschreibungen und Schaltbilder für die Erwirkung der behördlichen Baubewilligungen. Die Abnahme durch die benachrichtigte Stelle erfolgt nach den Richtlinien 2014/33/EU, Konformitätsbewertungsverfahren, Artikel 8 (Endabnahme nach Anhang VI, Qualitätssicherheitssystem nach Anhang XII, Einzelprüfung nach Anhang X).

Zur Abnahme sind die nach ZÜS geforderten Maßnahmen, ggf. notwendige Risikoanalysen, durch den Auftragnehmer nachzuweisen.
Menge: 3,000 St

##### Abschnitt 01.06.02 Rauchwärmeanlagen - RWA

*Hinweis: RWA-Aufzugskit*
Das RWA-Aufzugskit besteht aus der Auswerteeinheit und einer Dachhaube mit Jalousieklappe bzw. einer Jalousieklappe zur Wandmontage.

Die Raucherkennung im Schacht erfolgt bauseits über ein RAS. Über die BMA erhält das RWA-Kit ein Signal zur Öffnung der Jalousieklappe.

Die Entrauchungsöffnung dient auch zur Belüftung. Dies ist bei der Auslegung der Steuerung zu berücksichtigen.

Technischer Aufbau:
- Aufputz Gehäuse
- Integriertes Anzeige- und Bedienfeld
- Reset-Taster eingebaut in Anzeige und Bedienfeld
- Potentialfreier Reset-Eingang als Opto-Koppler vorhanden
- Alle Kriterien (Betrieb, Alarm 1, Alarm 2, Störung) werden an der Gehäuseoberfläche optisch angezeigt
- Alle Kriterien (Alarm 1, Alarm 2 und Störung) besitzen je einen potentialfreien Umschaltkontakt sowie einen OC-Ausgang
- Temperatursensor
- manueller Auslösetaster
- Anbindung an die BMA
- Jalousieklappe an der Gebäudeaustrittöffnung
- Dachhaube
- Anschluss für potentialfreien Eingang zur manuellen Öffnung/Schließung über einen Schalter in der BMZ
- Kontakt "offen" an die GA

**01.06.02.1 Aufzugsgruppe B1.1+B1.2**
Ausführung gemäß Beschreibung "RWA-Aufzugskit", inkl. Lieferung, Montage und Inbetriebnahme.

Für die Aufzugsgruppe B1.1+B1.2,
Effektiver Entrauchungsquerschnitt min. 0,54 m².

Ausführung mit einer gemeinsamen Steuerung und einer Dachhaube mit integrierter Jalousieklappe.

Steuerung mit Temperatur- und CO2-Messung zur Schachtbelüftung.

Standort der Steuerung im Technikraum 4290.
Menge: 1,000 St

**01.06.02.2 Aufzugsgruppe B2.1+B2.2**
Ausführung gemäß Beschreibung "RWA-Aufzugskit", inkl. Lieferung, Montage und Inbetriebnahme.

Für die Aufzugsgruppe B2.1+B2.2,
Effektiver Entrauchungsquerschnitt min. 0,54 m².

Ausführung mit einer gemeinsamen Steuerung und einer Dachhaube mit integrierter Jalousieklappe.

Steuerung mit Temperatur- und CO2-Messung zur Schachtbelüftung.

Standort der Steuerung im Technikraum 6076.
Menge: 1,000 St

**01.06.02.3 Aufzugsgruppe B3.1+B3.2**
Ausführung gemäß Beschreibung "RWA-Aufzugskit", inkl. Lieferung, Montage und Inbetriebnahme.

Für die Aufzugsgruppe B3.1+B3.2,
Effektiver Entrauchungsquerschnitt min. 0,54 m².

Ausführung mit einer gemeinsamen Steuerung und einer Dachhaube mit integrierter Jalousieklappe.

Steuerung mit Temperatur- und CO2-Messung zur Schachtbelüftung.

Standort der Steuerung im Technikraum 5330.
Menge: 1,000 St

##### Abschnitt 01.06.03 Allgemeine Leistungen

**01.06.03.1 Erstellung von Werk- und Montageunterlagen**
Erstellung gemäß Beschreibung ZUSÄTZLICHE TECHNISCHE VERTRAGSBEDINGUNGEN (ZTV) Pkt. 3 und 4.
Menge: 6,000 St

**01.06.03.2 Baustelleneinrichtung**
Aufbau sowie Räumen der Baustelleneinrichtung für sämtliche in der Leistungsbeschreibung aufgeführten Leistungen, exlusive Aufenthalts- und Lagerräume nach DIN 277-1:2005-02 Nr. 8.6 - gewerkespezifisch Die Ausführung der Leistung in mehreren Zeiträumen entsprechend den Ausführungsfristen ist zu berücksichtigen.

Preis pro Monat
Menge: 24,000 St

**01.06.03.3 Vorbereitung & Begleitung Abnahme ZÜS**
Die Prüfung der Anlagen erfolgt gemäß TRBS 1201 Teil 4

Die technische Abnahme der Anlage wird vom Auftraggeber beauftragt. Der AN hat das erforderliche Personal, Hilfsmittel (Gewichte etc.) und Unterlagen bereitzustellen.

Die direkt durch den AN zu erbringenden Leistungen zur Vorbereitung und Begleitung der Sachverständigenabnahme sind für jede Anlage in dieser Position separat zu kalkulieren.

Beistellen sämtlicher Zeichnungen, Berechnungen, Beschreibungen und Schaltbilder für die Erwirkung der behördlichen Baubewilligungen. Die Abnahme durch die benachrichtigte Stelle erfolgt nach den Richtlinien 2014/33/EU, Konformitätsbewertungsverfahren, Artikel 8 (Endabnahme nach Anhang VI, Qualitätssicherheitssystem nach Anhang XII, Einzelprüfung nach Anhang X).

Zur Abnahme sind die nach ZÜS geforderten Maßnahmen, ggf. notwendige Risikoanalysen, durch den Auftragnehmer nachzuweisen.
Menge: 6,000 St

**01.06.03.4 Unterweisungen, Schulungen**
Unterweisung des Bedienungspersonals:
Technisches Personal und die Fachkraft für Arbeitssicherheit (Aufzugsnutzung und Wartung bzw. Betreuung) unter Beachtung aller arbeitsrechtlicher Vorschriften, Schulung der Nutzer in der Anlagenbedienung, auf Grundlage der anlagenspezifischen Empfehlungen des Herstellers der angebotenen Fabrikate. Der Schulungsinhalt ist auf den einzuweisenden Personenkreis abzustimmen.

Der Schulungsinhalt hat mind. zu enthalten:
- Erläuterung der übergebenen Dokumentation (Pläne, Schemata, Kurzanleitungen, Baugruppen, Tableaus, Technik, etc.)
- Umgang mit den ausgeführten Systemen, Türen, Kabinen etc.
- Fehlermanagement - Fehlermeldungen
- Schnittstellen Monitoring
- Verhalten im Störungsfall
- Hinweise auf Arbeitnehmerschutzbestimmungen
- Hinweise auf Gefahren und Bedienungsfehler
- Beantwortung der Fragen der Schulungsteilnehmer

Der Errichter der Anlage hat mind. 4 Wochen vor der Schulung dem AG eine Liste über Schulungs- und Einweisungsschritte und -Abläufe, mit einem Vorschlag des Teilnehmerkreises zu übergeben. Schulungshilfsmittel, wie Beamer, Mitschriftunterlagen, etc. sind vom AN bereitzustellen.

Über jede Schulungseinheit ist eine Schulungsliste mit dem Inhalt der Schulung, den Schulungsteilnehmern und der unterfertigten Erklärung jedes Teilnehmers den Inhalt verstanden zu haben, zu verfassen. Ohne vollständig unterfertigter Schulungsliste werden keine Schulungseinheiten anerkannt. Es wird eine max. Teilnehmerzahl von 5 bis 8 Personen je Schulung angenommen. Es sind drei Schulungstermine je min. 4 Stunden zu berücksichtigen.
Menge: 3,000 St

**01.06.03.5 Teilnahme an Inbetriebnahmetests**
Die direkt durch den AN zu erbringenden Leistungen zur Vorbereitung und Begleitung der Inbetriebnahmetests sind für jede Anlage in dieser Position separat zu kalkulieren.

Die Inbetriebnahmetests (BMA, Black-Out) der Anlage sind vom Auftragnehmer eigenverantwortlich durchzuführen bzw. zu begleiten und beinhaltet das erforderliche Personal, Hilfsmittel (Gewichte etc.), Unterlagen und Gebühren.
Menge: 3,000 St

##### Abschnitt 01.06.04 Stundenlohnarbeiten

*Hinweis: Hinweis Stundenlohnarbeiten*
Mit der Ausführung der im Leistungsverzeichnis vorgesehenen Stundenlohnarbeiten ist erst nach schriftlicher Anordnung des Auftraggebers zu beginnen. Der erforderliche Umfang, der im Einzelfall zu erbringenden Leistungen, wird bei der Anordnung festgelegt.

Der Verrechnungssatz für die jeweilige Arbeitskraft umfasst sämtliche Aufwendungen, wie Lohn- und Gehaltskosten, Lohn- und Gehaltsnebenkosten, Zuschläge, lohngebundene und lohnabhängige Kosten, sonstige Sozialkosten, Gemeinkosten, Wagnis und Gewinn sowie den Kleingeräteeinsatz.

Für vom Auftraggeber angeordnete Stundenlohnarbeiten werden die vereinbarten Stundenverrechnungssätze zuzüglich Umsatzsteuer nach den tatsächlich geleisteten Arbeitszeiten bezahlt. Wegezeiten werden nicht gesondert vergütet.

Verlangt der Auftraggeber die Ausführung von Leistungen außerhalb der regelmäßigen werktäglichen Arbeitszeit (Mehr-, Sonntags-, Feiertags- und Nachtarbeit), so wird neben den vereinbarten Preisen eine Vergütung für die nachgewiesenen zuschlagspflichtigen Stunden gewährt. Als Vergütung wird für jede geleistete Stunde der Betrag gezahlt, der sich aus der entsprechenden tariflichen Vereinbarung für Mehr-, Sonntags-, Feiertags- und Nachtarbeit zuzüglich der dafür tatsächlichen aufgewendeten Aufschläge errechnet.

In diesen Positionen werden auch Leistungen zur Unterstützung anderer Gewerke mit Aufzugsnutzung vor Inbetriebnahme oder für Montagen im Aufzugsschacht abgerechnet.

**01.06.04.1 Taglohnstunde Projektleiter**
Gesamtverrechnungssatz für Taglohnstunde
Menge: 5,000 h

**01.06.04.2 Taglohnstunde Ingenieur/Konstrukteur**
Gesamtverrechnungssatz für Taglohnstunde
Menge: 5,000 h

**01.06.04.3 Taglohnstunde Vorarbeiter**
Gesamtverrechnungssatz für Taglohnstunde
Menge: 5,000 h

**01.06.04.4 Taglohnstunde Fachmonteur**
Gesamtverrechnungssatz für Taglohnstunde
Menge: 10,000 h

**01.06.04.5 Taglohnstunde Helfer**
Gesamtverrechnungssatz für Taglohnstunde
Menge: 10,000 h

#### Bereich 01.07 Wartung & Instandhaltung

##### Abschnitt 01.07.01 Wartung während der vierjährigen Verjährungsfrist für Mängelansprüche

*Hinweis: Während der vierjährigen Verjährungsfrist für Mängelansprüche*
Während der vierjährigen Verjährungsfrist für Mängelansprüche hat der AN die Wartung, Inspektion und damit verbundene kleine Instandsetzungsarbeiten während der Betriebszeit der gegenständlichen Anlagen durchzuführen.

Zusätzlich ist die Betreuung des Notrufs und die Notbefreiung im Angebot zu berücksichtigen.

Die Bedingungen der Tätigkeiten sind in den ZVB Kap. 20 und im AMEV Vertragsmuster Service 2024 festgelegt und liegen der Ausschreibung bei. Die AMEV-Blätter sind dem Angebot ausgefüllt beizulegen.

Der Leistungsumfang umfasst alle erforderlichen Inspektionsarbeiten, Wartungsarbeiten und Instandsetzungs-arbeiten an den maschinellen, elektrischen und elektronischen Anlagen.

Die Wartungsarbeiten sind innerhalb der beim AN betriebsüblichen Zeiten durchzuführen.

Desweiteren werden die Kosten für die wiederkehrenden Haupt- und Zwischenprüfungen während der Verjährungsfrist abgefragt.

**01.07.01.1 Wartung pro Jahr**
*** Bedarfsposition ohne GB
Preis pro Jahr Wartung für alle 6 Anlagen, mit jeweils 6 Wartungsterminen pro Jahr.

Die Kosten werden bei Auftragsvergabe gewertet, jedoch erhält der Bieter kein Anrecht auf Vertragsabschluss.
Menge: 4,000 St

**01.07.01.2 Vorbereitung & Begleitung der ersten Zwischenprüfungen**
*** Bedarfsposition ohne GB
Die wiederkehrende Zwischenprüfung der Anlagen erfolgt gemäß TRBS 1201 Teil 4

Die technische Prüfung der Anlage wird vom Auftraggeber beauftragt. Der AN hat das erforderliche Personal, Hilfsmittel (Gewichte etc.) und Unterlagen bereitzustellen.

Die direkt durch den AN zu erbringenden Leistungen zur Vorbereitung und Begleitung der Sachverständigenabnahme sind für jede Anlage in dieser Position separat zu kalkulieren.
Menge: 6,000 St

**01.07.01.3 Vorbereitung & Begleitung der ersten Hauptprüfungen**
*** Bedarfsposition ohne GB
Die wiederkehrende Hauptprüfung der Anlagen erfolgt gemäß TRBS 1201 Teil 4

Die technische Prüfung der Anlage wird vom Auftraggeber beauftragt. Der AN hat das erforderliche Personal, Hilfsmittel (Gewichte etc.) und Unterlagen bereitzustellen.

Die direkt durch den AN zu erbringenden Leistungen zur Vorbereitung und Begleitung der Sachverständigenabnahme sind für jede Anlage in dieser Position separat zu kalkulieren.
Menge: 6,000 St

**01.07.01.4 Vorbereitung & Begleitung der zweiten Zwischenprüfungen**
*** Bedarfsposition ohne GB
Die wiederkehrende Zwischenprüfung der Anlagen erfolgt gemäß TRBS 1201 Teil 4

Die technische Prüfung der Anlage wird vom Auftraggeber beauftragt. Der AN hat das erforderliche Personal, Hilfsmittel (Gewichte etc.) und Unterlagen bereitzustellen.

Die direkt durch den AN zu erbringenden Leistungen zur Vorbereitung und Begleitung der Sachverständigenabnahme sind für jede Anlage in dieser Position separat zu kalkulieren.
Menge: 6,000 St

**01.07.01.5 Vorbereitung & Begleitung der zweiten Hauptprüfungen**
*** Bedarfsposition ohne GB
Die wiederkehrende Hauptprüfung der Anlagen erfolgt gemäß TRBS 1201 Teil 4

Die technische Prüfung der Anlage wird vom Auftraggeber beauftragt. Der AN hat das erforderliche Personal, Hilfsmittel (Gewichte etc.) und Unterlagen bereitzustellen.

Die direkt durch den AN zu erbringenden Leistungen zur Vorbereitung und Begleitung der Sachverständigenabnahme sind für jede Anlage in dieser Position separat zu kalkulieren.
Menge: 6,000 St

### Titel 02 Los 2 - Personen- & Lastenaufzüge

*Hinweis: Los 2*
Das Los 2 umfasst in allen Gebäuden die Bettenaufzüge mit mit einer Traglast von 2.500 kg, sowie alle Personenaufzüge und alle Lastenaufzüge.

*Hinweis: Technische Beschreibung Aufzugsanlagen*
Diese technische Beschreibung gilt für alle Aufzugsanlagen.

Es gelten anerkannte Regeln der Technik. Hervorzuheben sind hier die Normenreihe ISO 8100 und die DIN 18040-1 für die barrierefreie Ausrüstung.

Aus bautechnischen Gründen werden alle Komponenten im Schacht (Führungsschienen, Türbefestigung, etc.) mit Konsolen (Dübelmontage) befestigt. Für die Trägermontage wurden im Schacht Dübelzonen im Rohbau vorgegeben. Die entsprechenden Kosten sind in den Positionen zur Schachtinstallation einzupreisen.

1 Materialien

Für Fahrkorb, Türen und Verkleidungen etc. sind, wenn nicht anders angegeben, Qualitätsbleche mit einer Blechstärke von mind. 1,5 mm zu verwenden. Geringere Materialstärken sind nicht gestattet.
Edelstahlteile sind aus Chrom-Nickel-Stahl mit der Werkstoffbezeichnung 1.4301 herzustellen. Die Verwendung von Chrom-Stahl mit der Werkstoffbezeichnung 1.4509 ist ausdrücklich nicht gestattet. Oberflächenausführung der Kabinen und Türen gemäß Positionsbeschreibung.
Sämtliche Stahlteile mit Ausnahme aller funktionsbedingt blanken Flächen sind mit Korrosionsschutz zu versehen. Beschädigungen am Korrosionsschutz sind nach der Montage auszubessern.
Alle drehenden Teile erhalten einen Sicherheitsfarbanstrich.

2 Kennzeichnung

Schilder (Komponentenbeschriftung) dauerhaft befestigt, graviert, HPL-Schilder. Laminierte Schilder sind nicht zugelassen. Kabel sind mit Kabelmarkerträger zu kennzeichnen.

3 Triebwerk

Grundsätzlich sind Treibscheiben- und Riemenantriebe (Flachriemen) zugelassen. Aufgrund der zu erwartenden geringeren Betriebskosten (TCO), sind generell Riemenantriebe zu bevorzugen und dort einzusetzen, wo es technisch möglich ist. Unabhängig vom Antriebssystem sind die Antriebe inkl. Umrichter immer im Schachtkopf zu platzieren.

Ab 30 m Förderhöhe ist ein Seilausgleich vorzusehen.

Als Antriebssystem kommen generell getriebelose PM-Maschinen (mit Synchronmotor) zum Einsatz.
Drehstrommotor, frequenzgeregeltes getriebeloses Antriebssystem ohne zusätzliche rotierende Massen.

Ausführung der Treibscheibe hochverschleißfest aus Metall und der Ablenkrollen hochverschleißfest aus Metall oder Kunststoff (nur aus PA 6G). Es ist eine Seilabsprungssicherung vorzusehen. Seilrollen mit dauergeschmierten Wälzlagern. Keilrillen sind zu vermeiden.

Anschlussspannung: 400 V, 50 Hz, Schutzart mind. IP 21.
Motorschutz: Isolationsklasse F (155 °C) mit Temperaturüberwachung über PTC-Thermistor oder gleichwertig.

Die benötigten Anschlussleistungen sind dem Elektroplaner rechtzeitig mit der Werks- und Montageplanung auf einem gesonderten Tabellenblatt, z. B. Excel zu übergeben.

Einzugsstellen an Treibscheibe und Geschwindigkeitsbegrenzer mit Verkleidung gemäß DIN EN 294.

Sicherheitsbremse zur Verhinderung von unkontrollierter Bewegung, als 2-Kreis-Scheibenbremse mit asbestfreien Belägen. Die Betriebsbremse muss ohne Abnahme von Triebwerksteilen zugänglich sein. Einsetzbar als Teil der Schutzeinrichtung für den aufwärtsfahrenden Fahrkorb gegen Übergeschwindigkeit. Einsetzbar als Teil der Schutzeinrichtung gegen unbeabsichtigte Bewegung des Fahrkorbs.
Bei Energieausfall muss der Fahrkorb manuell bzw. über ein notstromgepuffertes Evakuierungssystem bewegt werden können.
Für Notbefreiungen ist eine elektrische Befreiungseinrichtung zum Lösen der Bremsen vorzusehen. Im Schaltschrank ist ein Evakuierungstaster vorzusehen, batteriegepufferte Einspeisung.

Es ist zwischen zwei Evakuierungsarten zu unterscheiden:
- Manuelle Evakuierung: Die Evakuierung wird manuell durch eingewiesenes Personal an der Steuerung durch bspw. Drücken der Evakuierungsvorrichtung durchgeführt. Die Kabine fährt lastabhängig in die nächstgelegene Etage. Die manuelle Evakuierung funktioniert auch bei Anliegen einer Türstörung.
- Automatische Evakuierung: Die automatische Evakuierung fährt die Kabine im Falle eines Stromausfalls automatisch lastabhängig in die nächstgelegene Etage. Die automatische Evakuierung wird bei Anliegen einer Türstörung oder offenen Schachttür nicht durchgeführt

Je nach Beladungszustand fährt die Kabine kontrolliert in die nächste Haltestelle. Aufzug bleibt in der Haltstelle automatisch stehen, Personen können über eine Notentriegelung befreit werden. Quittierungslicht auf dem Evakuierungstaster leuchtet so lange bis die Kabine in die Türzone eingefahren ist (oder alternativ eine Türzonenanzeige). Es muss eine Maßnahme getroffen werden (z.B. durch mehrmaliges Drücken des Tasters), dass durch ein Bedienfehler, die Kabine nicht unkontrolliert in den Endlagen aufprallt.

Der Antrieb ist für 240 F/Std. mit 40 % ED und für Inspektionsfahrt über die gesamte Förderhöhe ohne Halt zu bemessen.
Nennfahrgeschwindigkeit:  gemäß Angaben in den Positionen
Inspektionsfahrgeschwindigkeit:  0,4 m/s
Haltegenauigkeit (lastunabhängig):  +/- 4 mm
Beschleunigung:  mind. 0,8 m/s²

Netzspannungsänderungen von 10 % und Raumtemperaturen zwischen 0°C und +45°C dürfen auf das Fahrverhalten und die Haltegenauigkeit keinen Einfluss haben.

Der Antrieb ist mit einer Einrichtung zur Nachregulierung der Haltegenauigkeit bei geöffneter Tür ausgestattet. Reaktionszeit max. 50 ms. Nachregulierungszeit 1,5 bis 3 s.

Maschinenrahmen oder Motorkonsolen aus Profilstahl zum Befestigen des Triebwerkes. Ausführen des Maschinenrahmens als Adapterplatte. Isolierelemente mit EL1-Lagerung entsprechend der DIN 8989, zur Vermeidung von Körperschallübertragung vom Triebwerk auf das Gebäude.

Schallschutzmaßnahmen
Nachfolgende Immissionspegelauflagen für die Auslegung der Luft- und Körperschallschutzmaßnahmen sind einzuhalten. Im Zweifelsfall erfolgt die Durchführung und Auswertung von Messungen in Anlehnung an DIN 8989 "Lärmminderung an Aufzugsanlagen".
- im Schacht: 65 dB(A)
- in den Haltestellen in 1 m Abstand vor den Schachttüren, bei Vorbeifahrt des Fahrkorbes und beim Öffnen und Schließen der Türen: 55 dB(A)
- in Mitte Fahrkorb, fahrend: 55 dB(A)
Ein Messprotokoll ist bei der Abnahme vorzulegen und der Dokumentation beizulegen.

4 Frequenzregelung

Alle Umrichter sind nahe am Antrieb im Schachtkopf zu platzieren.
Antriebsregelung mit Frequenzumrichter für Vierquadrantenbetrieb und folgenden Kriterien:
- Klimabedingungen gemäß EN 60721-3-3 für einen Temperaturbereich von - 0 °C bis + 55 °C, bei Temperaturen größer 40 °C mit einer maximalen Leistungsreduktion von 1,6 % pro 1 K Temperaturerhöhung
- Stufenlose, lastunabhängige Beschleunigung bis zur Sollgeschwindigkeit
- Spitzbogenfahrt
- Stufenlose, lastunabhängige Verzögerung nach Sollwertkurve mit Direkteinfahrt, bis zum Stillstand
- Benutzung der mechanischen Bremse nur im Stillstand
- Regelung wegabhängig mit digitaler Erfassung des Fahrbereiches, für lastunabhängiges, ruckfreien, geregelten Betrieb im gesamten Fahrbereich von Anfahren bis zum elektrischen Halt.

Alle Aufzüge, außer die Sterilgut-Aufzüge O1.1+1.2, O2.1, erhalten eine Netzrückspeisung.

Fabrikat: Es sollen für die Umrichter möglichst einheitliche Fabrikate (Hersteller) verwendet werden.
Für die Auslegung der Rückspeiseeinheit muss die max. zu betrachtende Rückspeiseleistung berücksichtigt werden.
Bei Verwendung von Energiespeichersystemen (Super-/Ultrakondestatoren) ist bei der Auslegung des Speichers, die gesamte Förderhöhe zu berücksichtigen.

Fahrkurvenrechner zum Erreichen optimaler Beschleunigungs- und Verzögerungswerte, unabhängig vom Haltestellenabstand. Am Regelgerät müssen Anschlussbuchsen für einen Fahrkurvenschreiber vorhanden sein.

5 Steuerung

Einsatz herstelleroffener Steuerungen oder / und gebundene Steuerung vom Hersteller, wenn der Zugriff in die Programmierebene möglich ist. Dabei müssen vom Auftraggeber Themen wie freie Programmierung von Etagenanzeigen usw. selbstständig umsetzbar sein. Ausführung als freiprogrammierbare Mikroprozessorsteuerung mit freizugänglichen Service-Parametern und Fehlercode, bzw. Klartextanzeigen für den Nutzer. Alternativ zum Aufzugs-Errichter müssen später auch andere Aufzugs-Fachfirmen die Aufzüge instandhalten können.
Die Steuerung ist bei allen Anlagen als Zweiknopf-Vollsammelsteuerung auszuführen. Für Steuerung, Schachtinformation und Befehlsgeber sind ausschließlich busgeführte Systeme zulässig. Steuerung bestehend aus Informationsteil und Leistungsteil für Antrieb mit volldigitalem Frequenzumrichter. Verlangt wird eine vollelektronische programmierbare Antriebs-, Kommando-, Tür- und Signalsteuerung.

Steuerungsteile für:
- Triebwerksbremse
- Türverriegelung
- Laufzeitüberwachung mit thermischem Motorschutz
- Bremsüberwachung
- Abschaltung von Steuerung und Fahrkorblicht mit Rücksendung in die Haltestelle
- Fahrtrichtungsanzeige
- Weiterfahrtanzeige
- Standanzeige
- Rufquittung
- Notrufschaltung
- Überlast-Einrichtung
- Notstromsteuerung
- Schnittstelle für Diagnose
- Sammelstörmeldung mit Startzeitüberwachung

Alle Parameter, Status- und Störmeldungen sind in nicht löschbaren Speicher (EEPROM) vor Spannungsausfall zusichern.

Folgende Funktionen sind zu berücksichtigen:
- Voll-, Leer- und Überlastschaltung
- Speicherung und Anzeige von während des Betriebes auftretenden Fehl- bzw. anormalen Funktionen zur Erkennung von unregelmäßig auftretenden Betriebsunterbrechungen. Der Speicher muss min. 100 Fehlfunktionen erfassen.
- Sperren einzelner Etagen.

Einleitung der Türöffnung schon vor Einfahrt in die Haltestelle. Die Einfahrt bzw. Türöffnung in die Haltstelle ist durch ein akustisches Signal zu signalisieren. Drängelsteuerung mit einstellbarem Akustiksignal (Lautstärke und Dauer). Bei Durchladung müssen Türsteuerungen mit selektiver Türöffnung (vorne/hinten) vorgesehen werden.

Bei kurzzeitigem Spannungsausfall (Netzumschaltung, Netzwischer) muss die Steuerung ohne manuelles Rücksetzen selbstständig wieder in den betriebsbereiten Zustand zu rückkehren, bei Notwendigkeit durch Speisung über eine mitgelieferte USV (Pufferung der Steuerung bis 15 sek.).
Zur Stillsetzung des Fahrkorbes bei Wartungs- und Prüfarbeiten ist die Ausrüstung mit einem Notbremsschalter auf dem Fahrkorbdach und in der Schachtgrube gemäß DIN EN 418 erforderlich. Es ist ein Inspektions- und Dachsteuerkasten mit Steckdose, Schachtlichttaster, Umschalter für Inspektionsfahrt und Handsteuerflasche an 5 m flexibler Leitung auf dem Dach vorzusehen, einschließlich Halterung.
Vom Fahrkorbdach und aus der Schachtgrube ist die Steuerung auf Inspektionsbetrieb umschaltbar.

Brandfallsteuerung
Die Personen- und Bettenaufzüge erhalten eine Brandfallsteuerung mit Anbindung an die Brandmeldeanlage. Ausgelöst wird die Brandfallsteuerung durch die automatischen Melder im Aufzugsvorraum bzw. Vorbereich des jeweiligen Aufzuges.
Die Personen- und Bettenaufzüge werden mit einer erweiterten statischen (teildynamischen) Brandfallsteuerung ausgerüstet. Dabei wird allgemein die Ebene mit sicheren Ausgängen ins Freie angefahren bzw. das darüber befindliche Geschoss, falls die Ebene mit der primären Brandfallhaltestelle von der Brandmeldung betroffen ist. Weitergehende Festlegungen zur primären und sekundären Brandfallhaltestelle werden in den gebäudespezifischen Teilen getroffen.
Die FTS-Aufzüge erhalten keine Brandfallsteuerung, da diese nicht der Personenbeförderung dienen.

Die Brandfallansteuerung erfolgt bauseits durch die Brandmeldezentrale über potentialfreie Kontakte. Die Brandschutzbestimmungen sind zu beachten. Nach Eingang der Brandmeldung sind alle Rufe und Kommandos zu löschen und der Fahrkorb ist in die Evakuierungshaltestelle zu fahren.
Bekommt die Aufzugssteuerung eine Meldung, dass sich der Brand in der Evakuierungshaltestelle befindet, ist der Aufzug in eine andere Haltestelle zu evakuieren. Der Brandfallbetrieb ist im Fahrkorb optisch und akustisch anzuzeigen. Der Fahrkorb bleibt in der Evakuierungshaltestelle mit geöffneten Türen stehen. Die Zugangsüberwachung ist bei aktivierter Brandfallsteuerung nicht aktiv.

Eine schematische Darstellung der Brandfallsteuerung ist Bestandteil der Aufzugsdokumentation.

Notstrom (Evakuierung)
Alle Anlagen sind an die Notstromversorgung angeschlossen. Mit Erscheinen des Signals "Notstrom" (Signal potentialfrei von GA) an der Aufzugssteuerung, werden alle Außen- und Innenfahrbefehle gelöscht und die Eingabe neuer Fahrbefehle gesperrt. Eine optische und akustische Anzeige "Notstromfahrt" in der Aufzugskabine muss möglich sein. Der Aufzug fährt nach Anliegen des SV-Netzes in die Evakuierungsebene und wird dort mit geöffneten Türen stillgesetzt. Bei mehreren Aufzügen erfolgt die Evakuierung nacheinander. Nach erfolgter Evakuierung müssen festzulegende Aufzüge mit SV-Netz weiterbetrieben werden können, auf Wunsch mit gegenseitiger Fahrtverriegelung. Evtl. blockierte Aufzüge dürfen den Evakuierungsablauf nicht behindern. Nach Löschen des Signals "Notstrom" und Zuschalten des AV-Netzes gehen die Aufzüge wieder in Normalbetrieb.

Parken der Aufzugsanlage
Parkt der Aufzug mit geschlossenen Türen, ist die gesamte Steuerung in allen Bauteilen einschließlich der Türen nach einer Vorgabezeit von 300 - 600 s in den Ruhemodus zu schalten. Bei Eingabe eines Außenrufs wird die Steuerung wieder aktiviert.

Aufschaltung GA
Der Aufzug wird über eine standardisierte Übergabeklemmleiste direkt per Stammkabel an die E/A-Baugruppen der AS angebunden. Die Datenpunkte sind in der AS als nicht quittierungspflichtig zu programmieren. Die Aufzugssteuerung muss die Meldekontakte potentialfrei zur Verfügung stellen. Die Klemmleiste stellt entsprechend die Schaltbefehle potentialfrei zur Verfügung. Sie wird direkt im Aufzugssteuerschrank montiert. Die Übergabeklemmleiste ist in die Dokumentation der Aufzugsanlage mit aufzunehmen und zusammenfassend darzustellen.
Aufgeschaltet werden folgende Meldungen:
- Anlage in Betrieb
- Sammelstörmeldung
- RWA offen

Vorrangsteuerung und Zutrittsberechtigung
Es ist eine Vorrangsteuerung für Bettentransporte und Sonderfahrten vorzusehen, die über Kartenlesegeräte an den Innen- oder Außentableaus aktiviert wird. "Leer"-fahren der Kabine nach Betätigung des Vorrangrufes am Außentableau. Außerdem ist eine Zutrittskontrolle an bestimmten Außentableaus vorzusehen. Die Definition des Zutrittssystems erfolgt zu einem späteren Zeitpunkt, das Interface (Schnittstelle zum Aufzug) befindet sich im Schaltschrankraum.
Der Platzbedarf für die Kartenleser in den Tableaus ist vom AN vorzusehen und ist vor der Fertigung mit dem AN Schließsystem abzustimmen.

Fahrweise Vorrang / Betten:
- Berechtigter hält Transponder vor Außenruf / Leser. Ein leerer Aufzug kommt.
- Transponder vor Innenwahl/Leser (alle Aufzüge) = Vorrang ein ggfs. Ziel freischalten (Ebenen), Ziel wählen mit Taste
- Aufzug fährt ohne Zwischenstopp zur Zielanwahl.
- Zwischenzeitlich einkommende Rufe werden gespeichert und nacheinander abgefahren bzw. der nächst freie Aufzug der Gruppe wird geschickt.
- Hat der Nutzer keinen Transponder innen genutzt, fährt der Aufzug nicht bzw. fährt der Aufzug und kann jederzeit von den Berechtigten über Außenruf/Leser gerufen werden.
- Ausnahme: Notfall. Diese Rufe werden priorisiert.
- Ein entsprechende Matrix ist Bestandteil der Aufzugsdokumentation.

Fahrweise Notfall:
- Berechtigter hält Transponder vor Außenruf/Leser. Jeder Aufzug der Gruppe kommt. Alle Rufe Innen und Außen werden gelöscht.
- Transponder vor Innenwahl/Leser (alle Aufzüge) = Notfall schaltet alle Ziele frei
- Aufzug fährt ohne Zwischenstopp zur Zielanwahl.
- Eingehende Rufe werden ignoriert bzw. an andere Aufzüge der Gruppe übergeben oder hinten angestellt.
- Sprachansage "Notfahrt"

Es sind Vorrangsteuerungen (über Transponder/Kartenlesersystem) für mind. 5 Anwendergruppen vorzusehen

Zutrittsberechtigung
Ebenen individuell sperrbar, Berechtigung für bestimmte Personengruppen über Transponder entweder in der Kabine oder an der Zielwahlsteuerung.

6 Schaltschrank

Die Steuerung ist aufgebaut im geschlossenen Schrank mit abschließbarer Tür für den Einbau eines Dreikantvorreiber M5 Kantenlänge 8 mm. Es ist eine Reserve von 20 % für Nachinstallationen vorzusehen. Der Aufbau der Steuerung erfolgt auf einem Gerätegestell und ist klar und übersichtlich. Es dürfen keine Baugruppen durch Kabel verdeckt werden. Kabelkanalverdrahtung im Schaltschrank und Kabelabfangschiene einsetzen.
Zur Anlagendiagnostik ist im Anlagenschaltschrank ein Display mit Klarschriftanzeige in Verbindung mit einer Tastatur installiert, mit der Fahrbefehle eingegeben und sämtliche Zustandsanzeigen und Störmeldungen angezeigt und abgefragt werden können.
Der Hauptschalter selbst gehört zum Lieferumfang der Aufzugsfirma; die Klemmen sind auf den Zuleitungsquerschnitt auszulegen. Die Auslegung der Hauptzuleitungsklemmen hat in Absprache mit ELT zu erfolgen.
Der Hauptschalter ist nicht Bestandteil des Aufzugsschaltschranks, sondern im Schaltschrankraum in einem separaten Gehäuse auszuführen, Ausnahme Anlage O2.1. Hier ist der Hauptschalter Bestandteil des Schaltschranks. Lieferung, Verdrahtung zur Steuerung/Umrichter durch AN.

Im Schaltschrank sind installiert:
- Fahrkorblicht- und Steuerungsschalter,
- Schachtlichttaster,
- Fahrtenzähler "auf" und "ab" (nicht rückstellbar),
- Betriebsstundenzähler (nicht rückstellbar),
- Schalter "Wartung" zur Unterdrückung von Störmeldungen bei Wartungsarbeiten.

Alle externen Anschlüsse, wie z. B. Telefon, Netzwerk, Kartenleser usw., sind im Schaltschrank mit einzuplanen und in den Schaltplänen zu dokumentieren.
Ebenso ist die Verortung der Schaltschränke, Bremswiderstände und sonstigen Anlagenteile in der W&M-Planung einzuzeichnen.

Der Schaltschrank ist, wenn notwendig, mit einem thermostatisch gesteuerten Ventilator zur Be- und Entlüftung ausgerüstet. Die Ansaugöffnung ist mit einem Filter gegen Staubeintritt zu versehen.
An geeigneter Stelle am Maschinenrahmen ist eine Rückholsteuerung installiert, von deren Standort aus der Fahrkorbstand zu entnehmen ist.

Zuordnung SV-Anschlüsse:
- Aufteilung Kabinenlicht in SV und AV (SV auf Tableauseite).
- Schachtlicht (SV)
- Steckdose in Schachtgrube (SV)
- Fahrkorblicht/Notruf (SV)
- Schachtlichtschalter in der Grube, auf dem Fahrkorb und am Steuerschrank (mit Quittung) im Triebwerkraum

Im Schaltschrank sind die 2 Übergabedosen RJ45 für 2x LAN-Anschlüsse CAT7 vorzusehen.
Verlegung aller Kabel vom Hauptschalter zur Steuerung und von der Aufzugssteuerung zur Antriebsmaschine.

7 Schleppkabel

Schleppkabel, mit Befestigungsteilen am Fahrkorb und im Schacht, mit 20 % Reserveadern. Beidseitig konfektioniertes Flachband-Hängekabel. Zusätzlich sind zwei CAT7 Kabel von der Kabine bis zum Steuerschrank vorzusehen.

8 Schachtausrüstung

a) Wahlweise Einbau einer bauartgeprüften wartungsfreien und verschleißfreien Fangvorrichtung mit Auslösung bei unkontrollierter Aufwärts- oder Abwärtsbewegung für den Fahrkorb mit bauteilgeprüftem Geschwindigkeitsbegrenzer, einschließlich dem dazugehörigen Reglerseil aus drallarmen spannungsfreien Stahldrähten, den Seilschlössern, der Spannvorrichtung und den Sicherheitsschaltern gemäß DIN EN 81.

b) Führungsschienen und Gegengewichtsschienen als Stahlprofilschienen nach DIN 15311 in gehobelter Ausführung mit Nut und Feder. Für die Befestigung der Schienen sind Klemmpratzen an verstellbaren Schienenhaltern vorzusehen. Die Schienenhalter sind an der Betonwand zu verdübeln. Bei gemeinsamen genutzten Aufzugsschächten ist zur Schienenmontage ein Schachtgerüst mit waagerechten Stahlprofilträgern einzubauen. Es ist ein Schutzgitter über die ganze Schachthöhe jeweils zwischen den Aufzügen an den Stahlprofilträgern vorzusehen.
Die Stöße sind nach Montage auf Ebenheit zu prüfen und ggf. zu überschleifen. Nach erfolgter Fangprobe im Rahmen der Abnahme sind die entsprechenden Fangstellen zu überarbeiten.

c) Gegengewichtsrahmen aus einer stabilen und verwindungssteifen Stahlkonstruktion samt Aufhängung und wartungsfreien Führungselementen sowie die Gegengewichte selbst. Die Gegengewichte sind in Stahl auszuführen. Gewichtsausgleich der Bettenaufzüge für 40 % Last auslegen. Führungselemente als kugelgelagerte Rollen mit verstellbarem Rollenträger, gefedert und gedämpft, Rollendurchmesser GG min. 100 mm. Gewichtsveränderungen, die bei der ersten Hauptprüfung festgestellt werden, müssen vom Auftragnehmer ohne besondere Vergütung ausgeglichen werden. Gegengewichtsverkleidung bis in eine Höhe von 2,5 m.

d) Schachtbeleuchtung, freistrahlend, mit LED Lichtschläuchen in ausreichender Anzahl, min. 50 lx, min. zwei Schläuche bei Einzel-Schächten, IP 44, senkrecht eingebaut, schaltbar vom Fahrkorb, Schachtgrube und Bedientableau entsprechend den Vorschriften. Schalter mit Kontrollleuchte in der Schachtgrube leuchtet bei ausgeschaltetem Licht.
Schutzkontaktsteckdose 10 A in Feuchtraumausführung in der Fahrschachtgrube und auf dem Fahrkorbdach. IP 44 NOT-AUS-Schalter in der Schachtgrube.

e) Schachtinstallation in Kunststoffkabelkanälen mind. in Schutzart IP 21 an den Wänden verlegen, Befestigung mit Dübeln. Bewegliche Leitungen beidseitig mit Zugentlastungsverschraubung. Die Fahrkorbklemmkästen als geschlossene Gehäuse sind mit Reihenklemmen und Verdrahtungskanälen auszuführen. Bezeichnung und Ausführung entsprechend den Anschlussklemmen im Steuerschrank. Die Führungsschienen sind für den Potentialausgleich in der Schachtgrube und im Schachtkopf jeweils miteinander zu verbinden.
Das gleiche gilt für den Maschinenrahmen, der an dem Potentialausgleich im Schachtkopf anzuschließen ist.

f) Abstiegseinrichtung zur Erreichung der Schachtgrubensohle von der Fahrschachttür in der untersten Haltestelle, ausgeführt als Leichtmetalltrittleiter.

g) Aufsetzpuffer ölgedampft, bauteilgeprüft.

h) Die Fahrschachtwand zwischen den Schachtüren ist zu verkleiden, wenn systembedingt Nischen mit mehr als 150 mm Tiefe gebildet werden. Die Verkleidung kann entfallen, wenn die Anforderungen entsprechend DIN EN 81 erfüllt werden.

i) Befestigungen für die Schachtbühnen, inkl. Dübel

k) Lasthaken zum Dübeln

l) Lieferung der Mauerkästen für Tableaus, Anzeigen, etc.

9 Tragmittel

Treibscheibenantrieb mit Seilen:
Tragmittel als Spezialtreibscheibenseile.
Tragseile mindestens an einem Ende mit Keilendklemmen oder Seilschlössern befestigen. Seilendbefestigungen mit Seilklemmen sind nicht zulässig.
Es sind Vollstahlseile mit einer mind. Seilfestigkeitsklasse von 1570 vorzusehen.

Kunststoffummantelte Seile:
Die sichere und lückenlose Erkennung der Ablegereife (Verschleißgrenze) muss über die gesamte Lebensdauer des Aufzugs hinweg gewährleistet sein. Zur Erkennung der Ablegereife sind entweder elektronische Dauermesssysteme oder visuell eindeutige Indikatoren zugelassen.

Flachriemenantrieb:
Verwendung von hochwertige Flachriemen mit Polyurethanummantelung. Bei der Auslegung ist auf Langlebigkeit und Geräuscharmut zu achten.
Um die Wartungskosten gering zu halten, sollen für den Handel frei zugängliche Riementypen verwendet werden, die zu "marktüblichen" Konditionen erworben werden können.
Es ist ein Gurtüberwachungssystem einzusetzen.

10 Fahrkorb

Ausführung des Fahrkorbtragbügels als verwindungssteife Stahlprofilkonstruktion, bestehend aus dem Bodenrahmen, den Hängewinkeln und je einer oberen und unteren Traverse. Bei einseitiger Flächenbelastung darf keine Schrägstellung des Bodens über 20 mm auftreten. Fahrkorbboden ausgelegt für eine Radlast von 40 % der Tragfähigkeit des Aufzuges, maximal jedoch eine Radlast von 1.500 kg. Schwingungsgedämpfter Einbau des Einsatzfahrkorbs in den Tragrahmen.
Führungselemente als kugelgelagerte Rollen mit verstellbarem Rollenträger, gefedert und gedämpft, Rollendurchmesser FK min. 125 mm.
Der Fahrkorb ist zerlegt in die Rohbauöffnung einer Schachttür einzubringen. Ein Offenlassen der Schachtwand in der Einbringebene ist nicht vorgesehen.
Fahrkorbwände in Abkantbauweise aus Stahl mit Grundbeschichtung RAL-Farbton. Vorgesetzte Paneele aus Edelstahl oder beschichtetem St-Blech gemäß Positionsbeschreibung, finale Festlegung durch Architektur bei Bemusterung. Die Fahrkorbwand/ Paneelrückseite ist gegen Geräuschentwicklung zu hinterlegen, entdröhnt mit nicht brennbarer Beschichtung. Bei Fahrkörben mit nur einem Zugang ist die Rückwand in gleicher Weise wie die Seitenwände auszubilden, bei den Personenaufzügen mit großformatigem Spiegel.
Flächenbündige Integration von zwei Inforahmen (A3) für Wegeleitsystem und Klinikinformationen in ein Seitenpaneel neben dem vertikalen Tableau, Papier-Inlet von der Kabine austauschbar, mit Torx-Schrauben gesichert.
Umlaufende Sockelleiste in Edelstahl geschliffen, Höhe 100 mm
Lüftungsöffnungen sind verdeckt als Schlitzöffnungen im unteren Bereich OK-Fahrkorbfußboden und im oberen Bereich UK-Fahrkorbdecke anzuordnen. Verdeckt angeordneter Fahrkorblüfter in der Decke, automatisch anlaufend.

Fahrkorbdecke:
Bettenaufzüge: Fahrkorbdecke mit seitlich angeordneten indirekt zur Mitte leuchtenden LED-Bändern.
Personenaufzüge: Sie ist ganzflächig als Klappdecke mit LED-Spots, auszuführen.
Lastenaufzüge: Sie ist ganzflächig als Klappdecke  mit LED-Paneelen auszuführen. Die LED-Paneele haben eine sehr homogene, lichtstarke Leuchtfläche.
Die Farbtemperatur ist bei den Personenaufzügen 3000K, bei allen anderen Anlagen 4000K. Lichtstärke dimmbar, mindestens 200 lx 1 m über Kabinenboden. Für Wartungszwecke muss ein Wechsel der Leuchtmittel von der Kabinenseite einfach (bevorzugt ohne Werkzeug) möglich sein.
Die Decke ist betretbar auszuführen. Fahrkorbdach auf der Oberseite ohne Vertiefung, staubgeschützt, mit Riffelblech trittsicher (bis 100 kg) abgedeckt.
Vorbereitung einer Montagemöglichkeit eines bauseitig beigestellten Dect/WLAN-Senders mit Anschluß-Box und CAT7-Leitung im Schleppkabel auf dem Fahrkorb. Revisionskassette auf dem Fahrkorbdach.

Handlauf:
Ausführung aus geschliffenem nichtrostendem Stahl, Werkstoff-Nr. 1.4301, Korn 240, Befestigung unsichtbar, Rundprofil Durchmesser ca. 35 mm, zwei- bzw. dreiseitig an den Seitenwänden gemäß Positionsbeschreibung, an den Enden abgerundet.
Im Bereich des Bedientableaus wird der Handlauf ausgespart. Befestigung an runden Abstandhaltern aus nichtrostendem Stahl, Werkstoff-Nr. 1.4301. Der Handlauf muss vom Inneren des Fahrkorbs aus demontierbar sein.

Rammschutz umlaufend (verdeckte Befestigung):
Die Betten- und Lastenaufzüge erhalten folgenden Rammschutz: je Seitenwand zwei Leisten 150 mm hoch und 20 mm dick aus Edelstahlblech mit Hartholzkern.

Fußboden:
Ausführung der Fußböden gemäß Positionsbeschreibung.
Bettenaufzüge: Fliese, bauseitig, 30 mm Aufbauhöhe
Personenaufzüge: Fliese, bauseitig, 30 mm Aufbauhöhe
Lastenaufzüge: Bodenbeschichtung, Leistung AN, siehe Schnittstellen FTS Kapitel 16
Sterilgut-Aufzüge: Flexibler Bodenbelag, bauseits, 5 mm Aufbauhöhe

Vertikales Bedientableau:
Als Bestandteil einer Seitenwand (Bedienpaneel). Das Bedienpaneel wird vom Hauptzugang aus gesehen rechtsseitig im zweiten oder dritten Paneel montiert. Befestigung des Tableaus schwenkbar mit Verriegelung über Schließzylinder. Schließzylinder werden bauseits gestellt. Gehäuse mit Abdeckplatte aus nichtrostendem Stahl, Werkstoff-Nr. 1.4301, Oberfläche gebürstet. Paneel aus der gleichen Charge wie die Wandpaneele. Abweichend bei den Lastenaufzügen in St-Blech beschichtet im Farbton gemäß Positionsbeschreibung.
Das Tableau ist mit den entsprechenden Beschriftungen wie:
Hersteller, Baujahr, Fabrikation-Nr., Tragfähigkeit/ Personenzahl, CE-Kennzeichnung, Symbol und Text "Aufzug im Brandfall nicht benutzen" gemäß DIN EN 81-73 und entsprechend den in den Vorbemerkungen genannten Normen und Vorschriften zu versehen.
Sämtliche Taster sind entsprechend DIN EN 81-70 auszuführen, mit erhöhter Taste für die Ausgangsebene. Anordnung der Taster innerhalb der Höhenvorgaben zwischen 850 und 1.150 mm.
Das Tableau enthält folgende Elemente:
- Kurzhubflächentaster, taktil, rechteckig, Größe 490 mm², Rand der Taster blau beleuchtet, einschließlich optischer und akustischer Kommandoquittierung, Tastplatte CNS mit schwarzer Beschriftung, und Braille Haptik
- Kabinenrufe
- Alarmtaster mit optischer und akustischer Rufquittung, mit Symbol auf Taster und Klartextgravur auf Tableau
- Tür-Auf-Taster, mit Symbol auf Taster und Klartextgravur auf Tableau
- Tür-Zu-Taster, mit Symbol auf Taster und Klartextgravur auf Tableau
- Vorhaltung Kartenlesegerät als Zugangssteuerung, Feld ca. 80 x 80 mm möglichst im Tableau integriert
- Anzeigeelemente für Stockwerk und Fahrrichtung,
- Anzeigeelemente für Vorrangfahrten und bei Überlast,
- Sprachansage mit einstellbarer Lautstärke, über Steuerung separat aktivierbar,
- Lochöffnung für Durchsagen des Sprachsynthesizers, Sprechöffnung und entsprechende Platzvorhaltung an der Paneelrückseite für Mikrofon und Lautsprecher des Aufzugs-Notruftelefons,
- Aufzugsnummer in Tableau graviert
- Bieterstandards (mit Logos) sind zulässig, unter Beibehaltung der Funktion, Größe und normativen Vorgaben

Im Tableau befindet sich eine Fahrtrichtungsanzeige und Fahrkorbstandanzeige als farbige TFT-Anzeige mit einer Auflösung von min. 800 x 480 Pixel, voll programmierbar, mit folgenden Anzeigemöglichkeiten:
- Standanzeige (Zahlen): 0-9 je Stelle
- Standanzeige (Buchstaben): A-Z, a-z je Stelle
- Fahrtrichtungsanzeige: Pfeilsymbole für Auf / Ab, Anzeigefläche: min. 100 x 60 mm
- Statusanzeige (z. B. Störung/Aufzug verlassen, Überlast, etc.)
Die Anzeigetexte sind entsprechend den Vorgaben des Nutzers zu programmieren und müssen jederzeit änderbar sein.
Sprachdurchsagen werden über einen Sprachsynthesizer akustisch umgesetzt und sind mit einfachem Softwaretool änderbar.
Die Gegensprechanlage bietet Sprechmöglichkeiten zwischen Triebwerksraum, Fahrkorb und Schacht, sowie zwischen Notrufzentrale und Fahrkorb. Eine Betätigung der Alarmtaste im Fahrkorb löst bei der Notrufzentrale ein Signal aus, das durch Drücken der Sprechtaste quittiert werden muss. Diese Quittierung schaltet die Notrufzentrale automatisch auf die Freisprechstelle des Fahrkorbes, von dem der Alarm gegeben wurde. Die gegenseitige Sprechverbindung ist somit hergestellt.

Visueller Dialog (bauseitige Leistung)
Zur Verbesserung der Kommunikation mit Personen mit eingeschränkten Hörfähigkeiten wird für die Personenaufzüge ein visuelles Notruf-System vorgesehen. Dies ist auch vorteilhaft für Personen ohne Kenntnis der Landessprache:
- Visueller Dialog mit der Notrufzentrale über Touchscreen, für Personenaufzüge
- Dialogsprache durch Nutzer wähl- und jederzeit änderbar,
- Visuelle Lageeinschätzung und Missbrauchserkennung durch Kamera in der Kabine, ohne Aufzeichnung möglich.
Vorhaltung zur Montage des Displays.

11 Fahrkorbtüren

Fahrkorbtüren als doppelwandige Teleskopschiebetüren aus verzinkten St-Blech, ringsum verschweißt, Teleskopausführung und Oberflächenausführung gemäß Positionsbeschreibung.
Die Fahrkorbtüren sind für mehr als 500.000 Türbewegungen pro Jahr auszulegen.
Jedes Türblatt ist mit geräuscharmen, ölbeständigen, dauergeschmierten und wartungsfreien Kunststofflaufrollen zu führen, Rollendurchmesser mindestens 65 mm.
Schaltleisten dürfen bei offenen Türen nicht in den freien Durchgang hineinragen. Bei parkendem Aufzug sind die Türen geschlossen. Der Abstand zwischen Fahrkorbtürschwelle und Schachttürschwelle darf max. 25 mm betragen.
Der Türantrieb ist als Linearantrieb mit geregeltem Drehstrommotor mit Frequenzumrichter oder mit Zahnriemenantrieb und geregeltem Gleichstrommotor mit freiprogrammierbarer Türlaufzeit und Voll-Diagnosefähig auszuführen. Der Fahrkorbtürantrieb muss in jeder Stellung mit der Fahrkorbtür form- und kraftschlüssig verbunden sein. Die Kupplung zwischen Fahrkorbtür und Schachttür muss spielfrei erfolgen. Die Regelung des Türantriebes muss schnelle, präzise und leise Türbewegungen garantieren. Die Fahrkorbtürkupplung muss so ausgeführt sein, dass sie auch bei starkem Luftzug im Schacht die Türen sicher schließt. Öffnungs- und Schließgeschwindigkeit, Endlagengeschwindigkeit, Beschleunigung, das Anfahren und die Dämpfung müssen getrennt voneinander einstellbar sein. Die maximale Schließkraft der Tür ist elektronisch zu überwachen. Bei Erreichen der einstellbaren Ansprechkraft muss der Türzulauf unterbrochen werden und die Tür wieder öffnen.
Es ist möglichst eine Türsteuerung mit Auswertung (und Weitergabe beim Verschleiß) der Fahrzyklen vorzusehen. Hiermit soll eine präventive Wartung ermöglicht werden.
Mit dem Steuergerät müssen Parameter zur Auswertung von mechanischem Verschleiß der Tür bereitgestellt werden. Diese Parameter sind durch den Aufzugcontroller oder andere Busteilnehmer vom CAN-BUS abgreifbar und können durch eine externe Auswertlogik etagenabhängig bewertet werden. Es handelt sich dabei z. B. um Ereigniszähler, maximale Stromwerte in der Schwertstrecke der Tür, Fahrzeiten und Energiewerte der Öffnungs- und Schließzyklen, sowie weitere Leistungswerte.
Fahrkorbeingangsüberwachung durch 3D-Lichtgitter über eine Höhe von mind. 1,80 m mit mind. 150 Infrarotstrahlen einschl. Auswerteeinheit. Sender- und Empfängerleiste mit vollintegrierter Auswerteelektronik. Getaktetes Infrarotlicht für hohe Fremdlichtsicherheit. Durch eine Vielzahl paralleler und gekreuzter IR-Lichtstrahlen ist eine sehr hohe Auflösung zu erzielen.

12 Fahrschachttüren

Die Fahrschachttüren sind nach DIN EN 81-58 in Klasse E60, als doppelwandige zweiflügelige seitlich öffnende Teleskopschiebetüren inkl. Türrahmen, Schienen und Führungselementen auszuführen. Türkämpfer als geschlossener Kasten. Türblätter doppelwandig, aus verzinkten St-Blechen. Teleskopausführung und Oberflächenausführung gemäß Positionsbeschreibung.
Die Betätigung der Schachttüren soll durch den am Fahrkorb schwingungsisoliert angebrachten Fahrkorbtürantrieb erfolgen. Die Schachttüren sind für mehr als 500.000 Türbewegungen pro Jahr auszulegen.
Türverschluss bauteilgeprüft, Ausführung mit Hakenriegel. Jedes Türblatt ist mit geräuscharmen, ölbeständigen, dauergeschmierten und wartungsfreien Kunststofflaufrollen zu führen, Rollendurchmesser mindestens 65 mm. Schließgewichte verdeckt in der Zarge für dauerhafte und gleichförmige Schließkraft.
Die Schachtschwelle ist komplett in ALU-Massiv auszuführen, ausgelegt für eine Radlast von 40 % der Tragfähigkeit, mit verstärkter Befestigung. Die Tiefe der Türschwelle ist gleich der Tiefe der Türzarge. Die Höhe des Estrichs beträgt in allen Regelgeschossen an der Schachtkante 120 mm, außer in SOM1 6.OG, SOM3 4.OG und VSZ 2.OG 70 mm. Dies ist bei den Befestigungselementen für die Türschwellen zu berücksichtigen.

Besondere Ausführungen der Türen:
Spalten zwischen Schachttür und Schachtwand sind gemäß den Anforderungen der gesetzlichen Brandschutzvorgaben rauchdicht zu schließen und zu isolieren.
Seitliche Türrahmen mindestens als Eckprofil umlaufend zur Begrenzung der Türlichte und zum Anschluss der Türzargen. Untere Türführungen justierbar mit Auflagen, die ohne Aushängen der Türflügel ausgewechselt werden können.
Spalten zwischen Türschwelle und Rohboden und Türrahmen und Laibung sind so zu schließen, dass der Außenbelag ohne besondere Maßnahmen bis an die Schachttürschwelle herangezogen werden kann.

Einbau der Schachttüren innerhalb des Schachtes:
Schwellen aussteifen oder eine Tragkonstruktion vorsehen. Unzulässige Nischen, die durch die Schachttüren gebildet werden, sind zu vermeiden.

13 Portale

Mauerumfassungszarge separat pro Anlage bei allen Lastenaufzügen und Sterilgut-Aufzügen, sowie allen Einzelanlagen.
Mauerumfassungszarge mit überlappendem Blech zwischen den Türen bei allen Betten- und Personenaufzugsgruppen.
An diesen Schachtzugängen werden Mauerumfassungszargen (MUZ) aus Edelstahl erforderlich. Es ist eine Blechstärke von mind. 2 mm zu verwenden. Oberflächenausführung gemäß Positionsbeschreibung.
Der Anschluss erfolgt direkt an die Schachttürrahmen. Die Spiegelbreite beträgt seitlich und am Kopfstück 150 mm. Die Zarge umfasst die Schachtvorderwand und steht ca. 10 mm über. Das Kopfstück ist zwischen die Seitenteile eingesetzt. Flächenbündige Aussparungen für eine Standardanzeige sind enthalten. Doppelschaliger Aufbau mit Aussteifungsblechen auf der Innenseite und F90-Anschluss an Schachtwand und Schachttüren. Die MUZ sind bis zur finalen Übergabe vor Beschädigung durch Dritte zu sichern.
Portaltiefe gesamt: ca. 300 mm

14 Anzeigen und Tableaus

Anzeige in den MUZ als farbige TFT-Anzeige mit einer Auflösung von min 800 x 480 Pixel, Anzeigehöhe ca. 65 mm, mit folgenden Anzeigemöglichkeiten:
- Fahrtrichtungsanzeige als Pfeilsymbole für Auf / Ab
- Anzeige (Zahlen): 0-9
- Anzeige (Buchstaben): A-Z, a-z für individuelle Texte z. B. blinkend "Nicht einsteigen"
- Ankunftsmelder mit akustischem Signal, abschaltbar

Je Einstiegsseite ein Bedientableau in Edelstahl gebürstet Korn 240 befestigt. Lage der Bedientableaus mittig zwischen den Aufzügen. Flächenbündig montiert
B x H der Abdeckplatten: siehe Ausführungsplanung

Das Tableau enthält folgende Elemente:
- Kurzhubflächentaster, taktil, quadratisch, Größe 490 mm², Rand der Sensortasten blau beleuchtet, einschließlich optischer und akustischer Kommandoquittierung, Tastplatte CNS mit schwarzer Beschriftung,
- Vorhaltung für Kartenlesegerät Feld 80 x 80 mm, möglichst im Tableau integriert
- Gravur Piktogramm und Text gemäß DIN EN 81-73,
- Anzeige "Kein Zutritt" in der Evakuierungsebene, wahlweise auch in der Anzeige möglich,
- Bieterstandards (mit Logos) sind zulässig, unter Beibehaltung der Funktion, Größe und normativen Vorgaben.

Flächenbündige Integration eine Inforahmens (A4) für den Notfallplan im Mittelpaneel oberhalb des Tableaus, Papier-Inlet von der Kabine austauschbar, mit Torx-Schrauben gesichert.

15 Notrufeinrichtung

Aufzugsnotrufeinrichtung entsprechend DIN EN 81-28 wird bauseits bereitgestellt.
Vorhaltung für bauseitige Notrufkommunikation inkl. interner Verkabelung bis zur Schnittstelle im Schaltschrank
Die Abstimmung mit dem Errichter der Telefonanlage, sowie notwendige Tests und mögliche Fehlersuche sind mit einzukalkulieren.
Zur Vermeidung des unbemerkten Personeneinschlusses bei Wartungs- und Prüfarbeiten im Aufzugsschacht ist eine Notrufsprecheinrichtung auf dem Fahrkorbdach und in der Schachtgrube erforderlich.

16 Schnittstellen FTS - Aufzugsanlagen

Die FTS-Aufzüge sind gemäß Logistikkonzeption ausschließlich für die Nutzung des FTS bestimmt.

- Es müssen optische Anzeigen/Signale vorhanden sein, welche die Nutzung des Aufzugs durch das FTS anzeigen. Auf diese Weise wird die Ankunft eines FTF aufgrund der Anwesenheit von Personen, die sich in den Lade-/Entladebereichen des Fahrzeugs befinden (Aufzugsvorzonen - siehe hierzu die aktuellen Planungsunterlagen gmp und R+F), an den kritischsten Betriebsbereichen signalisiert. Kreuzungen finden höchstens in den Vorzonen statt, da nach aktuellen Planungsannahmen und -vorgaben aus dem Projekt die Container in den Vorzonen durch Logistikmitarbeiter bzw. Versorgungsassistenten abgeholt und wieder bereitgestellt werden. Zukünftig können weitere autonome Transportsysteme an dieser Schnittstelle agieren und die Automatisierung "Hinderungsfrei" erfolgen. Die manuelle Logistik sieht allerdings neben der Zugangseinschränkung auch entsprechende Maßgaben und Beeinträchtigung durch Personen im Vorraum vor, nicht aber in der Kabine.
- Die Schalter für Aufzugsanrufe und Zielauswahl müssen deaktiviert sein, um den Zugriff auf die Anforderungen von Personen zu verhindern.
- Es sollte berücksichtigt werden, dass im Falle eines Feueralarms, wenn ein vertikaler Transport durchgeführt wurde, dessen Fertigstellung zugelassen werden muss. (Elektrische Versorgung für wesentliche Zwecke).

Die vom Aufzugsregler abgegebenen Signale müssen potentialfrei sein. Es handelt sich um digitale Signale, I/O. Die Schnittstellensignale müssen folgendes anzeigen:
- Stromausfallsignal im Aufzug.
- Signal mit Hinweis auf den automatischen Betrieb für die Verwendung von FTF (nur wenn der Aufzug zur gemeinsamen Nutzung bestimmt ist)
- Ankunftssignal zur Anlage. Es müssen so viele Signale vorhanden sein, wie Zugangsetagen vorhanden sind.
- Signal, das die vollständige Öffnung der Kabinentür anzeigt. Es sollten so viele Signale vorhanden sein, wie es Türen gibt.
- Signal, das das vollständige Schließen der Kabinentür anzeigt. Es sollten so viele Signale vorhanden sein, wie es Türen gibt.
- Signal, das die Aktivierung des Feueralarms anzeigt

Die Haltestellengenauigkeit beträgt ± 4 mm (inkl. Nachregulierung)

Eine detailierte Bescheibung der Schnittstelle ist in der Anlage "2068PT FTS-Aufzugschnitstelle v1 250417 SLA" enthalten.

Fußbodenqualität

Die geforderte Bodenqualität in der Kabine muss der eines FTS-gerechten Bodens entsprechen (siehe VDI 2510 Blatt 1).

Druckfestigkeit:
statisch  9 N/mm²
dynamisch  15 N/mm²
Flächenlast  500 N/cm²
Reibungskoeffizient mit Vulkolan mind. 0,6

Höhenunterschied

Um die Ein- und Ausfahrt der beladenen Fahrzeuge zu ermöglichen, sind folgende Toleranzen für Überfahrt unbedingt einzuhalten:
- Die Anhaltegenauigkeit zwischen Fahrkorbschwelle und Schachtschwelle muss ± 4 mm betragen, unabhängig vom Beladezustand des Fahrzeugs. Diese maximale Höhendifferenz muss auch nach teilweiser Einfahrt des Fahrzeugs in die Kabine erhalten bleiben. Dazu kann der Fahrkorb mechanisch im Stockwerk auf einem fixen Niveau eingeklammert werden, aufgesetzt werden oder die Steuerung regelt lastabhängig das Höhenniveau nach. Die Reaktionszeit der Niveauregulierung beträgt dabei max. 1 s.
- Zwischen Fahrkorbschwelle und Schachtschwelle darf das horizontale Spaltmaß max. 20 mm betragen. Dies kann durch zusätzliche Bleche an der Schachtschwelle erreicht werden, die die Fahrwege der Türschwerter nicht beeinträchtigen.

#### Bereich 02.01 Haus Somatik 1 - SOM1

##### Abschnitt 02.01.01 Aufzugsgruppe Personen A1.1+1.2

*Hinweis: Technische Ausstattung*
Ausführung gemäß technischen Vorbemerkungen und dieser Beschreibung:

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
**02.01.01.1 Antrieb**
gemäß "Technische Beschreibung Aufzugsanlagen" und Aufzugsgruppe Personen A1.1+1.2, "Technische Ausstattung"

Die Position beinhaltet die Lieferung, Montage, elektr. Installation und Inbetriebnahme
Menge: 2,000 St

**02.01.01.2 Frequenzumrichter**
gemäß "Technische Beschreibung Aufzugsanlagen" und Aufzugsgruppe Personen A1.1+1.2, "Technische Ausstattung"

Die Position beinhaltet die Lieferung, Montage, elektr. Installation und Inbetriebnahme
Menge: 2,000 St

**02.01.01.3 Steuerung & Schaltschrank**
gemäß "Technische Beschreibung Aufzugsanlagen" und Aufzugsgruppe Personen A1.1+1.2, "Technische Ausstattung"

Die Position beinhaltet die Lieferung, Montage, elektr. Installation und Inbetriebnahme
Menge: 2,000 St

**02.01.01.4 Schachtinstallation inkl. Tragmittel**
gemäß "Technische Beschreibung Aufzugsanlagen" und Aufzugsgruppe Personen A1.1+1.2, "Technische Ausstattung"

Die Position beinhaltet die Lieferung, Montage, elektr. Installation und Inbetriebnahme
Menge: 2,000 St

**02.01.01.5 Fahrkorb**
gemäß "Technische Beschreibung Aufzugsanlagen" und Aufzugsgruppe Personen A1.1+1.2, "Technische Ausstattung"

Die Position beinhaltet die Lieferung, Montage, elektr. Installation und Inbetriebnahme
Menge: 2,000 St

**02.01.01.6 Fahrkorbtür**
gemäß "Technische Beschreibung Aufzugsanlagen" und Aufzugsgruppe Personen A1.1+1.2, "Technische Ausstattung"

Die Position beinhaltet die Lieferung, Montage, elektr. Installation und Inbetriebnahme
Menge: 2,000 St

**02.01.01.7 Schachttür**
gemäß "Technische Beschreibung Aufzugsanlagen" und Aufzugsgruppe Personen A1.1+1.2, "Technische Ausstattung"

Die Position beinhaltet die Lieferung, Montage, elektr. Installation und Inbetriebnahme
Menge: 14,000 St

**02.01.01.8 Portale A1.1+1.2**
gemäß "Technische Beschreibung Aufzugsanlagen" und Aufzugsgruppe Personen A1.1+1.2, "Technische Ausstattung"

Gemeinsames Portal der Gruppe

Die Position beinhaltet die Lieferung, Montage und Inbetriebnahme
Menge: 7,000 St

**02.01.01.9 Außentableaus**
gemäß "Technische Beschreibung Aufzugsanlagen" und Aufzugsgruppe Personen A1.1+1.2, "Technische Ausstattung"

Die Position beinhaltet die Lieferung, Montage, elektr. Installation und Inbetriebnahme
Menge: 7,000 St

**02.01.01.10 Außenanzeigen**
gemäß "Technische Beschreibung Aufzugsanlagen" und Aufzugsgruppe Personen A1.1+1.2, "Technische Ausstattung"

Die Position beinhaltet die Lieferung, Montage, elektr. Installation und Inbetriebnahme
Menge: 14,000 St

##### Abschnitt 02.01.03 Aufzugsgruppe Lasten V1.1+1.2

*Hinweis: Technische Ausstattung*
Ausführung gemäß technischen Vorbemerkungen und dieser Beschreibung:

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
**02.01.03.1 Antrieb V1.1**
gemäß "Technische Beschreibung Aufzugsanlagen" und Aufzugsgruppe Lasten V1.1+1.2, "Technische Ausstattung"

Die Position beinhaltet die Lieferung, Montage, elektr. Installation und Inbetriebnahme
Menge: 1,000 St

**02.01.03.2 Antrieb V1.2**
gemäß "Technische Beschreibung Aufzugsanlagen" und Aufzugsgruppe Lasten V1.1+1.2, "Technische Ausstattung"

Die Position beinhaltet die Lieferung, Montage, elektr. Installation und Inbetriebnahme
Menge: 1,000 St

**02.01.03.3 Frequenzumrichter V1.1**
gemäß "Technische Beschreibung Aufzugsanlagen" und Aufzugsgruppe Lasten V1.1+1.2, "Technische Ausstattung"

Die Position beinhaltet die Lieferung, Montage, elektr. Installation und Inbetriebnahme
Menge: 1,000 St

**02.01.03.4 Frequenzumrichter V1.2**
gemäß "Technische Beschreibung Aufzugsanlagen" und Aufzugsgruppe Lasten V1.1+1.2, "Technische Ausstattung"

Die Position beinhaltet die Lieferung, Montage, elektr. Installation und Inbetriebnahme
Menge: 1,000 St

**02.01.03.5 Steuerung & Schaltschrank V1.1**
gemäß "Technische Beschreibung Aufzugsanlagen" und Aufzugsgruppe Lasten V1.1+1.2, "Technische Ausstattung"

Die Position beinhaltet die Lieferung, Montage, elektr. Installation und Inbetriebnahme
Menge: 1,000 St

**02.01.03.6 Steuerung & Schaltschrank V1.2**
gemäß "Technische Beschreibung Aufzugsanlagen" und Aufzugsgruppe Lasten V1.1+1.2, "Technische Ausstattung"

Die Position beinhaltet die Lieferung, Montage, elektr. Installation und Inbetriebnahme
Menge: 1,000 St

**02.01.03.7 Schachtinstallation inkl. Tragmittel V1.1**
gemäß "Technische Beschreibung Aufzugsanlagen" und Aufzugsgruppe Lasten V1.1+1.2, "Technische Ausstattung"

Die Position beinhaltet die Lieferung, Montage, elektr. Installation und Inbetriebnahme
Menge: 1,000 St

**02.01.03.8 Schachtinstallation inkl. Tragmittel V1.2**
gemäß "Technische Beschreibung Aufzugsanlagen" und Aufzugsgruppe Lasten V1.1+1.2, "Technische Ausstattung"

Die Position beinhaltet die Lieferung, Montage, elektr. Installation und Inbetriebnahme
Menge: 1,000 St

**02.01.03.9 Fahrkorb V1.1**
gemäß "Technische Beschreibung Aufzugsanlagen" und Aufzugsgruppe Lasten V1.1+1.2, "Technische Ausstattung"

Die Position beinhaltet die Lieferung, Montage, elektr. Installation und Inbetriebnahme
Menge: 1,000 St

**02.01.03.10 Fahrkorb V1.2**
gemäß "Technische Beschreibung Aufzugsanlagen" und Aufzugsgruppe Lasten V1.1+1.2, "Technische Ausstattung"

Die Position beinhaltet die Lieferung, Montage, elektr. Installation und Inbetriebnahme
Menge: 1,000 St

**02.01.03.11 Fahrkorbtür**
gemäß "Technische Beschreibung Aufzugsanlagen" und Aufzugsgruppe Lasten V1.1+1.2, "Technische Ausstattung"

Die Position beinhaltet die Lieferung, Montage, elektr. Installation und Inbetriebnahme
Menge: 2,000 St

**02.01.03.12 Schachttür**
gemäß "Technische Beschreibung Aufzugsanlagen" und Aufzugsgruppe Lasten V1.1+1.2, "Technische Ausstattung"

Die Position beinhaltet die Lieferung, Montage, elektr. Installation und Inbetriebnahme
Menge: 14,000 St

**02.01.03.13 Portale**
gemäß "Technische Beschreibung Aufzugsanlagen" und Aufzugsgruppe Lasten V1.1+1.2, "Technische Ausstattung"

Die Position beinhaltet die Lieferung, Montage und Inbetriebnahme
Menge: 14,000 St

**02.01.03.14 Außentableaus**
gemäß "Technische Beschreibung Aufzugsanlagen" und Aufzugsgruppe Lasten V1.1+1.2, "Technische Ausstattung"

Die Position beinhaltet die Lieferung, Montage, elektr. Installation und Inbetriebnahme
Menge: 7,000 St

**02.01.03.15 Außenanzeigen**
gemäß "Technische Beschreibung Aufzugsanlagen" und Aufzugsgruppe Lasten V1.1+1.2, "Technische Ausstattung"

Die Position beinhaltet die Lieferung, Montage, elektr. Installation und Inbetriebnahme
Menge: 14,000 St

#### Bereich 02.02 Haus Somatik 2 - SOM2

##### Abschnitt 02.02.01 Aufzugsgruppe Personen A2.1+2.2

*Hinweis: Technische Ausstattung*
Ausführung gemäß technischen Vorbemerkungen und dieser Beschreibung:

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
**02.02.01.1 Antrieb**
gemäß "Technische Beschreibung Aufzugsanlagen" und Aufzugsgruppe Personen A2.1+2.2, "Technische Ausstattung"

Die Position beinhaltet die Lieferung, Montage, elektr. Installation und Inbetriebnahme
Menge: 2,000 St

**02.02.01.2 Frequenzumrichter**
gemäß "Technische Beschreibung Aufzugsanlagen" und Aufzugsgruppe Personen A2.1+2.2, "Technische Ausstattung"

Die Position beinhaltet die Lieferung, Montage, elektr. Installation und Inbetriebnahme
Menge: 2,000 St

**02.02.01.3 Steuerung & Schaltschrank**
gemäß "Technische Beschreibung Aufzugsanlagen" und Aufzugsgruppe Personen A2.1+2.2, "Technische Ausstattung"

Die Position beinhaltet die Lieferung, Montage, elektr. Installation und Inbetriebnahme
Menge: 2,000 St

**02.02.01.4 Schachtinstallation inkl. Tragmittel**
gemäß "Technische Beschreibung Aufzugsanlagen" und Aufzugsgruppe Personen A2.1+2.2, "Technische Ausstattung"

Die Position beinhaltet die Lieferung, Montage, elektr. Installation und Inbetriebnahme
Menge: 2,000 St

**02.02.01.5 Fahrkorb**
gemäß "Technische Beschreibung Aufzugsanlagen" und Aufzugsgruppe Personen A2.1+2.2, "Technische Ausstattung"

Die Position beinhaltet die Lieferung, Montage, elektr. Installation und Inbetriebnahme
Menge: 2,000 St

**02.02.01.6 Fahrkorbtür**
gemäß "Technische Beschreibung Aufzugsanlagen" und Aufzugsgruppe Personen A2.1+2.2, "Technische Ausstattung"

Die Position beinhaltet die Lieferung, Montage, elektr. Installation und Inbetriebnahme
Menge: 2,000 St

**02.02.01.7 Schachttür**
gemäß "Technische Beschreibung Aufzugsanlagen" und Aufzugsgruppe Personen A2.1+2.2, "Technische Ausstattung"

Die Position beinhaltet die Lieferung, Montage, elektr. Installation und Inbetriebnahme
Menge: 14,000 St

**02.02.01.8 Portale A2.1+2.2**
gemäß "Technische Beschreibung Aufzugsanlagen" und Aufzugsgruppe Personen A2.1+2.2, "Technische Ausstattung"

Gemeinsames Portal der Gruppe

Die Position beinhaltet die Lieferung, Montage und Inbetriebnahme
Menge: 7,000 St

**02.02.01.9 Außentableaus**
gemäß "Technische Beschreibung Aufzugsanlagen" und Aufzugsgruppe Personen A2.1+2.2, "Technische Ausstattung"

Die Position beinhaltet die Lieferung, Montage, elektr. Installation und Inbetriebnahme
Menge: 7,000 St

**02.02.01.10 Außenanzeigen**
gemäß "Technische Beschreibung Aufzugsanlagen" und Aufzugsgruppe Personen A2.1+2.2, "Technische Ausstattung"

Die Position beinhaltet die Lieferung, Montage, elektr. Installation und Inbetriebnahme
Menge: 14,000 St

##### Abschnitt 02.02.03 Aufzugsgruppe Sterilgüter O1.1+1.2

*Hinweis: Technische Ausstattung*
Ausführung gemäß technischen Vorbemerkungen und dieser Beschreibung:

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
**02.02.03.1 Antrieb**
gemäß "Technische Beschreibung Aufzugsanlagen" und Aufzugsgruppe Sterilgüter O1.1+1.2, "Technische Ausstattung"

Die Position beinhaltet die Lieferung, Montage, elektr. Installation und Inbetriebnahme
Menge: 2,000 St

**02.02.03.2 Frequenzumrichter**
gemäß "Technische Beschreibung Aufzugsanlagen" und Aufzugsgruppe Sterilgüter O1.1+1.2, "Technische Ausstattung"

Die Position beinhaltet die Lieferung, Montage, elektr. Installation und Inbetriebnahme
Menge: 2,000 St

**02.02.03.3 Steuerung & Schaltschrank**
gemäß "Technische Beschreibung Aufzugsanlagen" und Aufzugsgruppe Sterilgüter O1.1+1.2, "Technische Ausstattung"

Die Position beinhaltet die Lieferung, Montage, elektr. Installation und Inbetriebnahme
Menge: 2,000 St

**02.02.03.4 Schachtinstallation inkl. Tragmittel**
gemäß "Technische Beschreibung Aufzugsanlagen" und Aufzugsgruppe Sterilgüter O1.1+1.2, "Technische Ausstattung"

Die Position beinhaltet die Lieferung, Montage, elektr. Installation und Inbetriebnahme
Menge: 2,000 St

**02.02.03.5 Fahrkorb**
gemäß "Technische Beschreibung Aufzugsanlagen" und Aufzugsgruppe Sterilgüter O1.1+1.2, "Technische Ausstattung"

Die Position beinhaltet die Lieferung, Montage, elektr. Installation und Inbetriebnahme
Menge: 2,000 St

**02.02.03.6 Fahrkorbtür**
gemäß "Technische Beschreibung Aufzugsanlagen" und Aufzugsgruppe Sterilgüter O1.1+1.2, "Technische Ausstattung"

Die Position beinhaltet die Lieferung, Montage, elektr. Installation und Inbetriebnahme
Menge: 2,000 St

**02.02.03.7 Schachttür**
gemäß "Technische Beschreibung Aufzugsanlagen" und Aufzugsgruppe Sterilgüter O1.1+1.2, "Technische Ausstattung"

Die Position beinhaltet die Lieferung, Montage, elektr. Installation und Inbetriebnahme
Menge: 4,000 St

**02.02.03.8 Portale**
gemäß "Technische Beschreibung Aufzugsanlagen" und Aufzugsgruppe Sterilgüter O1.1+1.2, "Technische Ausstattung"

Die Position beinhaltet die Lieferung, Montage und Inbetriebnahme
Menge: 4,000 St

**02.02.03.9 Außentableaus**
gemäß "Technische Beschreibung Aufzugsanlagen" und Aufzugsgruppe Sterilgüter O1.1+1.2, "Technische Ausstattung"

Die Position beinhaltet die Lieferung, Montage, elektr. Installation und Inbetriebnahme
Menge: 2,000 St

**02.02.03.10 Außenanzeigen**
gemäß "Technische Beschreibung Aufzugsanlagen" und Aufzugsgruppe Sterilgüter O1.1+1.2, "Technische Ausstattung"

Die Position beinhaltet die Lieferung, Montage, elektr. Installation und Inbetriebnahme
Menge: 4,000 St

##### Abschnitt 02.02.04 Aufzug Sterilgüter O2.1

*Hinweis: Technische Ausstattung*
Ausführung gemäß technischen Vorbemerkungen und dieser Beschreibung:

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
**02.02.04.1 Antrieb**
gemäß "Technische Beschreibung Aufzugsanlagen" und
Aufzug Sterilgüter O2.1, "Technische Ausstattung"

Die Position beinhaltet die Lieferung, Montage, elektr. Installation und Inbetriebnahme
Menge: 1,000 St

**02.02.04.2 Frequenzumrichter**
gemäß "Technische Beschreibung Aufzugsanlagen" und
Aufzug Sterilgüter O2.1, "Technische Ausstattung"

Die Position beinhaltet die Lieferung, Montage, elektr. Installation und Inbetriebnahme
Menge: 1,000 St

**02.02.04.3 Steuerung & Schaltschrank**
gemäß "Technische Beschreibung Aufzugsanlagen" und
Aufzug Sterilgüter O2.1, "Technische Ausstattung"

Die Position beinhaltet die Lieferung, Montage, elektr. Installation und Inbetriebnahme
Menge: 1,000 St

**02.02.04.4 Schachtinstallation inkl. Tragmittel**
gemäß "Technische Beschreibung Aufzugsanlagen" und
Aufzug Sterilgüter O2.1, "Technische Ausstattung"

Die Position beinhaltet die Lieferung, Montage, elektr. Installation und Inbetriebnahme
Menge: 1,000 St

**02.02.04.5 Fahrkorb**
gemäß "Technische Beschreibung Aufzugsanlagen" und
Aufzug Sterilgüter O2.1, "Technische Ausstattung"

Die Position beinhaltet die Lieferung, Montage, elektr. Installation und Inbetriebnahme
Menge: 1,000 St

**02.02.04.6 Fahrkorbtür**
gemäß "Technische Beschreibung Aufzugsanlagen" und
Aufzug Sterilgüter O2.1, "Technische Ausstattung"

Die Position beinhaltet die Lieferung, Montage, elektr. Installation und Inbetriebnahme
Menge: 2,000 St

**02.02.04.7 Schachttür**
gemäß "Technische Beschreibung Aufzugsanlagen" und
Aufzug Sterilgüter O2.1, "Technische Ausstattung"

Die Position beinhaltet die Lieferung, Montage, elektr. Installation und Inbetriebnahme
Menge: 2,000 St

**02.02.04.8 Portale**
gemäß "Technische Beschreibung Aufzugsanlagen" und
Aufzug Sterilgüter O2.1, "Technische Ausstattung"

Die Position beinhaltet die Lieferung, Montage und Inbetriebnahme
Menge: 2,000 St

**02.02.04.9 Außentableaus**
gemäß "Technische Beschreibung Aufzugsanlagen" und
Aufzug Sterilgüter O2.1, "Technische Ausstattung"

Die Position beinhaltet die Lieferung, Montage, elektr. Installation und Inbetriebnahme
Menge: 2,000 St

**02.02.04.10 Außenanzeigen**
gemäß "Technische Beschreibung Aufzugsanlagen" und
Aufzug Sterilgüter O2.1, "Technische Ausstattung"

Die Position beinhaltet die Lieferung, Montage, elektr. Installation und Inbetriebnahme
Menge: 2,000 St

##### Abschnitt 02.02.05 Aufzugsgruppe Lasten V2.1+2.2

*Hinweis: Technische Ausstattung*
Ausführung gemäß technischen Vorbemerkungen und dieser Beschreibung:

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
**02.02.05.1 Antrieb V2.1**
gemäß "Technische Beschreibung Aufzugsanlagen" und Aufzugsgruppe Lasten V2.1+2.2, "Technische Ausstattung"

Die Position beinhaltet die Lieferung, Montage, elektr. Installation und Inbetriebnahme
Menge: 1,000 St

**02.02.05.2 Antrieb V2.2**
gemäß "Technische Beschreibung Aufzugsanlagen" und Aufzugsgruppe Lasten V2.1+2.2, "Technische Ausstattung"

Die Position beinhaltet die Lieferung, Montage, elektr. Installation und Inbetriebnahme
Menge: 1,000 St

**02.02.05.3 Frequenzumrichter V2.1**
gemäß "Technische Beschreibung Aufzugsanlagen" und Aufzugsgruppe Lasten V2.1+2.2, "Technische Ausstattung"

Die Position beinhaltet die Lieferung, Montage, elektr. Installation und Inbetriebnahme
Menge: 1,000 St

**02.02.05.4 Frequenzumrichter V2.2**
gemäß "Technische Beschreibung Aufzugsanlagen" und Aufzugsgruppe Lasten V2.1+2.2,, "Technische Ausstattung"

Die Position beinhaltet die Lieferung, Montage, elektr. Installation und Inbetriebnahme
Menge: 1,000 St

**02.02.05.5 Steuerung & Schaltschrank V2.1**
gemäß "Technische Beschreibung Aufzugsanlagen" und Aufzugsgruppe Lasten V2.1+2.2, "Technische Ausstattung"

Die Position beinhaltet die Lieferung, Montage, elektr. Installation und Inbetriebnahme
Menge: 1,000 St

**02.02.05.6 Steuerung & Schaltschrank V2.2**
gemäß "Technische Beschreibung Aufzugsanlagen" und Aufzugsgruppe Lasten V2.1+2.2, "Technische Ausstattung"

Die Position beinhaltet die Lieferung, Montage, elektr. Installation und Inbetriebnahme
Menge: 1,000 St

**02.02.05.7 Schachtinstallation inkl. Tragmittel V2.1**
gemäß "Technische Beschreibung Aufzugsanlagen" und Aufzugsgruppe Lasten V2.1+2.2, "Technische Ausstattung"

Die Position beinhaltet die Lieferung, Montage, elektr. Installation und Inbetriebnahme
Menge: 1,000 St

**02.02.05.8 Schachtinstallation inkl. Tragmittel V2.2**
gemäß "Technische Beschreibung Aufzugsanlagen" und Aufzugsgruppe Lasten V2.1+2.2, "Technische Ausstattung"

Die Position beinhaltet die Lieferung, Montage, elektr. Installation und Inbetriebnahme
Menge: 1,000 St

**02.02.05.9 Fahrkorb V2.1**
gemäß "Technische Beschreibung Aufzugsanlagen" und Aufzugsgruppe Lasten V2.1+2.2, "Technische Ausstattung"

Die Position beinhaltet die Lieferung, Montage, elektr. Installation und Inbetriebnahme
Menge: 1,000 St

**02.02.05.10 Fahrkorb V2.2**
gemäß "Technische Beschreibung Aufzugsanlagen" und Aufzugsgruppe Lasten V2.1+2.2, "Technische Ausstattung"

Die Position beinhaltet die Lieferung, Montage, elektr. Installation und Inbetriebnahme
Menge: 1,000 St

**02.02.05.11 Fahrkorbtür**
gemäß "Technische Beschreibung Aufzugsanlagen" und Aufzugsgruppe Lasten V2.1+2.2, "Technische Ausstattung"

Die Position beinhaltet die Lieferung, Montage, elektr. Installation und Inbetriebnahme
Menge: 2,000 St

**02.02.05.12 Schachttür**
gemäß "Technische Beschreibung Aufzugsanlagen" und Aufzugsgruppe Lasten V2.1+2.2, "Technische Ausstattung"

Die Position beinhaltet die Lieferung, Montage, elektr. Installation und Inbetriebnahme
Menge: 14,000 St

**02.02.05.13 Portale**
gemäß "Technische Beschreibung Aufzugsanlagen" und Aufzugsgruppe Lasten V2.1+2.2, "Technische Ausstattung"

Die Position beinhaltet die Lieferung, Montage und Inbetriebnahme
Menge: 14,000 St

**02.02.05.14 Außentableaus**
gemäß "Technische Beschreibung Aufzugsanlagen" und Aufzugsgruppe Lasten V2.1+2.2, "Technische Ausstattung"

Die Position beinhaltet die Lieferung, Montage, elektr. Installation und Inbetriebnahme
Menge: 7,000 St

**02.02.05.15 Außenanzeigen**
gemäß "Technische Beschreibung Aufzugsanlagen" und Aufzugsgruppe Lasten V2.1+2.2, "Technische Ausstattung"

Die Position beinhaltet die Lieferung, Montage, elektr. Installation und Inbetriebnahme
Menge: 14,000 St

#### Bereich 02.03 Haus Somatik 3 - SOM3

##### Abschnitt 02.03.01 Aufzugsgruppe Personen A3.1+3.2

*Hinweis: Technische Ausstattung*
Ausführung gemäß technischen Vorbemerkungen und dieser Beschreibung:

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
**02.03.01.1 Antrieb**
gemäß "Technische Beschreibung Aufzugsanlagen" und Aufzugsgruppe Personen A3.1+3.2, "Technische Ausstattung"

Die Position beinhaltet die Lieferung, Montage, elektr. Installation und Inbetriebnahme
Menge: 2,000 St

**02.03.01.2 Frequenzumrichter**
gemäß "Technische Beschreibung Aufzugsanlagen" und Aufzugsgruppe Personen A3.1+3.2, "Technische Ausstattung"

Die Position beinhaltet die Lieferung, Montage, elektr. Installation und Inbetriebnahme
Menge: 2,000 St

**02.03.01.3 Steuerung & Schaltschrank**
gemäß "Technische Beschreibung Aufzugsanlagen" und Aufzugsgruppe Personen A3.1+3.2, "Technische Ausstattung"

Die Position beinhaltet die Lieferung, Montage, elektr. Installation und Inbetriebnahme
Menge: 2,000 St

**02.03.01.4 Schachtinstallation inkl. Tragmittel**
gemäß "Technische Beschreibung Aufzugsanlagen" und Aufzugsgruppe Personen A3.1+3.2, "Technische Ausstattung"

Die Position beinhaltet die Lieferung, Montage, elektr. Installation und Inbetriebnahme
Menge: 2,000 St

**02.03.01.5 Fahrkorb**
gemäß "Technische Beschreibung Aufzugsanlagen" und Aufzugsgruppe Personen A3.1+3.2, "Technische Ausstattung"

Die Position beinhaltet die Lieferung, Montage, elektr. Installation und Inbetriebnahme
Menge: 2,000 St

**02.03.01.6 Fahrkorbtür**
gemäß "Technische Beschreibung Aufzugsanlagen" und Aufzugsgruppe Personen A3.1+3.2, "Technische Ausstattung"

Die Position beinhaltet die Lieferung, Montage, elektr. Installation und Inbetriebnahme
Menge: 2,000 St

**02.03.01.7 Schachttür**
gemäß "Technische Beschreibung Aufzugsanlagen" und Aufzugsgruppe Personen A3.1+3.2, "Technische Ausstattung"

Die Position beinhaltet die Lieferung, Montage, elektr. Installation und Inbetriebnahme
Menge: 10,000 St

**02.03.01.8 Portale A3.1+3.2**
gemäß "Technische Beschreibung Aufzugsanlagen" und Aufzugsgruppe Personen A3.1+3.2, "Technische Ausstattung"

Gemeinsames Portal der Gruppe

Die Position beinhaltet die Lieferung, Montage und Inbetriebnahme
Menge: 5,000 St

**02.03.01.9 Außentableaus**
gemäß "Technische Beschreibung Aufzugsanlagen" und Aufzugsgruppe Personen A3.1+3.2, "Technische Ausstattung"

Die Position beinhaltet die Lieferung, Montage, elektr. Installation und Inbetriebnahme
Menge: 5,000 St

**02.03.01.10 Außenanzeigen**
gemäß "Technische Beschreibung Aufzugsanlagen" und Aufzugsgruppe Personen A3.1+3.2, "Technische Ausstattung"

Die Position beinhaltet die Lieferung, Montage, elektr. Installation und Inbetriebnahme
Menge: 10,000 St

##### Abschnitt 02.03.03 Aufzugsgruppe Lasten V3.1+3.2

*Hinweis: Technische Ausstattung*
Ausführung gemäß technischen Vorbemerkungen und dieser Beschreibung:

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
**02.03.03.1 Antrieb V3.1**
gemäß "Technische Beschreibung Aufzugsanlagen" und Aufzugsgruppe Lasten V3.1+3.2, "Technische Ausstattung"

Die Position beinhaltet die Lieferung, Montage, elektr. Installation und Inbetriebnahme
Menge: 1,000 St

**02.03.03.2 Antrieb V3.2**
gemäß "Technische Beschreibung Aufzugsanlagen" und Aufzugsgruppe Lasten V3.1+3.2, "Technische Ausstattung"

Die Position beinhaltet die Lieferung, Montage, elektr. Installation und Inbetriebnahme
Menge: 1,000 St

**02.03.03.3 Frequenzumrichter V3.1**
gemäß "Technische Beschreibung Aufzugsanlagen" und Aufzugsgruppe Lasten V3.1+3.2, "Technische Ausstattung"

Die Position beinhaltet die Lieferung, Montage, elektr. Installation und Inbetriebnahme
Menge: 1,000 St

**02.03.03.4 Frequenzumrichter V3.2**
gemäß "Technische Beschreibung Aufzugsanlagen" und Aufzugsgruppe Lasten V3.1+3.2,, "Technische Ausstattung"

Die Position beinhaltet die Lieferung, Montage, elektr. Installation und Inbetriebnahme
Menge: 1,000 St

**02.03.03.5 Steuerung & Schaltschrank V3.1**
gemäß "Technische Beschreibung Aufzugsanlagen" und Aufzugsgruppe Lasten V3.1+3.2, "Technische Ausstattung"

Die Position beinhaltet die Lieferung, Montage, elektr. Installation und Inbetriebnahme
Menge: 1,000 St

**02.03.03.6 Steuerung & Schaltschrank V3.2**
gemäß "Technische Beschreibung Aufzugsanlagen" und Aufzugsgruppe Lasten V3.1+3.2, "Technische Ausstattung"

Die Position beinhaltet die Lieferung, Montage, elektr. Installation und Inbetriebnahme
Menge: 1,000 St

**02.03.03.7 Schachtinstallation inkl. Tragmittel V3.1**
gemäß "Technische Beschreibung Aufzugsanlagen" und Aufzugsgruppe Lasten V3.1+3.2, "Technische Ausstattung"

Die Position beinhaltet die Lieferung, Montage, elektr. Installation und Inbetriebnahme
Menge: 1,000 St

**02.03.03.8 Schachtinstallation inkl. Tragmittel V3.2**
gemäß "Technische Beschreibung Aufzugsanlagen" und Aufzugsgruppe Lasten V3.1+3.2, "Technische Ausstattung"

Die Position beinhaltet die Lieferung, Montage, elektr. Installation und Inbetriebnahme
Menge: 1,000 St

**02.03.03.9 Fahrkorb V3.1**
gemäß "Technische Beschreibung Aufzugsanlagen" und Aufzugsgruppe Lasten V3.1+3.2, "Technische Ausstattung"

Die Position beinhaltet die Lieferung, Montage, elektr. Installation und Inbetriebnahme
Menge: 1,000 St

**02.03.03.10 Fahrkorb V3.2**
gemäß "Technische Beschreibung Aufzugsanlagen" und Aufzugsgruppe Lasten V3.1+3.2, "Technische Ausstattung"

Die Position beinhaltet die Lieferung, Montage, elektr. Installation und Inbetriebnahme
Menge: 1,000 St

**02.03.03.11 Fahrkorbtür**
gemäß "Technische Beschreibung Aufzugsanlagen" und Aufzugsgruppe Lasten V3.1+3.2, "Technische Ausstattung"

Die Position beinhaltet die Lieferung, Montage, elektr. Installation und Inbetriebnahme
Menge: 2,000 St

**02.03.03.12 Schachttür**
gemäß "Technische Beschreibung Aufzugsanlagen" und Aufzugsgruppe Lasten V3.1+3.2, "Technische Ausstattung"

Die Position beinhaltet die Lieferung, Montage, elektr. Installation und Inbetriebnahme
Menge: 10,000 St

**02.03.03.13 Portale**
gemäß "Technische Beschreibung Aufzugsanlagen" und Aufzugsgruppe Lasten V3.1+3.2, "Technische Ausstattung"

Die Position beinhaltet die Lieferung, Montage und Inbetriebnahme
Menge: 10,000 St

**02.03.03.14 Außentableaus**
gemäß "Technische Beschreibung Aufzugsanlagen" und Aufzugsgruppe Lasten V3.1+3.2, "Technische Ausstattung"

Die Position beinhaltet die Lieferung, Montage, elektr. Installation und Inbetriebnahme
Menge: 5,000 St

**02.03.03.15 Außenanzeigen**
gemäß "Technische Beschreibung Aufzugsanlagen" und Aufzugsgruppe Lasten V3.1+3.2, "Technische Ausstattung"

Die Position beinhaltet die Lieferung, Montage, elektr. Installation und Inbetriebnahme
Menge: 10,000 St

#### Bereich 02.04 Haus Zentrum für seelische Gesundheit - ZSG

##### Abschnitt 02.04.01 Aufzug Personen-Betten B4.1

*Hinweis: Technische Ausstattung*
Ausführung gemäß technischen Vorbemerkungen und dieser Beschreibung:

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
**02.04.01.1 Antrieb**
gemäß "Technische Beschreibung Aufzugsanlagen" und
Aufzug Betten B4.1, "Technische Ausstattung"

Die Position beinhaltet die Lieferung, Montage, elektr. Installation und Inbetriebnahme
Menge: 1,000 St

**02.04.01.2 Frequenzumrichter**
gemäß "Technische Beschreibung Aufzugsanlagen" und
Aufzug Betten B4.1, "Technische Ausstattung"

Die Position beinhaltet die Lieferung, Montage, elektr. Installation und Inbetriebnahme
Menge: 1,000 St

**02.04.01.3 Steuerung & Schaltschrank**
gemäß "Technische Beschreibung Aufzugsanlagen" und
Aufzug Betten B4.1, "Technische Ausstattung"

Die Position beinhaltet die Lieferung, Montage, elektr. Installation und Inbetriebnahme
Menge: 1,000 St

**02.04.01.4 Schachtinstallation inkl. Tragmittel**
gemäß "Technische Beschreibung Aufzugsanlagen" und
Aufzug Betten B4.1, "Technische Ausstattung"

Die Position beinhaltet die Lieferung, Montage, elektr. Installation und Inbetriebnahme
Menge: 1,000 St

**02.04.01.5 Fahrkorb**
gemäß "Technische Beschreibung Aufzugsanlagen" und
Aufzug Betten B4.1, "Technische Ausstattung"

Die Position beinhaltet die Lieferung, Montage, elektr. Installation und Inbetriebnahme
Menge: 1,000 St

**02.04.01.6 Fahrkorbtür**
gemäß "Technische Beschreibung Aufzugsanlagen" und
Aufzug Betten B4.1, "Technische Ausstattung"

Die Position beinhaltet die Lieferung, Montage, elektr. Installation und Inbetriebnahme
Menge: 1,000 St

**02.04.01.7 Schachttür**
gemäß "Technische Beschreibung Aufzugsanlagen" und
Aufzug Betten B4.1, "Technische Ausstattung"

Die Position beinhaltet die Lieferung, Montage, elektr. Installation und Inbetriebnahme
Menge: 6,000 St

**02.04.01.8 Portale**
gemäß "Technische Beschreibung Aufzugsanlagen" und
Aufzug Betten B4.1, "Technische Ausstattung"

Gemeinsames Portal der Gruppe

Die Position beinhaltet die Lieferung, Montage und Inbetriebnahme
Menge: 6,000 St

**02.04.01.9 Außentableaus**
gemäß "Technische Beschreibung Aufzugsanlagen" und
Aufzug Betten B4.1, "Technische Ausstattung"

Die Position beinhaltet die Lieferung, Montage, elektr. Installation und Inbetriebnahme
Menge: 6,000 St

**02.04.01.10 Außenanzeigen**
gemäß "Technische Beschreibung Aufzugsanlagen" und
Aufzug Betten B4.1, "Technische Ausstattung"

Die Position beinhaltet die Lieferung, Montage, elektr. Installation und Inbetriebnahme
Menge: 6,000 St

##### Abschnitt 02.04.02 Aufzug Lasten V4.1

*Hinweis: Technische Ausstattung*
Ausführung gemäß technischen Vorbemerkungen und dieser Beschreibung:

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
**02.04.02.1 Antrieb**
gemäß "Technische Beschreibung Aufzugsanlagen" und
Aufzug Lasten V4.1, "Technische Ausstattung"

Die Position beinhaltet die Lieferung, Montage, elektr. Installation und Inbetriebnahme
Menge: 1,000 St

**02.04.02.2 Frequenzumrichter**
gemäß "Technische Beschreibung Aufzugsanlagen" und
Aufzug Lasten V4.1, "Technische Ausstattung"

Die Position beinhaltet die Lieferung, Montage, elektr. Installation und Inbetriebnahme
Menge: 1,000 St

**02.04.02.3 Steuerung & Schaltschrank**
gemäß "Technische Beschreibung Aufzugsanlagen" und
Aufzug Lasten V4.1, "Technische Ausstattung"

Die Position beinhaltet die Lieferung, Montage, elektr. Installation und Inbetriebnahme
Menge: 1,000 St

**02.04.02.4 Schachtinstallation inkl. Tragmittel**
gemäß "Technische Beschreibung Aufzugsanlagen" und
Aufzug Lasten V4.1, "Technische Ausstattung"

Die Position beinhaltet die Lieferung, Montage, elektr. Installation und Inbetriebnahme
Menge: 1,000 St

**02.04.02.5 Fahrkorb**
gemäß "Technische Beschreibung Aufzugsanlagen" und
Aufzug Lasten V4.1, "Technische Ausstattung"

Die Position beinhaltet die Lieferung, Montage, elektr. Installation und Inbetriebnahme
Menge: 1,000 St

**02.04.02.6 Fahrkorbtür**
gemäß "Technische Beschreibung Aufzugsanlagen" und
Aufzug Lasten V4.1, "Technische Ausstattung"

Die Position beinhaltet die Lieferung, Montage, elektr. Installation und Inbetriebnahme
Menge: 1,000 St

**02.04.02.7 Schachttür**
gemäß "Technische Beschreibung Aufzugsanlagen" und
Aufzug Lasten V4.1, "Technische Ausstattung"

Die Position beinhaltet die Lieferung, Montage, elektr. Installation und Inbetriebnahme
Menge: 5,000 St

**02.04.02.8 Portale**
gemäß "Technische Beschreibung Aufzugsanlagen" und
Aufzug Lasten V4.1, "Technische Ausstattung"

Die Position beinhaltet die Lieferung, Montage und Inbetriebnahme
Menge: 5,000 St

**02.04.02.9 Außentableaus**
gemäß "Technische Beschreibung Aufzugsanlagen" und
Aufzug Lasten V4.1, "Technische Ausstattung"

Die Position beinhaltet die Lieferung, Montage, elektr. Installation und Inbetriebnahme
Menge: 5,000 St

**02.04.02.10 Außenanzeigen**
gemäß "Technische Beschreibung Aufzugsanlagen" und
Aufzug Lasten V4.1, "Technische Ausstattung"

Die Position beinhaltet die Lieferung, Montage, elektr. Installation und Inbetriebnahme
Menge: 5,000 St

##### Abschnitt 02.04.03 Aufzug Personen-Betten B4.2

*Hinweis: Technische Ausstattung*
Ausführung gemäß technischen Vorbemerkungen und dieser Beschreibung:

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
**02.04.03.1 Antrieb**
gemäß "Technische Beschreibung Aufzugsanlagen" und
Aufzug Betten B4.2, "Technische Ausstattung"

Die Position beinhaltet die Lieferung, Montage, elektr. Installation und Inbetriebnahme
Menge: 1,000 St

**02.04.03.2 Frequenzumrichter**
gemäß "Technische Beschreibung Aufzugsanlagen" und
Aufzug Betten B4.2, "Technische Ausstattung"

Die Position beinhaltet die Lieferung, Montage, elektr. Installation und Inbetriebnahme
Menge: 1,000 St

**02.04.03.3 Steuerung & Schaltschrank**
gemäß "Technische Beschreibung Aufzugsanlagen" und
Aufzug Betten B4.2, "Technische Ausstattung"

Die Position beinhaltet die Lieferung, Montage, elektr. Installation und Inbetriebnahme
Menge: 1,000 St

**02.04.03.4 Schachtinstallation inkl. Tragmittel**
gemäß "Technische Beschreibung Aufzugsanlagen" und
Aufzug Betten B4.2, "Technische Ausstattung"

Die Position beinhaltet die Lieferung, Montage, elektr. Installation und Inbetriebnahme
Menge: 1,000 St

**02.04.03.5 Fahrkorb**
gemäß "Technische Beschreibung Aufzugsanlagen" und
Aufzug Betten B4.2, "Technische Ausstattung"

Die Position beinhaltet die Lieferung, Montage, elektr. Installation und Inbetriebnahme
Menge: 1,000 St

**02.04.03.6 Fahrkorbtür**
gemäß "Technische Beschreibung Aufzugsanlagen" und
Aufzug Betten B4.2, "Technische Ausstattung"

Die Position beinhaltet die Lieferung, Montage, elektr. Installation und Inbetriebnahme
Menge: 1,000 St

**02.04.03.7 Schachttür**
gemäß "Technische Beschreibung Aufzugsanlagen" und
Aufzug Betten B4.2, "Technische Ausstattung"

Die Position beinhaltet die Lieferung, Montage, elektr. Installation und Inbetriebnahme
Menge: 5,000 St

**02.04.03.8 Portale**
gemäß "Technische Beschreibung Aufzugsanlagen" und
Aufzug Betten B4.2, "Technische Ausstattung"

Gemeinsames Portal der Gruppe

Die Position beinhaltet die Lieferung, Montage und Inbetriebnahme
Menge: 5,000 St

**02.04.03.9 Außentableaus**
gemäß "Technische Beschreibung Aufzugsanlagen" und
Aufzug Betten B4.2, "Technische Ausstattung"

Die Position beinhaltet die Lieferung, Montage, elektr. Installation und Inbetriebnahme
Menge: 5,000 St

**02.04.03.10 Außenanzeigen**
gemäß "Technische Beschreibung Aufzugsanlagen" und
Aufzug Betten B4.2, "Technische Ausstattung"

Die Position beinhaltet die Lieferung, Montage, elektr. Installation und Inbetriebnahme
Menge: 5,000 St

##### Abschnitt 02.04.04 Aufzug Lasten V4.2

*Hinweis: Technische Ausstattung*
Ausführung gemäß technischen Vorbemerkungen und dieser Beschreibung:

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
**02.04.04.1 Antrieb**
gemäß "Technische Beschreibung Aufzugsanlagen" und
Aufzug Lasten V4.2, "Technische Ausstattung"

Die Position beinhaltet die Lieferung, Montage, elektr. Installation und Inbetriebnahme
Menge: 1,000 St

**02.04.04.2 Frequenzumrichter**
gemäß "Technische Beschreibung Aufzugsanlagen" und
Aufzug Lasten V4.2, "Technische Ausstattung"

Die Position beinhaltet die Lieferung, Montage, elektr. Installation und Inbetriebnahme
Menge: 1,000 St

**02.04.04.3 Steuerung & Schaltschrank**
gemäß "Technische Beschreibung Aufzugsanlagen" und
Aufzug Lasten V4.2, "Technische Ausstattung"

Die Position beinhaltet die Lieferung, Montage, elektr. Installation und Inbetriebnahme
Menge: 1,000 St

**02.04.04.4 Schachtinstallation inkl. Tragmittel**
gemäß "Technische Beschreibung Aufzugsanlagen" und
Aufzug Lasten V4.2, "Technische Ausstattung"

Die Position beinhaltet die Lieferung, Montage, elektr. Installation und Inbetriebnahme
Menge: 1,000 St

**02.04.04.5 Fahrkorb**
gemäß "Technische Beschreibung Aufzugsanlagen" und
Aufzug Lasten V4.2, "Technische Ausstattung"

Die Position beinhaltet die Lieferung, Montage, elektr. Installation und Inbetriebnahme
Menge: 1,000 St

**02.04.04.6 Fahrkorbtür**
gemäß "Technische Beschreibung Aufzugsanlagen" und
Aufzug Lasten V4.2, "Technische Ausstattung"

Die Position beinhaltet die Lieferung, Montage, elektr. Installation und Inbetriebnahme
Menge: 1,000 St

**02.04.04.7 Schachttür**
gemäß "Technische Beschreibung Aufzugsanlagen" und
Aufzug Lasten V4.2, "Technische Ausstattung"

Die Position beinhaltet die Lieferung, Montage, elektr. Installation und Inbetriebnahme
Menge: 5,000 St

**02.04.04.8 Portale**
gemäß "Technische Beschreibung Aufzugsanlagen" und
Aufzug Lasten V4.2, "Technische Ausstattung"

Die Position beinhaltet die Lieferung, Montage und Inbetriebnahme
Menge: 5,000 St

**02.04.04.9 Außentableaus**
gemäß "Technische Beschreibung Aufzugsanlagen" und
Aufzug Lasten V4.2, "Technische Ausstattung"

Die Position beinhaltet die Lieferung, Montage, elektr. Installation und Inbetriebnahme
Menge: 5,000 St

**02.04.04.10 Außenanzeigen**
gemäß "Technische Beschreibung Aufzugsanlagen" und
Aufzug Lasten V4.2, "Technische Ausstattung"

Die Position beinhaltet die Lieferung, Montage, elektr. Installation und Inbetriebnahme
Menge: 5,000 St

#### Bereich 02.05 Versorgungszentrum - VSZ

##### Abschnitt 02.05.01 Aufzugsgruppe Lasten V5.1+5.2+5.3+5.4

*Hinweis: Technische Ausstattung*
Ausführung gemäß technischen Vorbemerkungen und dieser Beschreibung:

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
**02.05.01.1 Antrieb**
gemäß "Technische Beschreibung Aufzugsanlagen" und Aufzugsgruppe Lasten V5.1+5.2+5.3+5.4, "Technische Ausstattung"

Die Position beinhaltet die Lieferung, Montage, elektr. Installation und Inbetriebnahme
Menge: 4,000 St

**02.05.01.2 Frequenzumrichter**
gemäß "Technische Beschreibung Aufzugsanlagen" und Aufzugsgruppe Lasten V5.1+5.2+5.3+5.4, "Technische Ausstattung"

Die Position beinhaltet die Lieferung, Montage, elektr. Installation und Inbetriebnahme
Menge: 4,000 St

**02.05.01.3 Steuerung & Schaltschrank**
gemäß "Technische Beschreibung Aufzugsanlagen" und Aufzugsgruppe Lasten V5.1+5.2+5.3+5.4, "Technische Ausstattung"

Die Position beinhaltet die Lieferung, Montage, elektr. Installation und Inbetriebnahme
Menge: 4,000 St

**02.05.01.4 Schachtinstallation inkl. Tragmittel**
gemäß "Technische Beschreibung Aufzugsanlagen" und Aufzugsgruppe Lasten V5.1+5.2+5.3+5.4, "Technische Ausstattung"

Die Position beinhaltet die Lieferung, Montage, elektr. Installation und Inbetriebnahme
Menge: 4,000 St

**02.05.01.5 Fahrkorb**
gemäß "Technische Beschreibung Aufzugsanlagen" und Aufzugsgruppe Lasten V5.1+5.2+5.3+5.4, "Technische Ausstattung"

Die Position beinhaltet die Lieferung, Montage, elektr. Installation und Inbetriebnahme
Menge: 4,000 St

**02.05.01.6 Fahrkorbtür**
gemäß "Technische Beschreibung Aufzugsanlagen" und Aufzugsgruppe Lasten V5.1+5.2+5.3+5.4, "Technische Ausstattung"

Die Position beinhaltet die Lieferung, Montage, elektr. Installation und Inbetriebnahme
Menge: 8,000 St

**02.05.01.7 Schachttür**
gemäß "Technische Beschreibung Aufzugsanlagen" und Aufzugsgruppe Lasten V5.1+5.2+5.3+5.4, "Technische Ausstattung"

Die Position beinhaltet die Lieferung, Montage, elektr. Installation und Inbetriebnahme
Menge: 20,000 St

**02.05.01.8 Portale**
gemäß "Technische Beschreibung Aufzugsanlagen" und Aufzugsgruppe Lasten V5.1+5.2+5.3+5.4, "Technische Ausstattung"

Die Position beinhaltet die Lieferung, Montage und Inbetriebnahme
Menge: 20,000 St

**02.05.01.9 Außentableaus**
gemäß "Technische Beschreibung Aufzugsanlagen" und Aufzugsgruppe Lasten V5.1+5.2+5.3+5.4, "Technische Ausstattung"

Die Position beinhaltet die Lieferung, Montage, elektr. Installation und Inbetriebnahme
Menge: 10,000 St

**02.05.01.10 Außenanzeigen**
gemäß "Technische Beschreibung Aufzugsanlagen" und Aufzugsgruppe Lasten V5.1+5.2+5.3+5.4, "Technische Ausstattung"

Die Position beinhaltet die Lieferung, Montage, elektr. Installation und Inbetriebnahme
Menge: 20,000 St

##### Abschnitt 02.05.02 Aufzugsgruppe Lasten V5.5+5.6

*Hinweis: Technische Ausstattung*
Ausführung gemäß technischen Vorbemerkungen und dieser Beschreibung:

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
**02.05.02.1 Antrieb**
gemäß "Technische Beschreibung Aufzugsanlagen" und Aufzugsgruppe Lasten V5.5+5.6, "Technische Ausstattung"

Die Position beinhaltet die Lieferung, Montage, elektr. Installation und Inbetriebnahme
Menge: 2,000 St

**02.05.02.2 Frequenzumrichter**
gemäß "Technische Beschreibung Aufzugsanlagen" und Aufzugsgruppe Lasten V5.5+5.6, "Technische Ausstattung"

Die Position beinhaltet die Lieferung, Montage, elektr. Installation und Inbetriebnahme
Menge: 2,000 St

**02.05.02.3 Steuerung & Schaltschrank**
gemäß "Technische Beschreibung Aufzugsanlagen" und Aufzugsgruppe Lasten V5.5+5.6, "Technische Ausstattung"

Die Position beinhaltet die Lieferung, Montage, elektr. Installation und Inbetriebnahme
Menge: 2,000 St

**02.05.02.4 Schachtinstallation inkl. Tragmittel V5.5**
gemäß "Technische Beschreibung Aufzugsanlagen" und Aufzugsgruppe Lasten V5.5+5.6, "Technische Ausstattung"

Die Position beinhaltet die Lieferung, Montage, elektr. Installation und Inbetriebnahme
Menge: 1,000 St

**02.05.02.5 Schachtinstallation inkl. Tragmittel V5.6**
gemäß "Technische Beschreibung Aufzugsanlagen" und Aufzugsgruppe Lasten V5.5+5.6, "Technische Ausstattung"

Die Position beinhaltet die Lieferung, Montage, elektr. Installation und Inbetriebnahme
Menge: 1,000 St

**02.05.02.6 Fahrkorb**
gemäß "Technische Beschreibung Aufzugsanlagen" und Aufzugsgruppe Lasten V5.5+5.6, "Technische Ausstattung"

Die Position beinhaltet die Lieferung, Montage, elektr. Installation und Inbetriebnahme
Menge: 2,000 St

**02.05.02.7 Fahrkorbtür**
gemäß "Technische Beschreibung Aufzugsanlagen" und Aufzugsgruppe Lasten V5.5+5.6, "Technische Ausstattung"

Die Position beinhaltet die Lieferung, Montage, elektr. Installation und Inbetriebnahme
Menge: 4,000 St

**02.05.02.8 Schachttür**
gemäß "Technische Beschreibung Aufzugsanlagen" und Aufzugsgruppe Lasten V5.5+5.6, "Technische Ausstattung"

Die Position beinhaltet die Lieferung, Montage, elektr. Installation und Inbetriebnahme
Menge: 9,000 St

**02.05.02.9 Portale**
gemäß "Technische Beschreibung Aufzugsanlagen" und Aufzugsgruppe Lasten V5.5+5.6, "Technische Ausstattung"

Die Position beinhaltet die Lieferung, Montage und Inbetriebnahme
Menge: 9,000 St

**02.05.02.10 Außentableaus**
gemäß "Technische Beschreibung Aufzugsanlagen" und Aufzugsgruppe Lasten V5.5+5.6, "Technische Ausstattung"

Die Position beinhaltet die Lieferung, Montage, elektr. Installation und Inbetriebnahme
Menge: 5,000 St

**02.05.02.11 Außenanzeigen**
gemäß "Technische Beschreibung Aufzugsanlagen" und Aufzugsgruppe Lasten V5.5+5.6, "Technische Ausstattung"

Die Position beinhaltet die Lieferung, Montage, elektr. Installation und Inbetriebnahme
Menge: 9,000 St

#### Bereich 02.06 Sonstige Leistungen

##### Abschnitt 02.06.01 Baustellenaufzüge

*Hinweis: Bettenaufzüge zur bauzeitlichen Nutzung*
Folgende Aufzüge sollen bereits während der Ausbauphase als Bauaufzüge genutzt werden:
ZSG/B4.1, VSZ/V5.5

Der Betrieb der Aufzüge ist von der ZÜS genehmigen zu lassen, d. h. es ist eine Inverkehrbringung und eine Inbetriebnahmeprüfung zu einem sehr zeitigen Termin erforderlich.

Basis der vorzeitigen Inbetriebnahme unter Baustellenbedingungen sind die entsprechende Gefährdungsbeurteilung, die vom AN Aufzug rechtzeitig zu erstellen, bzw. von den Beteiligten (SiGeKo, Bauherr) abzufragen, sind.

Die Position beinhaltet das Liefern, Einbauen, Ausbauen
und Zurücknehmen aller hierfür erforderlichen Teile:
- provisorische Bauzeitentürblätter an der Kabine und den Schachtüren EG (dem AN freigestellt, ob er diese in Edelstahl oder Stahl ausführt)
- provisorische Tableaus (außen und innen); Außentableaus IP54; insbesondere die Außentableaus sind so zu montieren, dass sie zerstörungsfrei zu anderen Gewerken gegen die Original-Tableaus ausgetauscht werden können
- provisorische Kabinenbeleuchtung
- Schutzverkleidung der Fahrkorbinnenflächen ((OSB-Platten schwer entflammbar B1-ausgelegt) Boden, Wände und Decke), 45°-Abschrägung sind in den Kabinenecken zu den Türöffnungen vorzusehen
- Schutzverkleidung der Zargen auf allen Ebenen (OSB-Platten schwer entflammbar B1)
- Spalte an allen Schachtzugängen sicher verschliessen
- 2 Stück C-Schienen zur sicheren Befestigung kippbaren Transportguts
- prov. Notrufeinrichtung (GSM, vandalensicher)
- vandalensichere Bauzeitentableaus
- Bodenplatten sind in besonders stabiler Ausführung vorzusehen
- Bautüren und Schließung für Technikräume mit Aufzugs-Steuerschränken sind durch den AN zu stellen und zu beschriften (Firma, Ansprechpartner und Telefonnummer)
- Wartung während Vorhaltezeit (AMEV-Servicevertrag)
- Personenbefreiung und Störungsbeseitigungsdienst während der Vorhaltezeit (AMEV-Servicevertrag)

Nach Ende der Bauzeit sind alle Provisorien auszubauen und ggf. Bauteile zu erneuern und die Aufzüge sind entsprechend Titel Bettenaufzug auszuführen. Weitere Bauteile werden auf Bedarf nach gemeinsamer Festlegung mit dem AG ausgetauscht.

Der Montagebeginn und die Inbetriebnahme für die Aufzüge werden einvernehmlich nach Auftragserteilung festgelegt. Diese Termine werden Vertragsbestandteil.

**02.06.01.1 Bauaufzug ZSG/ B4.1 Montage und Demontage**
Nutzung als Bauaufzug von 06/2027 bis 09/2028.

Technische Beschreibung des Aufzuges gemäß
Kapitel 04.01. "Aufzug Betten B4.1".

Bauaufzug installieren gemäß Vorbemerkungstext.

Montage und Demontage zur endgültigen Anlage
Menge: 1,000 St

**02.06.01.2 Bauaufzug VSZ/V5.5 Montage und Demontage**
Nutzung als Bauaufzug von 03/2027 bis 09/2028.

Technische Beschreibung des Aufzuges gemäß
Kapitel 05.02. "Aufzugsgruppe Lasten V5.5+5.6".

Bauaufzug installieren gemäß Vorbemerkungstext.

Montage und Demontage zur endgültigen Anlage
Menge: 1,000 St

**02.06.01.3 GSM-Notruftelefon**
GSM-Notruftelefon für die Zeit des Betriebs des Aufzugs zur Baunutzung liefern, montieren und nach Fertigstellung des endgültigen Telefonanschlusses wieder demontieren.
Die monatlichen Kosten sind in den Servicevertrag Bauaufzüge einzuberechnen.
Menge: 2,000 St

**02.06.01.4 Bauzeitentürflügel**
Die Aufzugsteile unterliegen unter Baustellenbedingungen einem wesentlich erhöhten Verschleiß. Deshalb sind alle Schacht- & Kabinentüren mit bauzeitlichen Türflügelen in allen Ebenen auszustatten.

Abrechnung pro Türflügel. Eine Tür - 4-teilig, mittig, zentralschließend besteht aus 4 Türelementen (Flügel).

ZSG 28M + VSZ 28M = 56
Menge: 56,000 St

**02.06.01.5 Anrampungen**
Anrampungen aus Sperrholz zur Überbrückung der fehlenden Estrichhöhe. Die Kante der Anfahrrampe wird mittels Stahlwinkel zur Benutzung mit Hubwagen überbrückt.
Breite: Rohbauöffnungsmaß
Tiefe: ca. 1 m

Befestigung: mit Dübel auf Rohfußboden dergestalt, dass von den Anrampungsblechen keine Krafteinleitungen in die Schwellen möglich ist.

Die Anrampungsbleche verbleiben im Eigentum des AN.
Menge: 14,000 St

**02.06.01.6 Servicevertrag AMEV**
Die Aufzüge sind zwischen 15 und 19 Monaten (siehe Pos. oben) unter Baustellenbedingungen in Betrieb und damit situationsbedingt einer starken Verschmutzung unterworfen.

Als Anlage ist das AMEV-Vertragsmuster auszufüllen und abzugeben. Der Vertrag ist Teil der Beauftragung und wird bei der Auswertung berücksichtigt.

Folgende Bestandteile sind Teil des Vertrages:
- Instandhaltung und Wartung, insbesondere 14-tägige Reinigung der Türschwellen,
- Instandsetzung,
- Notrufentgegennahme und Personenbefreiung,
- monatliche GSM-Bereitstellung

ZSG 15M + VSZ 16M = 31 Monate

1 Stück = 1 Monat pro Aufzug
Menge: 31,000 St

**02.06.01.7 Tausch Seile & Rollen der Kabinentür**
Rückbau und Austausch von Baugruppen der Kabinentür.
Die Aufzugsteile unterliegen unter Baustellenbedingungen einem wesentlich erhöhten Verschleiß.

Es ist deshalb beabsichtigt, die Seile und die dazugehörigen Rollen für (Umlenkung) für die Türöffnung in der Kabine auszutauschen.
Menge: 3,000 St

**02.06.01.8 Vorbereitung & Begleitung Abnahme ZÜS Bauaufzüge**
Die Prüfung der Anlagen erfolgt gemäß TRBS 1201 Teil 4

Die technische Abnahme der Anlage wird vom Auftraggeber beauftragt. Der AN hat das erforderliche Personal, Hilfsmittel (Gewichte etc.) und Unterlagen bereitzustellen.

Die direkt durch den AN zu erbringenden Leistungen zur Vorbereitung und Begleitung der Sachverständigenabnahme sind für jede Anlage in dieser Position separat zu kalkulieren.

Beistellen sämtlicher Zeichnungen, Berechnungen, Beschreibungen und Schaltbilder für die Erwirkung der behördlichen Baubewilligungen. Die Abnahme durch die benachrichtigte Stelle erfolgt nach den Richtlinien 2014/33/EU, Konformitätsbewertungsverfahren, Artikel 8 (Endabnahme nach Anhang VI, Qualitätssicherheitssystem nach Anhang XII, Einzelprüfung nach Anhang X).

Zur Abnahme sind die nach ZÜS geforderten Maßnahmen, ggf. notwendige Risikoanalysen, durch den Auftragnehmer nachzuweisen.
Menge: 2,000 St

##### Abschnitt 02.06.02 Rauchwärmeanlagen - RWA

*Hinweis: RWA-Aufzugskit*
Das RWA-Aufzugskit besteht aus der Auswerteeinheit und einer Dachhaube mit Jalousieklappe bzw. einer Jalousieklappe zur Wandmontage.

Die Raucherkennung im Schacht erfolgt bauseits über ein RAS. Über die BMA erhält das RWA-Kit ein Signal zur Öffnung der Jalousieklappe.

Die Entrauchungsöffnung dient auch zur Belüftung. Dies ist bei der Auslegung der Steuerung zu berücksichtigen.

Technischer Aufbau:
- Aufputz Gehäuse
- Integriertes Anzeige- und Bedienfeld
- Reset-Taster eingebaut in Anzeige und Bedienfeld
- Potentialfreier Reset-Eingang als Opto-Koppler vorhanden
- Alle Kriterien (Betrieb, Alarm 1, Alarm 2, Störung) werden an der Gehäuseoberfläche optisch angezeigt
- Alle Kriterien (Alarm 1, Alarm 2 und Störung) besitzen je einen potentialfreien Umschaltkontakt sowie einen OC-Ausgang
- Temperatursensor
- manueller Auslösetaster
- Anbindung an die BMA
- Jalousieklappe an der Gebäudeaustrittöffnung
- Dachhaube
- Anschluss für potentialfreien Eingang zur manuellen Öffnung/Schließung über einen Schalter in der BMZ
- Kontakt "offen" an die GA

**02.06.02.1 Aufzugsgruppe A1.1+V1.1**
Ausführung gemäß Beschreibung "RWA-Aufzugskit", inkl. Lieferung, Montage und Inbetriebnahme.

Für die Aufzugsgruppe A1.1+V1.1,
Effektiver Entrauchungsquerschnitt min. 0,39 m².

Ausführung mit einer gemeinsamen Steuerung und einer Dachhaube mit integrierter Jalousieklappe.

Steuerung mit Temperatur- und CO2-Messung zur Schachtbelüftung.

Standort der Steuerung im Technikraum 4421/4413.
Menge: 1,000 St

**02.06.02.2 Aufzugsgruppe A1.2+V1.2**
Ausführung gemäß Beschreibung "RWA-Aufzugskit", inkl. Lieferung, Montage und Inbetriebnahme.

Für die Aufzugsgruppe A1.2+V1.2,
Effektiver Entrauchungsquerschnitt min. 0,39 m².

Ausführung mit einer gemeinsamen Steuerung und einer Dachhaube mit integrierter Jalousieklappe.

Steuerung mit Temperatur- und CO2-Messung zur Schachtbelüftung.

Standort der Steuerung im Technikraum 4421/4413.
Menge: 1,000 St

**02.06.02.3 Aufzugsgruppe A2.1+V2.1**
Ausführung gemäß Beschreibung "RWA-Aufzugskit", inkl. Lieferung, Montage und Inbetriebnahme.

Für die Aufzugsgruppe A2.1+V2.1,
Effektiver Entrauchungsquerschnitt min. 0,39 m².

Ausführung mit einer gemeinsamen Steuerung und einer Dachhaube mit integrierter Jalousieklappe.

Steuerung mit Temperatur- und CO2-Messung zur Schachtbelüftung.

Standort der Steuerung im Technikraum 6105/6106.
Menge: 1,000 St

**02.06.02.4 Aufzugsgruppe A2.2+V2.2**
Ausführung gemäß Beschreibung "RWA-Aufzugskit", inkl. Lieferung, Montage und Inbetriebnahme.

Für die Aufzugsgruppe A2.2+V2.2,
Effektiver Entrauchungsquerschnitt min. 0,39 m².

Ausführung mit einer gemeinsamen Steuerung und einer Dachhaube mit integrierter Jalousieklappe.

Steuerung mit Temperatur- und CO2-Messung zur Schachtbelüftung.

Standort der Steuerung im Technikraum 6105/6106.
Menge: 1,000 St

**02.06.02.5 Aufzug O1.1**
Ausführung gemäß Beschreibung "RWA-Aufzugskit", inkl. Lieferung, Montage und Inbetriebnahme.

Für den Aufzug O1.1,
Effektiver Entrauchungsquerschnitt min. 0,12 m².

Ausführung mit einer separaten Steuerung und einer Dachhaube mit integrierter Jalousieklappe.

Steuerung mit Temperatur- und CO2-Messung zur Schachtbelüftung.

Standort der Steuerung im Raum 5359.
Menge: 1,000 St

**02.06.02.6 Aufzug O1.2**
Ausführung gemäß Beschreibung "RWA-Aufzugskit", inkl. Lieferung, Montage und Inbetriebnahme.

Für den Aufzug O1.2,
Effektiver Entrauchungsquerschnitt min. 0,12 m².

Ausführung mit einer separaten Steuerung und einer Dachhaube mit integrierter Jalousieklappe.

Steuerung mit Temperatur- und CO2-Messung zur Schachtbelüftung.

Standort der Steuerung im Raum 5359.
Menge: 1,000 St

**02.06.02.7 Aufzug O2.1**
Ausführung gemäß Beschreibung "RWA-Aufzugskit", inkl. Lieferung, Montage und Inbetriebnahme.

Für den Aufzug O2.1,
Effektiver Entrauchungsquerschnitt min. 0,16 m².

Ausführung mit einer separaten Steuerung und einer Dachhaube mit integrierter Jalousieklappe.

Steuerung mit Temperatur- und CO2-Messung zur Schachtbelüftung.

Standort der Steuerung im Raum 5331.
Menge: 1,000 St

**02.06.02.8 Aufzugsgruppe A3.1+V3.1**
Ausführung gemäß Beschreibung "RWA-Aufzugskit", inkl. Lieferung, Montage und Inbetriebnahme.

Für die Aufzugsgruppe A3.1+V3.1,
Effektiver Entrauchungsquerschnitt min. 0,39 m².

Ausführung mit einer gemeinsamen Steuerung und einer Dachhaube mit integrierter Jalousieklappe.

Steuerung mit Temperatur- und CO2-Messung zur Schachtbelüftung.

Standort der Steuerung im Technikraum 6074/5323.
Menge: 1,000 St

**02.06.02.9 Aufzugsgruppe A3.2+V3.2**
Ausführung gemäß Beschreibung "RWA-Aufzugskit", inkl. Lieferung, Montage und Inbetriebnahme.

Für die Aufzugsgruppe A3.2+V3.2,
Effektiver Entrauchungsquerschnitt min. 0,39 m².

Ausführung mit einer gemeinsamen Steuerung und einer Dachhaube mit integrierter Jalousieklappe.

Steuerung mit Temperatur- und CO2-Messung zur Schachtbelüftung.

Standort der Steuerung im Technikraum 5415/5396.
Menge: 1,000 St

**02.06.02.10 Aufzug B4.1**
Ausführung gemäß Beschreibung "RWA-Aufzugskit", inkl. Lieferung, Montage und Inbetriebnahme.

Für den Aufzug B4.1,
Effektiver Entrauchungsquerschnitt min. 0,26 m².

Ausführung mit einer separaten Steuerung und einer Dachhaube mit integrierter Jalousieklappe.

Steuerung mit Temperatur- und CO2-Messung zur Schachtbelüftung.

Standort der Steuerung im Technikraum 4192.
Menge: 1,000 St

**02.06.02.11 Aufzug V4.1**
Ausführung gemäß Beschreibung "RWA-Aufzugskit", inkl. Lieferung, Montage und Inbetriebnahme.

Für den Aufzug V4.1,
Effektiver Entrauchungsquerschnitt min. 0,22 m².

Ausführung mit einer separaten Steuerung und einer Dachhaube mit integrierter Jalousieklappe.

Steuerung mit Temperatur- und CO2-Messung zur Schachtbelüftung.

Standort der Steuerung im Technikraum 4192.
Menge: 1,000 St

**02.06.02.12 Aufzugsgruppe B4.2+V4.1**
Ausführung gemäß Beschreibung "RWA-Aufzugskit", inkl. Lieferung, Montage und Inbetriebnahme.

Für die Aufzugsgruppe B4.2+V4.1,
Effektiver Entrauchungsquerschnitt min. 0,47 m².

Ausführung mit einer gemeinsamen Steuerung und einer Dachhaube mit integrierter Jalousieklappe.

Steuerung mit Temperatur- und CO2-Messung zur Schachtbelüftung.

Standort der Steuerung im Technikraum 4192.
Menge: 1,000 St

**02.06.02.13 Aufzugsgruppe V5.1+V5.2**
Ausführung gemäß Beschreibung "RWA-Aufzugskit", inkl. Lieferung, Montage und Inbetriebnahme.

Für die Aufzugsgruppe V5.1+V5.2,
Effektiver Entrauchungsquerschnitt min. 0,44 m².

Ausführung mit einer gemeinsamen Steuerung und einer Dachhaube mit integrierter Jalousieklappe.

Steuerung mit Temperatur- und CO2-Messung zur Schachtbelüftung.

Standort der Steuerung im Technikraum 4192.
Menge: 1,000 St

**02.06.02.14 Aufzugsgruppe V5.3+V5.4**
Ausführung gemäß Beschreibung "RWA-Aufzugskit", inkl. Lieferung, Montage und Inbetriebnahme.

Für die Aufzugsgruppe V5.3+V5.4,
Effektiver Entrauchungsquerschnitt min. 0,44 m².

Ausführung mit einer gemeinsamen Steuerung und einer Dachhaube mit integrierter Jalousieklappe.

Steuerung mit Temperatur- und CO2-Messung zur Schachtbelüftung.

Standort der Steuerung im Technikraum 4192.
Menge: 1,000 St

**02.06.02.15 Aufzug V5.5**
Ausführung gemäß Beschreibung "RWA-Aufzugskit", inkl. Lieferung, Montage und Inbetriebnahme.

Für den Aufzug V5.5,
Effektiver Entrauchungsquerschnitt min. 0,21 m².

Ausführung mit einer separaten Steuerung und einer Dachhaube mit integrierter Jalousieklappe.

Steuerung mit Temperatur- und CO2-Messung zur Schachtbelüftung.

Standort der Steuerung im Technikraum 4580.
Menge: 1,000 St

**02.06.02.16 Aufzug V5.6**
Ausführung gemäß Beschreibung "RWA-Aufzugskit", inkl. Lieferung, Montage und Inbetriebnahme.

Für den Aufzug V5.6,
Effektiver Entrauchungsquerschnitt min. 0,21 m².

Ausführung mit einer separaten Steuerung und einer Dachhaube mit integrierter Jalousieklappe.

Steuerung mit Temperatur- und CO2-Messung zur Schachtbelüftung.

Standort der Steuerung im Technikraum 4580.
Menge: 1,000 St

##### Abschnitt 02.06.03 Allgemeine Leistungen

**02.06.03.1 Erstellung von Werk- und Montageunterlagen**
Erstellung gemäß Beschreibung ZUSÄTZLICHE TECHNISCHE VERTRAGSBEDINGUNGEN (ZTV) Pkt. 3 und 4.
Menge: 31,000 St

**02.06.03.2 Baustelleneinrichtung**
Aufbau sowie Räumen der Baustelleneinrichtung für sämtliche in der Leistungsbeschreibung aufgeführten Leistungen, exclusiv Aufenthalts- und Lagerräume nach DIN 277-1:2005-02 Nr. 8.6 - gewerkespezifisch Die Ausführung der Leistung in mehreren Zeiträumen entsprechend den Ausführungsfristen ist zu berücksichtigen.

Preis pro Monat
Menge: 24,000 St

**02.06.03.3 Vorbereitung & Begleitung Abnahme ZÜS**
Die Prüfung der Anlagen erfolgt gemäß TRBS 1201 Teil 4

Die technische Abnahme der Anlage wird vom Auftraggeber beauftragt. Der AN hat das erforderliche Personal, Hilfsmittel (Gewichte etc.) und Unterlagen bereitzustellen.

Die direkt durch den AN zu erbringenden Leistungen zur Vorbereitung und Begleitung der Sachverständigenabnahme sind für jede Anlage in dieser Position separat zu kalkulieren.

Beistellen sämtlicher Zeichnungen, Berechnungen, Beschreibungen und Schaltbilder für die Erwirkung der behördlichen Baubewilligungen. Die Abnahme durch die benachrichtigte Stelle erfolgt nach den Richtlinien 2014/33/EU, Konformitätsbewertungsverfahren, Artikel 8 (Endabnahme nach Anhang VI, Qualitätssicherheitssystem nach Anhang XII, Einzelprüfung nach Anhang X).

Zur Abnahme sind die nach ZÜS geforderten Maßnahmen, ggf. notwendige Risikoanalysen, durch den Auftragnehmer nachzuweisen.
Menge: 31,000 St

**02.06.03.4 Unterweisungen, Schulungen**
Unterweisung des Bedienungspersonals:
Technisches Personal und die Fachkraft für Arbeitssicherheit (Aufzugsnutzung und Wartung bzw. Betreuung) unter Beachtung aller arbeitsrechtlicher Vorschriften, Schulung der Nutzer in der Anlagenbedienung, auf Grundlage der anlagenspezifischen Empfehlungen des Herstellers der angebotenen Fabrikate. Der Schulungsinhalt ist auf den einzuweisenden Personenkreis abzustimmen.

Der Schulungsinhalt hat mind. zu enthalten:
- Erläuterung der übergebenen Dokumentation (Pläne, Schemata, Kurzanleitungen, Baugruppen, Tableaus, Technik, etc.)
- Umgang mit den ausgeführten Systemen, Türen, Kabinen etc.
- Fehlermanagement - Fehlermeldungen
- Schnittstellen Monitoring
- Verhalten im Störungsfall
- Hinweise auf Arbeitnehmerschutzbestimmungen
- Hinweise auf Gefahren und Bedienungsfehler
- Beantwortung der Fragen der Schulungsteilnehmer

Der Errichter der Anlage hat mind. 4 Wochen vor der Schulung dem AG eine Liste über Schulungs- und Einweisungsschritte und -Abläufe, mit einem Vorschlag des Teilnehmerkreises zu übergeben. Schulungshilfsmittel, wie Beamer, Mitschriftunterlagen, etc. sind vom AN bereitzustellen.

Über jede Schulungseinheit ist eine Schulungsliste mit dem Inhalt der Schulung, den Schulungsteilnehmern und der unterfertigten Erklärung jedes Teilnehmers den Inhalt verstanden zu haben, zu verfassen. Ohne vollständig unterfertigter Schulungsliste werden keine Schulungseinheiten anerkannt. Es wird eine max. Teilnehmerzahl von 5 bis 8 Personen je Schulung angenommen. Es sind drei Schulungstermine je min. 4 Stunden zu berücksichtigen.
Menge: 3,000 St

**02.06.03.5 Teilnahme an Inbetriebnahmetests**
Die direkt durch den AN zu erbringenden Leistungen zur Vorbereitung und Begleitung der Inbetriebnahmetests sind für jede Anlage in dieser Position separat zu kalkulieren.

Die Inbetriebnahmetests (BMA, Black-Out) der Anlage sind vom Auftragnehmer eigenverantwortlich durchzuführen bzw. zu begleiten und beinhaltet das erforderliche Personal, Hilfsmittel (Gewichte etc.), Unterlagen und Gebühren.
Menge: 3,000 St

##### Abschnitt 02.06.04 Stundenlohnarbeiten

*Hinweis: Hinweis Stundenlohnarbeiten*
Mit der Ausführung der im Leistungsverzeichnis vorgesehenen Stundenlohnarbeiten ist erst nach schriftlicher Anordnung des Auftraggebers zu beginnen. Der erforderliche Umfang, der im Einzelfall zu erbringenden Leistungen, wird bei der Anordnung festgelegt.

Der Verrechnungssatz für die jeweilige Arbeitskraft umfasst sämtliche Aufwendungen, wie Lohn- und Gehaltskosten, Lohn- und Gehaltsnebenkosten, Zuschläge, lohngebundene und lohnabhängige Kosten, sonstige Sozialkosten, Gemeinkosten, Wagnis und Gewinn sowie den Kleingeräteeinsatz.

Für vom Auftraggeber angeordnete Stundenlohnarbeiten werden die vereinbarten Stundenverrechnungssätze zuzüglich Umsatzsteuer nach den tatsächlich geleisteten Arbeitszeiten bezahlt. Wegezeiten werden nicht gesondert vergütet.

Verlangt der Auftraggeber die Ausführung von Leistungen außerhalb der regelmäßigen werktäglichen Arbeitszeit (Mehr-, Sonntags-, Feiertags- und Nachtarbeit), so wird neben den vereinbarten Preisen eine Vergütung für die nachgewiesenen zuschlagspflichtigen Stunden gewährt. Als Vergütung wird für jede geleistete Stunde der Betrag gezahlt, der sich aus der entsprechenden tariflichen Vereinbarung für Mehr-, Sonntags-, Feiertags- und Nachtarbeit zuzüglich der dafür tatsächlichen aufgewendeten Aufschläge errechnet.

In diesen Positionen werden auch Leistungen zur Unterstützung anderer Gewerke mit Aufzugsnutzung vor Inbetriebnahme oder für Montagen im Aufzugsschacht abgerechnet.

**02.06.04.1 Taglohnstunde Projektleiter**
Gesamtverrechnungssatz für Taglohnstunde
Menge: 5,000 h

**02.06.04.2 Taglohnstunde Ingenieur/Konstrukteur**
Gesamtverrechnungssatz für Taglohnstunde
Menge: 5,000 h

**02.06.04.3 Taglohnstunde Vorarbeiter**
Gesamtverrechnungssatz für Taglohnstunde
Menge: 5,000 h

**02.06.04.4 Taglohnstunde Fachmonteur**
Gesamtverrechnungssatz für Taglohnstunde
Menge: 10,000 h

**02.06.04.5 Taglohnstunde Helfer**
Gesamtverrechnungssatz für Taglohnstunde
Menge: 10,000 h

#### Bereich 02.07 Wartung & Instandhaltung

##### Abschnitt 02.07.01 Wartung während der vierjährigen Verjährungsfrist für Mängelansprüche

*Hinweis: Während der vierjährigen Verjährungsfrist für Mängelansprüche*
Während der vierjährigen Verjährungsfrist für Mängelansprüche hat der AN die Wartung, Inspektion und damit verbundene kleine Instandsetzungsarbeiten während der Betriebszeit der gegenständlichen Anlagen durchzuführen.

Zusätzlich ist die Betreuung des Notrufs und die Notbefreiung im Angebot zu berücksichtigen.

Die Bedingungen der Tätigkeiten sind in den ZVB Kap. 20 und im AMEV Vertragsmuster Service 2024 festgelegt und liegen der Ausschreibung bei. Die AMEV-Blätter sind dem Angebot ausgefüllt beizulegen.

Der Leistungsumfang umfasst alle erforderlichen Inspektionsarbeiten, Wartungsarbeiten und Instandsetzungs-arbeiten an den maschinellen, elektrischen und elektronischen Anlagen.

Die Wartungsarbeiten sind innerhalb der beim AN betriebsüblichen Zeiten durchzuführen.

Desweiteren werden die Kosten für die wiederkehrenden Haupt- und Zwischenprüfungen während der Verjährungsfrist abgefragt.

**02.07.01.1 Wartung pro Jahr**
*** Bedarfsposition ohne GB
Preis pro Jahr Wartung für alle 31 Anlagen, mit jeweils 6 Wartungsterminen pro Jahr.

Die Kosten werden bei Auftragsvergabe gewertet, jedoch erhält der Bieter kein Anrecht auf Vertragsabschluss.
Menge: 4,000 St

**02.07.01.2 Vorbereitung & Begleitung der ersten Zwischenprüfungen**
*** Bedarfsposition ohne GB
Die wiederkehrende Zwischenprüfung der Anlagen erfolgt gemäß TRBS 1201 Teil 4

Die technische Prüfung der Anlage wird vom Auftraggeber beauftragt. Der AN hat das erforderliche Personal, Hilfsmittel (Gewichte etc.) und Unterlagen bereitzustellen.

Die direkt durch den AN zu erbringenden Leistungen zur Vorbereitung und Begleitung der Sachverständigenabnahme sind für jede Anlage in dieser Position separat zu kalkulieren.
Menge: 31,000 St

**02.07.01.3 Vorbereitung & Begleitung der ersten Hauptprüfungen**
*** Bedarfsposition ohne GB
Die wiederkehrende Hauptprüfung der Anlagen erfolgt gemäß TRBS 1201 Teil 4

Die technische Prüfung der Anlage wird vom Auftraggeber beauftragt. Der AN hat das erforderliche Personal, Hilfsmittel (Gewichte etc.) und Unterlagen bereitzustellen.

Die direkt durch den AN zu erbringenden Leistungen zur Vorbereitung und Begleitung der Sachverständigenabnahme sind für jede Anlage in dieser Position separat zu kalkulieren.
Menge: 31,000 St

**02.07.01.4 Vorbereitung & Begleitung der zweiten Zwischenprüfungen**
*** Bedarfsposition ohne GB
Die wiederkehrende Zwischenprüfung der Anlagen erfolgt gemäß TRBS 1201 Teil 4

Die technische Prüfung der Anlage wird vom Auftraggeber beauftragt. Der AN hat das erforderliche Personal, Hilfsmittel (Gewichte etc.) und Unterlagen bereitzustellen.

Die direkt durch den AN zu erbringenden Leistungen zur Vorbereitung und Begleitung der Sachverständigenabnahme sind für jede Anlage in dieser Position separat zu kalkulieren.
Menge: 31,000 St

**02.07.01.5 Vorbereitung & Begleitung der zweiten Hauptprüfungen**
*** Bedarfsposition ohne GB
Die wiederkehrende Hauptprüfung der Anlagen erfolgt gemäß TRBS 1201 Teil 4

Die technische Prüfung der Anlage wird vom Auftraggeber beauftragt. Der AN hat das erforderliche Personal, Hilfsmittel (Gewichte etc.) und Unterlagen bereitzustellen.

Die direkt durch den AN zu erbringenden Leistungen zur Vorbereitung und Begleitung der Sachverständigenabnahme sind für jede Anlage in dieser Position separat zu kalkulieren.
Menge: 31,000 St
